# Havarievertrag Trinkwasser
Angebotsaufforderung (GAEB DA XML 3.3, DA83)
Projekt: 2026-...
Währung: EUR
Vergabeart: Öffentliche Ausschreibung
Eröffnung: 25.08.2026 13:00:00
Ende der Zuschlagsfrist: 02.10.2026
Abgabeort: WVB "Südharz"; Am Brühl 7; 06526 Sangerhausen
Ausführungsbeginn: 01.01.2027
Ausführungsende: 31.12.2029
Erstellt mit: GXML Toolbox V3.3 R20220330, ORCA AVA 27 27.00.00, 30.07.2026

## Havarievertrag / Leistungsumfang, Allgemein
1.) Der Bieter (Auftragnehmer) hält für die im Bereich des Landkreises Mansfeld/Südharz gelegenen Trinkwasseranlagen des Wasserverbandes "Südharz" einen 24 Stunden Bereitschaftsdienst vor. Die Bereitschaft ist durch den Bieter (AN) für die Vertragslaufzeit vom 01.01.2027 bis zum 31.12.2029 durchgehend (24 Stunden) abzusichern. Die Option auf Verlängerung um ein weiteres Jahr besteht. Die Aufwendungen für das Vorhalten des Bereitschaftsdienstes sind in die Einzelpreise einzukalkulieren und werden nicht gesondert vergütet.

2.) Die vom Bieter (Auftragnehmer) im Havariefall zu erbringenden Leistungen beziehen sich auf die Instandsetzung des Trinkwasserrohrnetzes einschließlich aller erforderlichen Bauleistungen und dazugehörigen Materialien, wobei gemäß dem Meldeschema des Wasserverbandes "Südharz" für die Störungsbeseitigung die Einweisung durch den diensthabenden Mitarbeiter des WVB "Südharz" vor Ort erfolgt. Nach Vollendung der Reparaturarbeiten ist die ordnungsgemäße Durchführung der Leistung dem Auftraggeber (diensthabenden Mitarbeiter der Bereitschaft) zu bestätigen und ein gemeinsames Aufmaß zu erstellen. Die Wiederinbetriebnahme des TW-Netzes erfolgt durch den WVB.

3.) Die Beauftragung der Leistung im Störfall erfolgt innerhalb der Geschäftszeiten des WVB "Südharz" (Montag bis Freitag von 7:00 Uhr bis 15:45 Uhr) durch einen verantwortlichen Mitarbeiter des WVB "Südharz" und außerhalb der Geschäftszeiten durch den diensthabenden Leiter des WVB an den diensthabenden Auftragnehmer.

4.) Der Bieter (Auftragnehmer) erklärt sich bereit, im Havariefall die Arbeiten unverzüglich aufzunehmen, jedoch spätestens:

 - im Stadtgebiet Sangerhausen  Meldung + 2 Stunden
 - im Kreisgebiet außer der Harzregion  Meldung + 2,5 Stunden
 - in der Harzregion  Meldung + 3 Stunden

Durch den Bieter (Auftragnehmer) ist auch im Havariefall die Bereitschaft weiterhin abzusichern.

5.) Der Bieter (Auftragnehmer) verpflichtet sich, die Anlagen entsprechend den allgemeinen anerkannten Regeln der Technik zu reparieren bzw. instand zu setzen, Art und Umfang der Reparaturarbeiten legt der Auftraggeber fest. Der Einsatzplan für die Bereitschaft wird gemeinsam mit dem Auftraggeber erarbeitet. Die Erreichbarkeit des Verantwortlichen des Auftragnehmers ist zu garantieren. Der Auftragnehmer verpflichtet sich bei Änderungen der Einsatzbereitschaft im Havariefall für geeigneten Ersatz zu sorgen.

6.) Auf die Einhaltung des Gesundheitsschutzes und des Arbeitszeitgesetzes ist zu achten.

Die Punkte 1 bis 6 sind Grundvoraussetzungen des abzuschließenden Vertrages (Havarievertrag).

## Ausschreibungsunterlagen, Allgemein
Alle Preisangaben sind in Netto ohne MwSt. anzugeben. Die MwSt. ist erst in der Gesamtzusammenstellung auszuweisen. Weiterhin sind die Ausschreibungsunterlagen bei schriftlicher Angebotsabgabe mit Stempel (Firmenstempel) und einer rechtsverbindlichen Unterschrift (Unterschriftsberechtigte/-er) zu bestätigen.
Bei elektronischer Angebotsabgabe (Übermittlung in Textform nach§ 126b BGB mithilfe elektronischer Mittel) über die Evergabe-Online.de Plattform genügt die Angabe des Namens der/des Erklärenden in Textform (Name der natürlichen Person in Druckbuchstaben).
Die Angebotsunterlagen können elektronisch über die Evergabe-Online.de Plattform oder in einem verschlossenen Briefumschlag mit dem Hinweis: (Bitte nicht öffnen) zu versehen und bis spätestens zum Abgabetermin beim WVB "Südharz" in der Poststelle eingereicht werden.
Bei der Ausführung der Arbeiten gelten grundsätzlich die anerkannten Regeln der Technik, neueste Fassung. Alle Bauteile und Materialien, die im Trinkwasserbereich verwendet werden haben den Anforderungen der Trinkwasserverordnungen bzw. den DVGW- Richtlinien zu entsprechen.
Die Kalkulationsunterlagen sind dem Auftraggeber auf Verlangen vor Auftragsvergabe vorzulegen. Der AG behält sich vor, Angebote mit nicht kostengerecht kalkulierten Einheitspreisen - auch für NEP-Pos. - von der Wertung auszuschließen. Nach Erteilung des Zuschlages durch den AG sind vom AN unverzüglich die Eignungsprüfungen über die einzubauenden Materialien vorzulegen.
Die Materiallieferung frei Verwendungsstelle sowie dessen Einbau ist in den jeweiligen Einheitspreis mit einzukalkulieren, wenn in den einzelnen Positionen nicht ausdrücklich Gegenteiliges gesagt wird. Eventuell erforderlich werdende Zwischenlager für Erdstoff, Kies o.ä., sowie eventuell erforderliche Quertransporte sind in den Einheitspreisen mit einzukalkulieren. In den Einheitspreisen ist das Vorhalten und die Versorgung der Baumaschinen und Geräte mit Betriebsstoffen, sowie die Versorgung der Baustelle mit Strom, Wasser, Beleuchtung usw. für die gesamte Bauzeit mit einzukalkulieren.
Technische Vertragsgrundlagen, Allgemein
Die technischen Vertragsgrundlagen für die Verlegung von Druckrohren, Formteilen und Armaturen für die Trinkwasserversorgung sind: Vergabe und Vertragsordnung für Bauleistungen (VOB) in der neusten Fassung.
Teil A:  Allgemeine Bestimmungen für die Vergabe von Bauleistungen
Teil B:  Allgemeine Vertragsbedingungen für die Ausführung von Bauleistungen
Teil C:  Allgemeine technische Vorschriften für Bauleistungen; Druckrohrleitungsarbeiten im Erdbereich (DIN 18307)

## Ausführungsbeschreibung Baumaßnahme, Allgemein
Der Bieter (AN) hat als Hauptunternehmer den wesentlichen Teil der Leistungen mit dem eigenen Betrieb auszuführen. Die evtl. vorgesehenen Subunternehmer sind namentlich zu benennen. Über die Zulassung des Subunternehmers entscheidet der Auftraggeber. Die Haftung und Gewährleistung bleibt für alle Bauleistungen (auch Subunternehmerleistungen) beim Hauptunternehmer.

Sämtliche im Zusammenhang mit der Erfüllung des Vertrages anfallende Lieferscheine sowie
Rechnungs- u. Zahlungsbelege auch solche, die nicht Abrechnungszwecken gemäß §14 VOB/B dienen, sind so übersichtlich und geordnet herzustellen, dass sie auf Verlangen des AG unverzüglich und vollzählig vorgelegt werden können.
Die aktuelle kumulierte Jahresmenge für die Havarie- und Bereitschaftsdienste ist auf jeder Rechnung anzugeben.
Die für den Baubetrieb eventuellen erforderlichen Wasser- und Kabelleitungen sind durch den AN zu stellen, einzubauen, anzuschließen und wieder zu beseitigen. Für die Versorgung mit Strom und Wasser hat der AN selbst Sorge zu tragen.
Die Begehbarkeit der einzelnen Grundstücke im Baubereich ist ständig aufrecht zu halten. Die Zugänge (auch provisorische) müssen gefahrlos befahren und begangen werden können. Die Aufrechterhaltung des motorisierten Anliegerverkehrs ist soweit möglich zu
sichern, kurzzeitige Sperrungen sind mit den betroffenen Anliegern rechtzeitig abzuklären. Die Baugruben und Gräben sind generell nach den entsprechenden Richtlinien zu sichern.
Erschwernisse durch beengte Bauverhältnisse, durch Einbauten und Freileitungen sowie angrenzende Bebauung(en) sind bei der Preisbildung generell zu berücksichtigen und werden nicht gesondert vergütet.
Nach Beendigung der Baumaßnahme ist die Baustelle ordnungsgemäß zu räumen und das Gelände in den ursprünglichen Zustand zu versetzen.
Für die Verdichtungsnachweise gelten die aktuellen Richtlinien. Der Nachweis ausreichender Verdichtung ist auf Verlangen des AG durch Künzelstabuntersuchung oder leichter Rammsonden zu erbringen, soweit im LV nichts anderes vereinbart wird gehen die Kosten zu Lasten des AN.
Eine Dokumentation mittels Foto ist vor und nach der Leistungserbringung zu erstellen! Auf Weisung des AG ist eine Bestandsvermessung durchzuführen.
Mengenänderungen, Allgemein
Mengenänderungen aufgrund örtlicher Anpassung werden nach den angebotenen Einheitspreisen abgerechnet. Die Mengen sind entsprechend der im Vorjahr aufgetretenen Havarien kalkuliert.Positionen zu Leistungen die erforderlich sein könnten aber nicht aufgetreten sind wurden mit der Menge 1 eingestellt. Im tatsächlichen Havariegeschehen können die Mengen von den Vorgaben abweichen. Ein Anspruch auf Änderung des EP ist daraus nicht ableitbar. Vor der Ausführung von außerplanmäßigen Arbeiten bzw. bei wesentlichen Erhöhungen der ursprünglichen Planungsmengen ist der diensthabende Leiter (AG) unverzüglich zu unterrichten. Die Ausführung der außerplanmäßigen Arbeiten bzw.  Mehrmengen werden nur vergütet, wenn diese vom diensthabenden Leiter (AG) vor der Ausführung bestätigt wurden.
Straßenbauarbeiten, Allgemein
Der Straßenaufbau hat grundsätzlich entsprechend den Regelbauweisen für Straßenbau zu erfolgen. Abweichungen im Ausnahmefall sind nur mit Zustimmung des AG und des zuständigen Straßenbauamtes zugelassen. Die ZTV und Richtlinien für den Straßenbau sind in Ihrer jeweils aktuellen Fassung anzuwenden. Bei den Straßenbauarbeiten handelt es sich soweit nichts Anderes beschrieben ist um den Aufbruch und die Wiederherstellung in vorhandenen Verkehrsflächen. Für die Wiederherstellung ist, wo es technisch möglich ist, vorhandenes Material zu verwenden.
Straßenbauarbeiten, zusätzliche technische Vorschriften
ZTV T-StB 95/02, ZTV Asphalt-StB 07/13, ZTVE-StB 17, ZTV-LW 16, ZTVA-StB 12, ZTV Beton-StB 07, RStO 12, sowie alle einschlägigen DIN-Vorschriften, neuester Fassung sind zu beachten und einzuhalten.

Hinweisposition Erdarbeiten
Die Baugrubenbreiten für die Aushub- und Verfüll-Positionen werden grundsätzlich für lfdm senkrechte Gräben abgerechnet. Die Bestimmungen der DIN 4124 sind dabei einzuhalten.
In den lfdm- Preis ist der Mehraufwand, wie zusätzliche Vertiefungen, Planie und Verdichtungen der Grabensohle, der Mehraushub im Bereich der Schieberkreuze und der Arbeitsraum für Rohrverbindungen sowie die Abfuhr des Aushubmaterials einzurechnen. Mehraufwendungen (Mehraushub/Mehrverfüllung) für die Böschungssicherungen oder den Einbau eines Verbaus werden nicht extra vergütet und sind in den lfdm - Einheitspreis einzurechnen. Der Verbau zur Sicherung der Aufbruchpunkte und Gräben wird  nach m² Fläche gesondert vergütet. Vorgenannte Ausführungen gelten für alle Erdbaupositionen.
Es ist zu gewährleisten, dass die Rohrgräben und Baugruben täglich verschlossen bzw. durch
Stahlplatten abgedeckt werden.
Material und Hilfsstoffe, Allgemein
Die Trinkwasserrohre, Formstücke und Armaturen müssen gemäß den entsprechenden DVGW- Arbeitsblättern und unter Beachtung des DIN CERTOC Zertifizierungsprogramms hergestellt sein. Sie tragen gemäß DVGW- Zulassungsbescheid die entsprechenden Prüfzeichen.

Metallische Werkstoffe, wie z.B.: Armaturen, Formteile, usw. müssen den entsprechenden Anforderungen des Korrosionsschutzes (Gütegemeinschaften wie z.B. GSK, usw.) entsprechen.

Die eingesetzten Materialien und Hilfsstoffe haben den Anforderungen des Einsatzes im Trinkwasserbereich zu entsprechen. (Mit dem Verweis auf die entsprechenden Normen/Richtlinien/Regelwerke und Arbeitsblätter).

## Preisgleitklausel Havarievertrag
Preisanpassung

Die Preisanpassung erfolgt nach folgender Gewichtung:

Kostenbestandteil  Gewichtung
Lohnkosten  35 %
Dieselkosten/Transport  15 %
Fixkosten (nicht veränderlich)  50 %

Berechnungsformel

Der neue Einheitspreis berechnet sich wie folgt:

Pn = P0 × [0,50 + 0,15 × (Ln/L0) + 0,35 × (Dn/D0)]

Dabei bedeuten:
P0 Angebotspreis des Jahres 2027
Pn neuer Preis ab dem Zeitpunkt der Preisanpassung
L0 Lohnindex gemäß Statistisches Bundesamt, "Index der tariflichen Stundenverdienste ohne Sonderzahlungen (Jahresdurchschnitt des Vorvorjahres des Zeitpunktes der Preisanpassung) bzw. des vom Statistischen Bundesamt herausgegebenen aktualisierten Index inklusive der Umstellung des Basisjahres
LN Lohnindex wie oben (Jahresdurchschnitt des Vorjahres)
D0 Dieselpreisindex gemäß Statistisches Bundesamt "Index der Erzeugerpreise gewerblicher Produkte (Inlandabsatz) nach dem Güterverzeichnis für Produktionsstatistiken" GP19-1920260053 Dieselkraftstoff, ab Tankstelle (Jahresdurchschnitt des Vorvorjahres) des Zeitpunktes der Preisanpassung) bzw. des vom Statistischen Bundesamt herausgegebenen aktualisierten Index inklusive Umstellung des Basisjahres
DN Dieselpreisindex wie oben (Jahresdurchschnitt des Vorjahres)

Grenzen
Eine Preisanpassung erfolgt nur, wenn sich der neu berechnete Preis gegenüber dem zuletzt gültigen Preis um mindestens 3 % verändert.
Die Anpassung ist auf maximal ±10 % je Kalenderjahr begrenzt.

## 00 Havarievertrag TW 2027_2029

### Titel 01 Baustelleneinrichtung/-räumung

*Hinweis: Baustelleneinrichtung/-räumung, gilt für alle LV-Abschnitte*
Geräte, Werkzeuge und sonstige Betriebsmittel die zur vertragsgemäßen Durchführung der Bauleistung(en) erforderlich sind, auf die Baustelle bringen und betriebsfertig Aufstellen sowie das Vorhalten, Unterhalten und Betreiben der Geräte, Anlagen und Einrichtungen einschließlich aller dafür notwendigen Arbeiten.

Bei Bedarf Zufahrtswege zur Baustelle sowie Lagerplätze, sonstige Platzbefestigungen
und Wege im Baustellenbereich anlegen. Oberbodenarbeiten einschl. die Beseitigung von
Aufwuchs für die Baustelleneinrichtung, soweit erforderlich ausführen.

Baustelle von allen Geräten, Anlagen, Einrichtungen und dergleichen räumen.
Benutzte Flächen und Wege entsprechend dem ursprünglichen Zustand unter Wahrung der landschaftspflegerischen Belange ordnungsgemäß herrichten und soweit durch die Bauleistung(en) entstandene Verunreinigungen beseitigen.

Für die oben beschriebenen Leistungen erfolgt die Vergütung in Höhe von 10% des
Nettoabrechnungswertes.

### Titel 02 Anordnung von Verkehrseinschränkungen oder Sperrgenehmigungen

*Hinweis: Anordnung von Verkehrseinschränkungen oder Sperrgenehmigungen*
Gebühren für die Anordnung einer Verkehrsbeschränkung oder Sperrgenehmigung
Gebühr für das Einholen der notwendigen Verkehrsbeschränkung oder
Sperrgenehmigung sowie für das Erfüllen verkehrsrechtlicher Anordnungen
zum reibungslosen Ablauf des Baugeschehens. Alle Leistungen zum Erwirken der
erforderlichen Sperrungen, Umleitungen usw. sind mit dieser Position
abgegolten.

Für die oben beschriebene Leistung erfolgt die Vergütung auf Nachweis der Kosten für die Anordnung.

### Titel 03 Verkehrssicherung

*Hinweis: Vorbemerkung*
Die Baustellen sind bei Erfordernis entsprechend den rechtlichen Vorschriften zu sichern und im Bedarfsfall sind die erforderlichen Straßensperrungen zu beantragen.

**03.001 Absperrung innerörtliche Straßen Regelpläne RSA21, BI**
Absperrung innerörtlicher Straßen gemäß RSA 21 - Regelpläne BI (1-19) einschließlich
aller erforderlichen Verkehrsleiteinrichtungen und Verkehrszeichen.
Ampelanlagen werden gesondert vergütet.
Menge: 150,000 Stüc

**03.002 Absperrung innerörtliche Straßen Regelpläne RSA 21, BII**
Absperrung innerörtlicher Straßen gemäß RSA 21 - Regelpläne BII (1-10) einschließlich
aller erforderlichen Verkehrsleiteinrichtungen und Verkehrszeichen.
Ampelanlagen werden gesondert vergütet.
Menge: 100,000 Stüc

**03.003 Absperrung innerörtliche Straßen Regelpläne RSA 21, BIII**
Absperrung innerörtlicher Straßen gemäß RSA 21 - Regelpläne BIII (1) einschließlich aller erforderlichen Verkehrsleiteinrichtungen und Verkehrszeichen.
Ampelanlagen werden gesondert vergütet.
Menge: 5,000 Stüc

**03.004 Absperrung innerörtliche Straßen Regelpläne RSA 21, BIV**
Absperrung innerörtlicher Straßen gemäß RSA 21 - Regelpläne BIV (1-4) einschließlich
aller erforderlichen Verkehrsleiteinrichtungen und Verkehrszeichen.
Ampelanlagen werden gesondert vergütet.
Menge: 5,000 Stüc

**03.005 Absperrung Landstraßen Regelpläne RSA 21, CI**
Absperrung Landstraßen gemäß RSA 21 - Regelpläne CI (1-13) einschließlich aller
erforderlichen Verkehrsleiteinrichtungen und Verkehrszeichen.
Ampelanlagen werden gesondert vergütet.
Menge: 20,000 Stüc

**03.006 Absperrung Landstraßen Regelpläne RSA 21, CII**
Absperrung Landstraßen gemäß RSA 21 - Regelpläne CII (1-8) einschließlich aller
erforderlichen Verkehrsleiteinrichtungen und Verkehrszeichen.
Ampelanlagen werden gesondert vergütet.
Menge: 20,000 Stüc

**03.007 Automatische Ampelanlage**
Automatische Ampelanlage:
Lichtzeichensignalanlage für Straßenverkehr mit Gegenverkehrsregelung DIN 57 832 und VDE 0832 für Straßenverkehr, Einbahn- Zwei- Phasen- Anlage (batteriebetrieben, Funkübertragung, 2 KFZ- Signalgeber, Steuergerät, einschl. Maste, Untergestell und Beschwerung), (mit Erstellung der VTU) aufstellen, für die Dauer der Sperrung vorhalten und beseitigen, ggf. Umbau bei veränderter Verkehrssituation. Ausführung mit automatischer Steuerung. Die Kosten für den Betrieb der Anlage außerhalb der Arbeitszeiten sind in den Einheitspreis einzurechnen. Außer den vollen Tagen werden Teilzeiten nach Stunden zu 1/24 des Einheitspreises abgerechnet.
Menge: 25,000 d

**03.008 Absperrung einzelner Aufbruchpunkte, außerhalb der RSA21**
Absperrung einzelner Aufbruchpunkte für Nebenflächen, Rad- und Gehwege außerhalb der Regelabsperrungen RSA21 (Positionsnummern 2.1 bis 2.6). Die Baugruben sind in Quer- und Längsrichtung durch Bauzäune und Barken abzusichern. Alle zugehörigen Baustellenteile nach den Vorschriften der StVO mit den erforderlichen Verkehrs- und Hinweiszeichen, Schutz- und Sicherheitseinrichtungen: liefern, aufbauen, abbauen und abtransportieren, beleuchten einschl. der hierfür benötigten Geräte und der Betriebskosten für die gesamte
Aufbruchszeit vorhalten.
Menge: 120,000 Stüc

**03.009 Längsabsperrung von Gräben, außerhalb der RSA21**
Längsabsperrung von Gräben für Nebenflächen, Rad- und Gehwege außerhalb der Regelabsperrungen RSA21 (Positionsnummern 2.1 bis 2.6). Absperrung, wenn erforderlich beidseitig einschl. Stirnseiten. Alle zugehörigen Baustellenteile nach den Vorschriften der StVO mit den erforderlichen Verkehrs- und Hinweiszeichen, Schutz- und Sicherheitseinrichtungen: liefern, aufbauen, abbauen und abtransportieren sowie beleuchten einschl. der hierfür benötigten Geräte und der Betriebsmittel für die gesamte Aufbruchszeit vorhalten.
Menge: 200,000 m

**03.010 Fußgängerüberwege**
Fußgängerüberwege über Rohrgräben in stabiler massiver Ausführung nach Wahl des AN, einschl. Sicherung durch beidseitiges Geländer, liefern, aufbauen, vorhalten, abbauen und abtransportieren. Nutzbreite bis 1,50 m Länge bis 3,50 m.
Menge: 20,000 Stüc

**03.011 Fahrzeugüberwege**
Provisorische Überfahrt über Rohrgräben in stabiler massiver Ausführung, mit Stahlplatten 2,00 x 3,00 m, Belastungsklasse SLW 60, einschl. Sicherung durch beidseitiges Geländer, liefern, aufbauen, vorhalten, abbauen und abtransportieren, nach Bedarf.
Menge: 10,000 Stüc

**03.012 Bauzaun**
Bauzaun Höhe: 1,80 bis 2,00m inkl. Stützfüße, Verbinder, Kupplungen und sonstigen Befestigungsmaterial, liefern, aufstellen, vorhalten und abbauen sowie abtransportieren nach Beendigung der Maßnahme.
Menge: 100,000 m

### Titel 04 Beweissicherung / Dokumentation

**04.001 Beweissicherung Verkehrsanlagen**
Beweissicherung durch den AN durchführen und in 1-facher Form dokumentiert vorlegen.
Beweissicherung für Straßen, Gehwege, Wege, Parkplätze und im Baugebiet liegende
Nebenanlagen, Verkehrsräume etc. durchführen inkl. einer Fotodokumentation.
 1. vor dem Baubeginn,
 2. während der Bauarbeiten,
 3. nach Fertigstellung der Bauleistung,
durchzuführen und dem AG am Tag der Rechnungslegung zu übergeben.
Bei Privatflächen ist die schriftliche Einverständniserklärung der Besitzer erforderlich bzw.
einzuholen.
Menge: 120,000 Stüc

**04.002 Beweissicherung Gebäude**
Beweissicherung durch den AN durchführen und in 1-facher Form dokumentiert vorlegen.
Beweissicherung für Gebäude und Nebengebäude, die Beweissicherung ist 1 x vor Baubeginn und 1 x nach der Fertigstellung der Baumaßnahme durchzuführen und mit schriftlicher Einverständniserklärung der Besitzer der begutachteten Gebäude beim AG zu hinterlegen.
Menge: 80,000 Stüc

**04.003 Anliegerinformation**
Schriftliche Information aller Anlieger bei andauernder Baumaßnahme über:
- das voraussichtliche Ende
- Zu erwartende Beeinträchtigungen insbesondere zur
  Zufahrt und Zugänglichkeit der Grundstücke/ Gebäude,
  unter Angabe des Namens und der Telefonnummer des
  verantwortlichen Bauleiters und anderen
  verantwortlichen Ansprechpartnern. Ständige
  Information der Anlieger im Zuge der Baudurchführung.
Menge: 100,000 Stüc

**04.004 Bestandsvermessung**
Bestandspläne einschließlich Knotenpunkte für Trinkwasser, Hüll- und Schutzrohre anfertigen. Digitale Erfassung aller neu errichteten, veränderten oder neu wieder in Benutzung genommenen trinkwassertechnischen Anlagen sowie deren Einbindung in das vorhandene Netz durch ein Vermessungsbüro, auf Anweisung der Auftraggebers.

Grundlage ist die DIN 2425 und das DVGW Regelwerk GW 120
- Lagebezugssystem: ETRS89_UTM32, LS 489
- Höhenbezugssystem: Normalhöhensystem 1976, HS 150

Digitale Vermessung der Trinkwasserleitung:
- Vermessung in Lage und Höhe
- Erfassung des Rohrmaterials (des Neuen und des alten Rohrmaterials an welches angebunden wurde), der Nennweite und des Gefälles ( in Prozent), inkl. grafischer Darstellung
- Erfassung der Knotenpunkte, Hausanschlüsse und Armaturen
- Darstellung der Knotenpunkte mit Armaturen, Material, Hersteller und Baujahr
- Darstellung der Konturen der Straßen, Wege angrenzenden Bebauung, sonstige wichtige topografische Merkmale als Hintergrund

Übergabe Vermessungsdaten auf CD wie folgt:
- 3 DXF-Datei (Layerbelegung nach Rücksprache mit AG)
- PDF Datei mit Knotenpunkten

Planlieferung Papier:
- Farbplott, max. Blattgröße DIN A0
- alle Pläne mit Legende
- Kartenmaßstab 1:250
- 1 Pläne / Planansätze mit eingetragenen Knotenpunkten

Fotodokumentation:
- Fotos der Knotenpunkte und Havariestellen
- Jeder freigelegte Knoten muss dabei vollständig erfasst werden, d.h. auch der u. U. unveränderte Teil ist zu dokumentieren. Der Leitungsverlauf muss erkennbar sein. Die Fotoarbeiten sind digital und in Farbe auszuführen. Zu übergeben sind die Fotos in Papierform (je ein Abzug) sowie im JPEG-Format auf einen Datenträger.

Die Vermessung der Rohrleitung hat bei offenen Rohrgraben zu erfolgen.
Werden Leitungen oder Kabel durch Bohrungen verlegt, sind Anfangs- und Endpunkte am offenen Rohrgraben einzumessen. Die Bohrprotokolle sind in die Bestandspläne einzuarbeiten, sämtliche Prägepunkte müssen aufgemessen werden.

Alle Unterlagen und Daten einschl. Zwischenergebnissen, die im Zusammenhang mit der Bearbeitung erstellt wurden, gehen vollständig in das Eigentum des AG über.

Der Bestandsplan bildet die Abrechnungsgrundlage. Das erstellte Kartenmaterial ist dem AG vorab zur Prüfung zu übergeben. Der AG behält sich eine zweimalige Korrekturlesung vor.
Menge: 50,000 Stüc

### Titel 05 Straßenbau, Aufbruch Oberflächenbefestigung

*Hinweis: Standardbauweise mit Asphaltdecke aufnehmen (Fahrbahn)*

*Hinweis: Vorbemerkung*
Die folgenden Leistungspositionen beziehen sich auf die Standardbauweisen:
- Asphalttragschicht auf Frostschutzschicht
- Asphalttragschicht und Tragschicht mit hydraulischem Bindemittel auf Frostschutzschicht
- Asphalttragschicht und Schottertragschicht auf Frostschutzschicht
- Asphalttragschicht und Kiestragschicht auf Frostschutzschicht
- Asphalttragschicht und Schotter- oder Kiestragschicht auf Frostschutzschicht

**05.001 Bituminöse Befestigung 18 bis 22 cm aufbrechen (Fahrbahn, Plätze)**
Bituminöse Befestigung aufbrechen und aufnehmen, Dicke der bituminösen Befestigung 18 bis 22 cm, nach den Standardbauweisen mit Asphaltdecke nach RStO 12 für die Bauklassen: III bis IV, bestehend aus Asphaltdeckschicht, Asphaltbinderschicht, Asphalttragschicht, einschließlich Frostschutzschicht, Gesamtaufbruchtiefe bis ca. 50 cm. Aufbruchmaterial wird Eigentum des AN und ist zu entsorgen. Die Entsorgungskosten sind mit einzukalkulieren das Einschneiden oder Abkanten wird gesondert vergütet.
Menge: 250,000 m²

**05.002 Bituminöse Befestigung 10 bis 14 cm aufbrechen (Fahrbahn, Plätze)**
Bituminöse Befestigung aufbrechen und aufnehmen, Dicke der bituminösen Befestigung 10 bis 14 cm, nach den Standardbauweisen mit Asphaltdecke nach RStO 12 für die Bauklassen: V bis VI, bestehend aus Asphaltdeckschicht, Asphaltbinderschicht, Asphalttragschicht, einschließlich Frostschutzschicht, Gesamtaufbruchtiefe bis ca. 50 cm. Aufbruchmaterial wird Eigentum des AN und ist zu entsorgen. Die Entsorgungskosten sind mit einzukalkulieren das Einschneiden oder Abkanten wird gesondert vergütet.
Menge: 320,000 m²

*Hinweis: Asphaltdecke, senkrecht schneiden*

**05.003 Bituminöse Oberfläche, senkrecht schneiden, 18 bis 22 cm**
Bituminösen Oberbau senkrecht scheiden, bzw. nachschneiden, Dicke der bituminösen Befestigung 18 bis 22 cm, Ausführung mit Fugenschneidegerät, anfallende Stoffe ordnungsgemäß entsorgen. Aufbruchmaterial wird Eigentum des AN.
Menge: 200,000 m

**05.004 Bituminöse Oberfläche, senkrecht schneiden, 10 bis 14 cm**
Bituminösen Oberbau senkrecht schneiden, bzw. nachschneiden, Dicke der bituminösen Befestigung 10 bis 14 cm, Ausführung mit Fugenschneidegerät, anfallende Stoffe ordnungsgemäß entsorgen. Aufbruchmaterial wird Eigentum des AN.
Menge: 510,000 m

*Hinweis: Standardbauweisen mit Betondecke aufnehmen (Fahrbahn)*

*Hinweis: Vorbemerkung*
Die folgenden Leistungspositionen beziehen sich auf die Standardbauweisen:
- Betondeckschicht auf Tragschicht mit hydraulischem Bindemittel auf Frostschutzschicht
  bzw. auf frostunempfindlichem Material
- Betondeckschicht auf Asphalttragschicht auf Frostschutzschicht
- Betondeckschicht auf Schottertragschicht auf frostunempfindlichem Material
- Betondeckschicht auf Frostschutzschicht

**05.005 Betondecke bis 23 cm aufbrechen (Fahrbahn, Plätze)**
Betondecke aufbrechen und aufnehmen, Dicke der Betondecke bis 23 cm,
nach den Standardbauweisen mit Betondecke nach RStO 12 für die Bauklasse: III bis IV, bestehend aus Vliesstoff, HGT, Asphalttragschicht, Schottertragschicht, einschließlich Frostschutzschicht, Gesamtaufbruchtiefe bis ca. 50 cm. Aufbruchmaterial wird Eigentum des AN und ist zu entsorgen. Die Entsorgungskosten sind mit einzukalkulieren das Einschneiden oder Abkanten wird gesondert vergütet.
Menge: 50,000 m²

**05.006 Betondecke bis 16 cm aufbrechen (Fahrbahn, Plätze)**
Betondecke aufbrechen und aufnehmen, Dicke der Betondecke bis 16 cm,
nach den Standardbauweisen mit Betondecke nach RStO 12 für die Bauklassen: V und VI, bestehend aus Vliesstoff, HGT, Asphalttragschicht, Schottertragschicht, einschließlich Frostschutzschicht, Gesamtaufbruchtiefe bis ca. 50 cm. Aufbruchmaterial wird Eigentum des AN und ist zu entsorgen. Die Entsorgungskosten sind mit einzukalkulieren das Einschneiden oder Abkanten wird gesondert vergütet.
Menge: 60,000 m²

*Hinweis: Betondecke, senkrecht schneiden*

**05.007 Betondecke senkrecht schneiden bis 23 cm**
Betondecke senkrecht scheiden, bzw. nachschneiden für Bauklasse: III bis IV, (Fahrbahn, Plätze), Dicke der Betondecke bis 23 cm, Beton bewehrt, Flächen mit Kunstharzmörtel nacharbeiten und glätten, anfallende Stoffe ordnungsgemäß entsorgen. Aufbruchmaterial wird Eigentum des AN.
Menge: 80,000 m

**05.008 Betondecke senkrecht schneiden bis 16 cm**
Betondecke senkrecht scheiden, bzw. nachschneiden für Bauklasse: V und VI, (Fahrbahn, Plätze), Dicke der Betondecke bis 16 cm, Beton bewehrt, Flächen mit Kunstharzmörtel nacharbeiten und glätten, anfallende Stoffe ordnungsgemäß entsorgen. Aufbruchmaterial wird Eigentum des AN.
Menge: 100,000 m

*Hinweis: Standardbauweise mit Pflasterdecke aufnehmen (Fahrbahn)*

*Hinweis: Vorbemerkung*
Die folgenden Leistungspositionen beziehen sich auf die Standardbauweisen:
- Pflasterdecke auf Schottertragschicht auf Frostschutzschicht
- Pflasterdecke auf Kiestragschicht auf Frostschutzschicht
- Pflasterdecke auf Kiestragschicht oder Schottertragschicht auf frostunempfindlichem Material
- Pflasterdecke auf Asphalttragschicht auf Frostschutzschicht
- Pflasterdecke auf Asphalttragschicht und Schottertragschicht auf Frostschutzschicht
- Pflasterdecke auf Asphalttragschicht und Kiestragschicht auf Frostschutzschicht
- Pflasterdecke auf Dränbetontragschicht auf Frostschutzschicht

**05.009 Pflasterdecke bis 20 cm aufbrechen (Fahrbahn, Plätze)**
Pflasterdecke aufbrechen und aufnehmen, Dicke der Pflasterdecke ca. 20 cm,
nach den Standardbauweisen mit Pflasterdecke nach RStO 12 für die Bauklassen: III bis VI, bestehend aus Asphalttragschicht, Schottertragschicht, Kiestragschicht einschließlich Frostschutzschicht, Gesamtaufbruchtiefe bis ca. 50 cm. Wiederverwendbare Steine säubern und innerhalb der Baustelle lagern, Anteil der wiederverwendbare Stoffe von / bis in % 25 / 50. Aufbruchmaterial wird Eigentum des AN und ist zu entsorgen.
Die Entsorgungskosten sind mit einzukalkulieren.
Menge: 120,000 m²

**05.010 Pflasterdecke bis 10 cm aufbrechen (Fahrbahn, Plätze)**
Pflasterdecke aufbrechen und aufnehmen, Dicke der Pflasterdecke ca. 10 cm,
nach den Standardbauweisen mit Pflasterdecke nach RStO 12 für die Bauklassen: III bis VI, bestehend aus Asphalttragschicht, Schottertragschicht, Kiestragschicht einschließlich Frostschutzschicht, Gesamtaufbruchtiefe bis ca. 50 cm. Wiederverwendbare Steine säubern und innerhalb der Baustelle lagern, Anteil der wiederverwendbare Stoffe von / bis in % 25 / 50. Aufbruchmaterial wird Eigentum des AN und ist zu entsorgen.
Die Entsorgungskosten sind mit einzukalkulieren.
Menge: 120,000 m²

*Hinweis: Pflasterdecke/Plattenbelag und Rasengitterplatten aufnehmen (Rad- und Gehwege)*

**05.011 Kleinpflaster bis 10 cm aufnehmen (Rad-, Gehwege und Plätze)**
Kleinpflaster bis 10 cm aus Rad- und Gehweg und Plätzen aufnehmen, einschl. Bettung, aus Verbundpflaster, verlegt in Sand / Brechsand, Fugenfüllung aus Sand / Brechsand. Wiederverwendbare Steine säubern und innerhalb der Baustelle lagern, Anteil der wiederverwendbaren Stoffe von / bis in % 25 / 50. Nicht mehr verwendbare Stoffe werden Eigentum des AN und sind ordnungsgemäß zu beseitigen bzw. entsorgen. Die Entsorgungskosten sind mit einzukalkulieren.
Menge: 150,000 m²

**05.012 Betongehwegplatten aufnehmen (Rad-, Gehwege und Plätze)**
Betongehwegplatten aus Rad-, Gehweg und Plätzen aufnehmen, einschl. Bettung, Gehwegplatten aus Beton oder Verbundpflaster, verlegt in Sand / Brechsand, Fugenfüllung aus Sand / Brechsand. Wiederverwendbare Steine säubern und innerhalb der Baustelle lagern,  Anteil der wiederverwendbare Stoffe von / bis in % 25 / 50.
Nicht mehr verwendbare Stoffe werden Eigentum des AN und sind ordnungsgemäß zu beseitigen bzw. entsorgen. Die Entsorgungskosten sind mit einzukalkulieren.
Menge: 140,000 m²

**05.013 Rasengitterplatten aufnehmen (Gehwege und Plätze)**
Rasengitterplatten aus Gehwegen und Plätzen aufnehmen, einschl. Bettung, verlegt in Sand / Brechsand, Fugenfüllung aus Sand / Brechsand. Wiederverwendbare Steine säubern und innerhalb der Baustelle lagern, Anteil der wiederverwendbare Stoffe von / bis in % 25 / 50. Nicht mehr verwendbare Stoffe werden Eigentum des AN und sind ordnungsgemäß zu beseitigen bzw. entsorgen. Die Entsorgungskosten sind mit einzukalkulieren.
Menge: 40,000 m²

**05.014 Rinnenpflaster aufnehmen (Fahrbahn, Plätze)**
Rinnenpflaster einschl. Bettung aufnehmen, u.U. in Beton versetzt, Steine zum Wiedereinbau innerhalb der Baustelle zwischenlagern. Rinnensteine 1 bis 3-reihig längs verlegt.Nicht mehr verwendbare Stoffe werden Eigentum des AN und sind ordnungsgemäß zu beseitigen bzw. entsorgen. Die Entsorgungskosten sind mit einzukalkulieren.
Menge: 50,000 m²

**05.015 Borde aufnehmen**
Bordstein aus Beton einschl. Bettung aufnehmen, in Beton versetzt mit Rückenstütze als Tiefbord. Dicke des Unterbetons bis 20 cm. Ausführung in Einzelabschnitten. Bordsteine zum Wiedereinbau innerhalb der Baustelle zwischenlagern. Nicht mehr verwendbare Stoffe werden Eigentum des AN und sind ordnungsgemäß zu beseitigen bzw. entsorgen. Die Entsorgungskosten sind mit einzukalkulieren.
Menge: 50,000 m

*Hinweis: Ausbau von Straßenkappen und Einbaugarnituren*

**05.016 Demontage von Straßenkappen**
Vorhandene Straßenkappe für Hausanschluss, Schieber oder Unterflurhydrant demontieren einschließlich Tragplatte, ordnungsgemäß entsorgen. Die Entsorgungskosten sind mit einzukalkulieren.
Menge: 80,000 Stüc

**05.017 Demontage von Einbaugarnituren**
Vorhandene Einbaugarnitur für Hausanschluss, Schieber demontieren und ordnungsgemäß entsorgen. Die Entsorgungskosten sind mit einzukalkulieren.
Menge: 80,000 Stüc

### Titel 06 Straßenbau, Oberflächenwiederherstellung (befestigte Flächen)

*Hinweis: Standardbauweisen mit Asphaltdecke (Fahrbahn)*

*Hinweis: Vorbemerkung*
Die folgenden Leistungspositionen beziehen sich auf die Standardbauweisen:
- Asphalttragschicht auf Frostschutzschicht
- Asphalttragschicht und Tragschicht mit hydraulischem Bindemittel auf Frostschutzschicht
- Asphalttragschicht und Schottertragschicht auf Frostschutzschicht
- Asphalttragschicht und Kiestragschicht auf Frostschutzschicht
- Asphalttragschicht und Schotter- oder Kiestragschicht auf Frostschutzschicht
Die angegebenen Einbaudicken sind keine Schichtdicken, die jeweilige Schichtdicke ergibt sich aus der Verarbeitung bzw. der Verdichtung beim Einbau.

**06.001 Asphaltbeton / Asphaltdeckschicht (Fahrbahn und Plätze)**
Asphaltdeckschicht aus Asphaltbeton, liefern, einbauen und verdichten in Fahrbahnen bzw. Verkehrsflächen entsprechend der RStO bzw. ZTV Asphalt-StB, einschl. Lieferung aller benötigten
Materialien und Maschinen.
Einbaudicke:  3,0 bis 4,0 cm
Verdichtungsgrad: ≥ 97,0 %
Edelsplitt, Edelbrechsand, Natursand, Füller. Mischgut ohne Asphaltgranulat und ohne andere Recyclingbaustoffe.
Menge: 115,000 m²

**06.002 Asphalttragschicht bis 12 cm (Fahrbahn und Plätze)**
Asphalttragschicht liefern, einbauen und verdichten in Fahrbahnen bzw. Verkehrsflächen entsprechend der RStO bzw. ZTV Asphalt-StB, einschl. Lieferung aller benötigten Materialien und Maschinen.
Mindesteinbaudicke: 12,00 cm
Verdichtungsgrad: ≥ 97,0 %
Edelsplitt, Edelbrechsand, Natursand, Füller. Mischgut ohne Asphaltgranulat und ohne andere Recyclingbaustoffe.
Menge: 115,000 m²

**06.003 Asphalttragschicht bis 10 cm (Fahrbahn und Plätze)**
Asphalttragschicht wie zuvor, jedoch für d 10 cm
Menge: 115,000 m²

**06.004 Asphalttragschicht bis 8 cm (Fahrbahn und Plätze)**
Asphalttragschicht wie zuvor, jedoch für d 8 cm
Menge: 115,000 m²

**06.005 Asphalttragdeckschicht bis 10,00 cm (Rad-,Gehwege, Plätze und landwirts. Wege)**
Asphalttragdeckschicht, liefern, einbauen und verdichten in Rad- und Gehwege, Plätze und landwirtschaftlicher Wegebau, entsprechend der RStO bzw. ZTV Asphalt-StB,
einschl. Lieferung aller benötigten Materialien und Maschinen.
Einbaudicke:  10,00 cm
Verdichtungsgrad: ≥ 96,0 %
Edelsplitt, Edelbrechsand, Natursand, Füller. Mischgut ohne Asphaltgranulat und ohne andere Recyclingbaustoffe.
Menge: 115,000 m²

**06.006 Bituminöser-Haftkleber**
Bitumenhaltiges Bindemittel liefern und ganzflächig zwischen Tragschicht - Binderschicht bzw. Tragschicht  Binderschicht und Binderschicht  Deckschicht aufsprühen, leicht verschmutzte Unterlage bzw. einzelne verschmutzte Stellen vorher reinigen. Kehrgut in Eigentum des AN übernehmen und von der Baustelle entfernen. Bindemittel = Bitumen- Emulsion U 70 K. Bindemittel 0,25 kg/m².
Menge: 550,000 m²

**06.007 Fugenband**
Fugenband / Schmelzband (TOK- Band) oder gleichwertiges liefern und im Anschluss an vorhandene Asphaltbetondecke einordnen bzw. einbauen. Die Schnittkanten sind mit Haftkleber vorzubehandeln.
Menge: 360,000 m

**06.008 Fugenverguss**
Geeignete Fugenfüllmasse (nach den techn. Lieferbedingungen für bituminöse Fugenvergussmassen), Ausführung nach DIN 18318 (Dehnungsfugen und Ansatzfugen) bzw. nach ZTV Fug-StB, liefern und einbauen, einschließlich der fachgerecht Fugenausbildung/Vergussvorbereitung und aller erforderlichen
Arbeiten. Nach dem Verguss ist die Fuge mit Sand 0/2 abzukehren.
Menge: 360,000 m

**06.009 Bituminöse Oberfläche zusätzlich nachschneiden**
Bituminöse Fahrbahn nachschneiden vor Wiederherstellung der Fahrbahn.
Nachzuweisen sind die tatsächlich erbrachten Leistungen.
Menge: 700,000 m

**06.010 Abstreumaterial 1/3 aufbringen**
Abstreumaterial gleichmäßig auf die noch warme Oberfläche der Deckschicht aufbringen und einwalzen. Nicht gebundenes Material in Eigentum des AN übernehmen und von der Baustelle entfernen. Material 1/3 mm aus Gestein wie Edelsplitt in Deckschicht. Aufstreumenge 0,8 kg/m2. Fläche maschinell abstreuen.
Menge: 200,000 m²

**06.011 Straßenfläche reinigen (Splittmastix aufnehmen)**
Straßenfläche mit einer selbstaufnehmenden Kehrmaschine innerhalb von 4 Wochen nach Verkehrsfreigabe bzw. unmittelbar nach Aufforderung durch den AG kehren. Splitt und sonstiges Kehrgut in Eigentum des AN übernehmen und von der Baustelle entfernen. Straßenfläche = Fahrbahndecke aus Splittmastixaspalt. Erforderliche Verkehrssicherungsmaßnahmen durchführen.
Menge: 200,000 m²

*Hinweis: Standardbauweise mit Betondecke (Fahrbahn und Plätze)*

*Hinweis: Vorbemerkung*
Die folgenden Leistungspositionen beziehen sich auf die Standardbauweisen:
- Betondeckschicht auf Tragschicht mit hydraulischem Bindemittel auf Frostschutzschicht bzw. auf frostunempfindlichem Material
- Betondeckschicht auf Asphalttragschicht auf Frostschutzschicht
- Betondeckschicht auf Schottertragschicht auf frostunempfindlichem Material
- Betondeckschicht auf Frostschutzschicht

**06.012 Betondecke C20/25, 18 bis 23 cm**
Betondecke C 20/25, 18 bis 23 cm, nach DIN 1045, für die Bauklassen: III bis IV, nach RStO 01, liefern, einbauen und verdichten in Fahrbahnen bzw. Verkehrsflächen entsprechend der ZTV Beton-StB 07 und dem Hinweis für den Bau von Betondecken mit Schalung, einschl. Lieferung aller benötigten Materialien und Maschinen. Die Nachbehandlung der Oberfläche ist mit einzurechnen.
Fugen werden gesondert vergütet.
Menge: 50,000 m²

**06.013 Betondecke C20/25, 14 bis 16**
Betondecke C 20/25 wie zuvor, jedoch für d 14 bis 16 cm, Bauklasse V, VI und Nebenflächen
Menge: 60,000 m²

*Hinweis: Standardbauweise mit Pflasterdecke (Fahrbahn)*

*Hinweis: Vorbemerkung*
Das vorhandene Pflaster- und Plattenmaterial sowie die Bordsteine sind wieder
einzubauen. Es wird angenommen, dass ca. 25 %, bei den Gehwegplatten sogar 75%, als Ersatz nachgeliefert werden müssen. Alle dafür erforderlichen Aufwendungen und Materialien sind in die entsprechenden Positionen einzukalkulieren, eine gesonderte Vergütung erfolgt nicht.
Pflasterbettung, Fugenverfüllungsmaterial und Tragschichtmaterial sind filterstabil
aufeinander abzustimmen und nachzuweisen. Das Pflasterbett ist höhen- und profilgerecht sauber abzuziehen. Bei der Verlegung sind Fugen bis max. 10mm anzulegen.Die Fugen sind mit Pflastersand in wiederholten Arbeitsgängen zu füllen, bis eine vollständige Fugenfüllung erreicht ist.

**06.014 Großpflaster/Rechteckpflaster bis 20 cm (Fahrbahn, Plätze)**
Rechteckpflaster aus Basalt, Beton, Bruchstein oder Naturstein usw. Verband wie vorgefunden herstellen. Steine, seitlich lagernd, aufnehmen und einbauen. Pflasterbett aus Pflasterkiessand herstellen, Dicke in verdichtetem Zustand 3 cm Pflastersand einschlämmen, überschüssigen Sand entfernen. Zerstörte Steine ersetzen. Einschl. schneiden für die allseitige Anpassung an Einbauten und Begrenzungen sowie einschl. der Lieferung von Bettungs- und Fugenmaterial.
Menge: 120,000 m²

**06.015 Kleinpflater/Rechteckpflaster bis 10 cm (Plätze, Rad- und Gehwege)**
Rechteckpflaster aus Basalt, Beton, Bruchstein oder Naturstein usw. Verband wie vorgefunden herstellen. Steine, seitlich lagernd, aufnehmen und einbauen. Pflasterbett aus Pflasterkiessand herstellen, Dicke in verdichtetem Zustand 3 cm Pflastersand einschlämmen, überschüssigen Sand entfernen. Zerstörte Steine ersetzen. Einschl. schneiden für die allseitige Anpassung an Einbauten und Begrenzungen sowie einschl. der Lieferung von Bettungs- und Fugenmaterial.
Menge: 120,000 m²

**06.016 Mosaikpflaster 5/8 cm (Plätze, Rad- und Gehwege)**
Mosaikpflaster im Verband wie vorgefunden herstellen. Einbau in Gehweg, Zufahrten und dergleichen zur Umpflasterung von Straßenkappen oder anderen Einbauten, sowie für Kleinstflächen, Mosaikpflastersteine aus Naturstein, für alle Farben, analog der in der Örtlichkeit vorgefundenen Pflastersorte. Pflasterbett aus Pflasterkiessand herstellen, Dicke in verdichtetem Zustand 3 cm. Pflastersand einschlämmen, überschüssigen Sand entfernen. Zerstörte Steine ersetzen. Einschl. schneiden für die allseitige Anpassung an Einbauten und Begrenzungen sowie einschl. der Lieferung von Bettungs- und Fugenmaterial.
Menge: 75,000 m²

**06.017 Mosaikpflaster 3/5 cm (Plätze, Rad- und Gehwege)**
Mosaikpflaster im Verband wie vorgefunden herstellen. Einbau in Gehweg, Zufahrten und dergleichen zur Umpflasterung von Straßenkappen oder anderen Einbauten, sowie für Kleinstflächen, Mosaikpflastersteine aus Naturstein, für alle Farben, analog der in der Örtlichkeit vorgefundenen Pflastersorte. Pflasterbett aus Pflasterkiessand herstellen, Dicke in verdichtetem Zustand 3 cm. Pflastersand einschlämmen, überschüssigen Sand entfernen. Zerstörte Steine ersetzen. Einschl. schneiden für die allseitige Anpassung an Einbauten und Begrenzungen sowie einschl. der Lieferung von Bettungs- und Fugenmaterial.
Menge: 75,000 m²

**06.018 Betongehwegplatten (Plätze, Rad- und Gehwege)**
Betongehwegplatten, Verband wie vorgefunden herstellen. Platten, seitlich lagernd, aufnehmen und einbauen. Auflager aus Kiessand herstellen, Dicke in verdichtetem Zustand 3 cm. Pflastersand einschlämmen, überschüssigen Sand entfernen. Zerstörte Steine ersetzen. Einschl. schneiden für die allseitige Anpassung an Einbauten und Begrenzungen sowie einschl. der Lieferung von Bettungs- und Fugenmaterial.
Menge: 140,000 m²

**06.019 Rasengitterplatten (Plätze, Rad- und Gehwege)**
Rasengitterplatten, Verband wie vorgefunden herstellen. Rasengitterplatten, seitlich lagernd, aufnehmen und einbauen. Auflager aus Kiessand herstellen, Dicke in verdichtetem Zustand 3 cm. Pflastersand einschlämmen, überschüssigen Sand entfernen. Zerstörte Platten ersetzen. Einschl. schneiden für die allseitige Anpassung an Einbauten und Begrenzungen sowie einschl. der Lieferung von Bettungs- und Fugenmaterial.
Menge: 40,000 m²

**06.020 Rinnenpflaster (Fahrbahn, Plätze)**
Rinnenpflastersteine, Verband wie vorgefunden herstellen. Rinnensteine, seitlich lagernd, aufnehmen und einbauen. Zerstörte Steine ersetzen. Einschl. schneiden für die allseitige Anpassung an Einbauten und Begrenzungen sowie einschl. der Lieferung von Bettungs- und Fugenmaterial. Steinen in Beton C 12/15 setzen.
Menge: 50,000 m²

**06.021 Großpflaster/ Kleinpflaster bis 10 cm in Beton verlegt**
Großpflaster / Kleinpflaster in Beton C12/15 verlegen. Verband wie vorgefunden herstellen. Pflaster, seitlich lagernd, aufnehmen und einbauen. Zerstörte Steine ersetzen incl. Lieferung sowie schneiden für die allseitige Anpassung an Einbauten und Begrenzungen.
Menge: 50,000 m²

**06.022 Borde wiederherstellen**
Bordsteine, Verband wie vorgefunden herstellen, einschließlich der Aussparungen für bzw. Anpassungen an Straßenabläufe. Bordsteine, seitlich lagernd, aufnehmen und einbauen. Rückenstütze aus Beton C 12/15 herstellen, bis 10 cm unter OF Bordstein, 15 cm breit. Unterboden C 12/15, 10 bis 14 cm dicke, herstellen. Erforderliche Erdarbeiten ausführen. Bettung aus Kiessand herstellen. Zerstörte Borde ersetzen. Einschl. schneiden für die allseitige Anpassung an Einbauten und Begrenzungen sowie einschl. der Lieferung von Bettungs- und Fugenmaterial.
Menge: 50,000 m

*Hinweis: Standardbauweisen für den Straßenunterbau*

*Hinweis: Vorbemerkung*
Die folgenden Leistungspositionen (Straßenunterbau) beziehen sich auf die Standardbauweisen mit:
- Betondeck, Asphaltdeck, Pflasterdecke und Betonplatten

*Hinweis: Schottertragschicht (STS)*

**06.023 Schottertragschicht 0/45, D 30 cm**
Schottertragschicht für Bauklasse SV, I bis VI, nach ZTV T-StB 95/02 liefern, einbauen und verdichten.
Verdichtungsgrad: DPr mind. 100%
Material:  Brechkorn-Gemisch
Körnung:  0/45 mm
Einbaudicke:  30 cm
Incl. evtl. seitlicher Abböschung mit Neigung 1 /1,5 anlegen.
Menge: 100,000 m²

**06.024 Schottertragschicht 0/45, D 25 cm**
Schottertragschicht 0/45 wie zuvor, jedoch für d 25 cm,
Menge: 110,000 m²

**06.025 Schottertragschicht 0/45, D 20 cm**
Schottertragschicht 0/45 wie zuvor, jedoch für d 20 cm,
Menge: 120,000 m²

**06.026 Schottertragschicht 0/45, D 17 cm**
Schottertragschicht 0/45 wie zuvor, jedoch für d 17 cm,
Menge: 125,000 m²

*Hinweis: Frostschutzschicht (FSS)*

**06.027 Frostschutzschicht 0/45, D 50 cm**
Frostschutzschicht 0/45 für Bauklasse SV, I bis VI, nach ZTV T-StB 95/02 liefern, einbauen und verdichten.
Verdichtungsgrad: DPr mind. 100%
Material:  Brechkorn C 90/3
Körnung:  0/45 mm
Einbaudicke:  50 cm
Incl. evtl. seitlicher Abböschung mit Neigung 1 /1,5 anlegen.
Menge: 100,000 m²

**06.028 Frostschutzschicht 0/45, D 40 cm**
Frostschutzschicht  0/45 wie zuvor, jedoch für d 40 cm,
Menge: 110,000 m²

**06.029 Frostschutzschicht 0/45, D 30 cm**
Frostschutzschicht  0/45 wie zuvor, jedoch für d 30 cm,
Menge: 120,000 m²

**06.030 Frostschutzschicht 0/45, D 20 cm**
Frostschutzschicht  0/45 wie zuvor, jedoch für d 20 cm,
Menge: 125,000 m²

**06.031 Frostschutzschicht 0/45, D 15 cm**
Frostschutzschicht  0/45 wie zuvor, jedoch für d 15 cm,
Menge: 130,000 m²

*Hinweis: Hydraulich gebundene Tragschicht (HGT)*

**06.032 Hydraulich gebundene Tragschicht 0/32, D 25 cm**
Hydraulisch gebundene Tragschicht für Bauklasse SV, I bis VI, nach ZTV T-StB 95/02
liefern, einbauen und verdichten.
Verdichtungsgrad: DPr mind. 100%
Bindemittel:  Zement nach DIN 1164 Teil 1
  oder hydraulischer Kalk
  nach DIN 1060
Körnung:  0/32 mm
Einbaudicke:  25 cm
Inkl. evtl. seitlicher Abböschung mit Neigung 1 /1,5 anlegen.
Menge: 100,000 m²

**06.033 Hydraulich gebundene Tragschicht 0/32, D 20 cm**
Hydraulisch gebundene Tragschicht 0/32 wie zuvor, jedoch für d 20 cm,
Menge: 110,000 m²

**06.034 Hydraulich gebundene Tragschicht 0/32, D 15 cm**
Hydraulisch gebundene Tragschicht 0/32 wie zuvor, jedoch für d 15 cm,
Menge: 125,000 m²

*Hinweis: Zulagen Oberflächenwiederherstellung*

**06.035 Zulage Geotextil / Vliesstoffe**
Zulage Geotextil / Vliesstoffe für den Straßenbau geeignet für den Einbau bei Bauklasse SV, I bis VI, nach ZTV, als Filter und Drain zur Entwässerung des Straßenunterbaus oder als Trennschicht zwischen den Tragschichten, liefern, einbauen und verlegen.
Evtl. seitliche Abböschung mit Neigung 1 /1,5 verlegen.
Menge: 300,000 m²

**06.036 Zulage Wiederherstellung Planum +/-2 cm**
Planum wiederherstellen zur Aufnahme einer Trageschicht, Auf- und Abtrag bis 5 cm Zulässige Abweichung von der Nennhöhe +/- 2 cm. Massenausgleich im Bereich des Planums, mit Nachweis Verformungsmodul EV2 > = 45 MN/m2 bzw. entsprechend nach ZTV T-StB 95/02 ausführen.
Menge: 300,000 m²

**06.037 Zulage Nachverdichten von 93% bis 103%**
Zulage für das Nachverdichten von Verkehrsflächen von 97 % bis 103 %, je nach Erfordernis der ZTV-StB für vorhandene Bodenklasse 3 bis 5 bzw. gelieferten und Eingebauten Boden, gefordert EV2-Wert = 45 MN/m².
Menge: 500,000 m²

**06.038 Zulage Künzelstabversuch (Rohrgraben)**
Künzelstabversuch nach DIN 4094 für Kontrollprüfung bzw. zur Ermittlung der Verdichtungs- bzw. Tragfähigkeitswerte im Rohrgraben bis 1,75 m unter GOK einschl. der erforderlichen Technik und Ausrüstung sowie Dokumentation, Auswertung und Darstellung aller Messergebnisse nach bzw. bei Erfordernis.
Menge: 100,000 Stüc

**06.039 Zulage Nachweis zur Überprüfung der Verdichtung des Straßenunterbaus**
Nachweis zur Überprüfung der Verdichtung des Straßenunterbaues durch anerkannte dynamische Nachweisverfahren. Nachweisführung der Verdichtung auf OK Frostschutzschicht und OK Planum mit einem anerkannten Verfahren zur Nachweisführung nach Erfordernis durchzuführen. Die Kosten der An- und Abfahrt sind einzurechnen. Der Prüfbericht ist dem AG auszuhändigen.
Menge: 100,000 Stüc

*Hinweis: Straßenkappen*

**06.040 Hausschieberkappe, normale Ausführung aus GG**
Hausschieberkappe einschl. Tragplatte DIN 4057-A / DVGW registriert, für Anbohrarmaturen Wasser (Aufschrift "W"), mit Niro Steg, liefern und höhengerecht einbauen.
Angebotenes Fabrikat: '.........'
Menge: 20,000 Stüc

**06.041 Hausschieberkappe, höhen und neigungsverstellbar aus GG**
Hausschieberkappe einschl. Tragplatte DIN 4057-V / DVGW registriert, für Anbohrarmaturen Wasser (Aufschrift "W"), mit Niro Steg, liefern und höhengerecht einbauen.
Angebotenes Fabrikat: '.........'
Menge: 5,000 Stüc

**06.042 Hausschieberkappe aus Kunststoff (PX 33)**
Hausschieberkappe aus Kunststoff (PX 33) für bituminösen Oberflächenschluss, einwalzbar, höhen und neigungsverstellbar, liefern und einbauen Hausschieberkappe einschl. Tragplatte DIN 4057-V / DVGW registriert, für Anbohrarmaturen Wasser (Aufschrift "W"), mit Niro Steg, liefern und höhengerecht einbauen für bituminösen Oberflächenschluss, heiß aufgetragen (hitzebeständig bis 240°C).
Angebotenes Fabrikat '.........'
Menge: 15,000 Stüc

**06.043 Vorhandene Hausschieberkappe, Wiedereinbau und Höhenanpassung**
Vorhandene Hausschieberkappe, Wiedereinbau und Höhenanpassung
Hausschieberkappe einbauen und an das vorhandene Straßenniveau in der Höhe anpassen incl. aller erforderlichen Materialien und Arbeiten. (Position ohne Kappe nur Einbau)
Menge: 20,000 Stüc

**06.044 Schieberkappe, normale Ausführung aus GG**
Schieberkappe einschl. Tragplatte DIN 4056-1 / DVGW registriert, für Schieber, für Wasser (Aufschrift "W"), mit Niro Steg, liefern und höhengerecht einbauen.
Angebotenes Fabrikat: '.........'
Menge: 50,000 Stüc

**06.045 Schieberkappe, höhen und neigungsverstellbar aus GG**
Schieberkappe einschl. Tragplatte DIN 4056-V / DVGW registriert, für Schieber, für Wasser (Aufschrift "W"), mit Niro Steg, liefern und höhengerecht einbauen.
Angebotenes Fabrikat: '.........'
Menge: 15,000 Stüc

**06.046 Schieberkappe aus Kunststoff (PX 33)**
Schieberkappe aus Kunststoff (PX 33) für bituminösen Oberflächenschluss, einwalzbar,
höhen und neigungsverstellbar, liefern und einbauen Schieberkappe einschl. Tragplatte DIN 4057-V / DVGW registriert, für Anbohrarmaturen Wasser (Aufschrift "W"), mit Niro Steg, liefern und höhengerecht einbauen für bituminösen Oberflächenschluss, heiß
aufgetragen (hitzebeständig bis 240°C).
Angebotenes Fabrikat: '.........'
Menge: 25,000 Stüc

**06.047 Vorhandene Schieberkappe, Wiedereinbau und Höhenanpassung**
Vorhandene Schieberkappe, Wiedereinbau und Höhenanpassung Schieberkappe einbauen und an das vorhandene Straßenniveau in der Höhe anpassen incl. aller erforderlichen Materialien und Arbeiten. (Position ohne Kappe nur Einbau)
Menge: 40,000 Stüc

**06.048 Hydrantenkappen, normale Ausführung aus GG**
Hydrantenkappen, normale Ausführung aus GG, liefern und einbauen Hydrantenkappen einschl. Tragplatte DIN 4055-U / DVGE-registriert, für Unterflurhydranten, für Wasser (Aufschrift "Hydrant"), mit Niro Steg, liefern und höhengerecht einbauen.

Angebotenes Fabrikat: '.........'
Menge: 30,000 Stüc

**06.049 Hydrantenkappen, höhen und neigungsverstellbar aus GG**
Hydrantenkappen, höhen und neigungsverstellbar aus GG, liefern und einbauen Hydrantenkappen einschl. Tragplatte DIN 4055-V / DVGE-registriert, für Unterflurhydranten, für Wasser (Aufschrift "Hydrant"), mit Niro Steg, liefern und höhengerecht einbauen.

Angebotenes Fabrikat: '.........'
Menge: 5,000 Stüc

**06.050 Hydrantenkappen aus Kunststoff (PX 33)**
Hydrantenkappen aus Kunststoff (PX 33) für bituminösen Oberflächenschluss, einwalzbar, höhen und neigungsverstellbar, liefern und einbauen Hydrantenkappen einschl. Tragplatte DIN 4055-V, für Unterflurhydranten, für Wasser (Aufschrift "Hydrant"), mit Niro Steg, liefern und höhengerecht einbauen für bituminösen Oberflächenschluss, heiß aufgetragen (hitzebeständig bis 240°C).

Angebotenes Fabrikat: '.........'
Menge: 10,000 Stüc

**06.051 Vorhandene Hydrantenkappen, Wiedereinbau und Höhenanpassung**
Vorhandene Hydrantenkappen, Wiedereinbau und Höhenanpassung Hydrantenkappen einbauen und an das vorhandene Straßenniveau in der Höhe anpassen incl. aller erforderlichen Materialien und Arbeiten. (Position ohne Kappe nur Einbau)
Menge: 15,000 Stüc

**06.052 Sickerstein aus Bimsbeton, 2-teilig, rund, für Unterflurhydrant, DN 80**
Sickerstein aus Bimsbeton, zweiteilig, für Unterflurhydranten DN 80 und auf einer Sauberkeitsschicht aus Kiessand, Dicke bis 20 cm, liefern und einbauen.
Menge: 45,000 Stüc

### Titel 07 Erdarbeiten

*Hinweis: Vorbemerkung Erdarbeiten*
Homogenbereiche

Die erkundeten Baugrundschichten werden für die ATV DIN 18300 Erdarbeiten in einen Homogenbereich A zusammengefasst. Er umfasst alle erkundeten Böden der Bodenarten Auffüllungen, Löß, fluviatiler Schluff und verwitterter Buntsandstein.

Die Ausweisung des Homogenbereiches B entspricht Festgestein und Fels. Der Homogenbereich B wird als Zulage in separaten Positionen ausgewiesen.

*Hinweis: Oberbodenabtrag unbefestigter Flächen*

**07.001 Oberbodenabtrag und Wiedereinbau unbefestigte Flächen,**
Oberboden profilgerecht abtragen und seitlich lagern bzw. laden und zum Zwischenlager fahren und wieder Einbauen.
Tiefe:  bis 30cm
Menge: 800,000 m²

**07.002 Oberboden mit Grassamen ansäen und einharken**
Oberboden mit Grassamen ansähen und einharken 20g/m² inkl. der Lieferung des Saatgutes.
Menge: 800,000 m²

*Hinweis: Leitungsgräben / Suchgräben*

**07.003 Leitungsgraben/Suchgraben ausheben und wiederverfüllen, Tiefe bis 1,75 m, Homogenbereich A**
Leitungsgraben für Trinkwasserleitungen profilgerecht ausheben, nach Abtrag der befestigten Oberfläche oder unbefestigten Oberfläche, evtl. Verbau wird gesondert vergütet, wiedereinbaufähigen Aushub seitlich lagern bzw. laden und zum Zwischenlager fahren und wieder einbauen, verdrängter oder zur Verfüllung ungeeigneter Boden wird Eigentum des AN und ist zu beseitigen. Deponiegebühren sind in den EP einzukalkulieren, der Entsorgungsnachweis ist vorzulegen.
Inkl. der Herstellung (Wiederherstellung) der Rohrbettung bestehend aus Rohrauflager mind. 15 cm / Seitenverfüllung ca. 15 cm und Abdeckung ca. 30 cm mit 0/8 Sand entsprechend der DIN EN 1610. Verfüllung und Verdichtung nach dem Merkblatt für das Verfüllen von Leitungsgräben.
Homogenbereich A
Menge: 80,000 m

**07.004 Leitungsgraben/Suchgraben ausheben und wiederverfüllen, Tiefe bis 1,75 m, Homogenbereich B**
wie vor, jedoch für Homogenbereich B
Menge: 30,000 m

**07.005 Leitungsgraben/Suchgraben ausheben und wiederverfüllen, Tiefe bis 2,50 m, Homogenbereich A**
Leitungsgraben für Trinkwasserleitungen profilgerecht ausheben, nach Abtrag der befestigten Oberfläche oder unbefestigten Oberfläche, evtl. Verbau wird gesondert vergütet, wiedereinbaufähigen Aushub seitlich lagern bzw. laden und zum Zwischenlager fahren und wieder einbauen, verdrängter oder zur Verfüllung ungeeigneter Boden wird Eigentum des AN und ist zu beseitigen. Deponiegebühren sind in den EP einzukalkulieren, der Entsorgungsnachweis ist vorzulegen.
Inkl. der Herstellung (Wiederherstellung) der Rohrbettung bestehend aus Rohrauflager mind. 15cm / Seitenverfüllung ca. 15cm und Abdeckung ca. 30cm mit 0/8 Sand entsprechend der DIN EN 1610. Verfüllung und Verdichtung nach dem Merkblatt für das Verfüllen von Leitungsgräben.
Homogenbereich A
Menge: 30,000 m

**07.006 Leitungsgraben/Suchgraben ausheben und wiederverfüllen, Tiefe bis 2,50 m, Homogenbereich B**
wie vor, jedoch für Homogenbereich B
Menge: 20,000 m

*Hinweis: Baugruben*

**07.007 Baugrube als Start-, Ziel-, Arbeits- und Suchschachtungs-Grube, ausheben und wiederverfüllen**
Baugrube als Start-, Ziel-, Arbeits- und Suchschachtungsgrube für Trinkwasserleitungen profilgerecht ausheben, nach Abtrag der befestigten Oberfläche oder unbefestigten Oberfläche, evtl. Verbau wird gesondert vergütet, wiedereinbaufähigen Aushub seitlich lagern bzw. laden und zum Zwischenlager fahren und wieder einbauen, verdrängter oder zur Verfüllung ungeeigneter Boden wird Eigentum des AN und ist zu beseitigen. Deponiegebühren sind in den EP einzukalkulieren, der Entsorgungsnachweis ist vorzulegen.
Inkl. der Herstellung (Wiederherstellung) der Rohrbettung bestehend aus Rohrauflager mind. 15cm / Seitenverfüllung ca. 15cm und Abdeckung ca. 30cm mit 0/8 Sand entsprechend der DIN EN 1610. Verfüllung und Verdichtung nach dem Merkblatt für das Verfüllen von Leitungsgräben.
Homogenbereich A
Menge: 800,000 m³

*Hinweis: Zulagen Baugruben*

**07.011 Zulage Baugruben für Homogenbereich B**
Zulage Baugrube als Start-, Ziel-, Arbeits- und Suchschachtungs-Grube, ausheben und
wiederverfüllen, wie vor, jedoch für Homogenbereich B
Menge: 20,000 m³

*Hinweis: Zulagen Erdarbeiten*

**07.012 Zulage, Bodenaustausch für Leitungsgräben und Baugruben, liefern und einbauen**
Verdichtungsfähigen geeigneten Füllkies 0/32mm oder Schotterschicht 0/45mm
als Ersatz für vorgefundenen ungeeigneten Verfüllboden liefern, abladen, einbauen und dabei lagenweise verdichten, Verdichtungsgrad DPr 100% Einbauhöhe von Rohrbettung bis Planum der jeweiligen Oberflächenbefestigung, Sohlenbreite nach dem Grabenbreiten der DIN EN 1610. Verfüllen und Verdichten nach dem Merkblatt für das Verfüllen von Leitungsgräben. Bei Bedarf Schotter zur zusätzlichen Bettung der Rohre im Auflagerbereich einschl. Geotextil für Kompletteinfassung der Schotterpackung liefern, abladen und einbauen.
Menge: 100,000 m³

**07.013 Zulage, Bodenaustausch für ungeeigneten Oberboden**
Zulage, Bodenaustausch für ungeeigneten Oberboden Lieferung von Austauschboden (Mutterboden/Oberboden) als Ersatz für vorgefundenen ungeeigneten Oberboden. Austauschboden liefern, abladen, einbauen. Ungeeigneten Boden abtransportieren und entsorgen.
Menge: 30,000 m³

**07.014 Zulage, Handschachtung für Leitungsgräben und Baugruben**
Leitungsgräben und Baugruben in Handschachtung, Maschineneinsatz nicht möglich,
Ausführung bei Näherung u./o. Kreuzung von Ver- und Entsorgungsleitungen.
Die einzelnen Spartenträger sind sorgfältig zu sichern und mit steinfreiem Material wieder zu umhüllen. Verdrängten oder zur Verfüllung ungeeigneter Boden wird Eigentum des AN und ist zu beseitigen. Deponiegebühren sind in den EP einzukalkulieren, der Entsorgungsnachweis ist vorzulegen.
Menge: 50,000 m³

**07.015 Abbruch von Hindernissen aus Beton, Mauerwerk und Sonstigem**
Abbruch von Hindernissen aus Beton, Mauerwerk und Sonstigem, wie z.B. Wand und Fundamentteile, größer 0,1 m3, im Leitungsbereich. Das Abbruchmaterial ist nach Wahl des Auftragnehmers zu beseitigen, Deponiegebühren und Transportkosten sind in den EP einzukalkulieren, der Entsorgungsnachweis ist vorzulegen.
Menge: 40,000 m³

**07.016 Zulage, Rohrmarkierung, Trassenwarnband PVC mit Ortungsdraht**
Rohrleitung markieren mit Trassenwarnband aus PE / PVC mit eingelegten Ortungsdraht nach DIN 54841/3, Kennzeichnung "Trinkwasser" liefern und an aufgehenden Bauteilen (Schieber, Hydranten o. ä.) anschließen, nach der Verlegung ist eine Durchgangs-Prüfung auszuführen und zu protokollieren, Übergabe des Prüfprotokolls an den AG. Verlegung 30 cm über Rohrscheitel.
Menge: 200,000 m

*Hinweis: Verlegung von Druckrohr mit Erdrakete*

*Hinweis: Vorbemerkung*
Die Trinkwasserrohre, müssen gemäß den entsprechenden DVGW- Arbeitsblättern und unter Beachtung des DIN CERTOC Zertifizierungsprogramms hergestellt sein.
Sie tragen gemäß DVGW- Zulassungsbescheid die entsprechenden Prüfzeichen.
Das eingesetzte Rohrmaterial muss für eine sandbettfreie Verlegung  freigegeben nach DVGW W 400-2 zugelassen sein (siehe Positionen unter 10.1 bis 10.18).

**07.017 Verlegung von Druckrohr mit Erdrakete für d 25 x 2,3 mm, SDR 11 (PN 16)**
Verlegung von Druckrohr mit Erdrakete für d 25 x 2,3 mm, SDR 11 (PN 16), Grabenlose Leitungsverlegung mit Erdrakete unter gleichzeitiger Einziehung des Medienrohres ohne Schutzrohr, einschl. der Herstellung aller erforderlichen Rohrverbindungen. Mit einzukalkulieren sind:
- Alle erforderlichen Nebenarbeiten die zur Durchführung der Arbeiten notwendig sind.
- Alle erforderlichen Geräte ,Werkzeuge und sonstige Betriebsmittel, die zur Durchführung erforderlich sind, auf die Baustelle bringen, bereitstellen, betriebsfertig aufstellen und abtransportieren.
Für Medienrohr: d 25 x 2,3 mm, SDR 11 (PN 16), für sandbettfreie Verlegung, ohne Rohrmaterial, das Rohrmaterial wird gesondert vergütet.
Menge: 25,000 m

**07.018 Verlegung von Druckrohr mit Erdrakete für d 32 x 2,9 mm, SDR 11 (PN 16),**
wie vor, jedoch für Medienrohr: d 32 x 2,9 mm, für sandbettfreie Verlegung
Menge: 20,000 m

**07.019 Verlegung von Druckrohr mit Erdrakete für d 40 x 3,7 mm, SDR 11 (PN 16),**
wie vor, jedoch für Medienrohr: d 40 x 3,7 mm, für sandbettfreie Verlegung
Menge: 15,000 m

**07.020 Verlegung von Druckrohr mit Erdrakete für d 50 x 4,6 mm, SDR 11 (PN 16),**
wie vor, jedoch für Medienrohr: d 50 x 4,6 mm, für sandbettfreie Verlegung
Menge: 15,000 m

**07.021 Verlegung von Druckrohr mit Erdrakete für d 63 x 5,8 mm, SDR 11 (PN 16),**
wie vor, jedoch für Medienrohr: d 63 x 5,8 mm, für sandbettfreie Verlegung
Menge: 10,000 m

**07.022 Verlegung von Druckrohr mit Erdrakete für d 75 x 6,8 mm, SDR 11 (PN 16)**
wie vor, jedoch für Medienrohr: d 75 x 6,8 mm, für sandbettfreie Verlegung
Menge: 10,000 m

**07.023 Verlegung von Druckrohr mit Erdrakete für d 90 x 8,2 mm, SDR 11 (PN 16),**
wie vor, jedoch für Medienrohr: d 90 x 8,2 mm, für sandbettfreie Verlegung
Menge: 10,000 m

**07.024 Verlegung von Druckrohr mit Erdrakete für d 110 x 10,00 mm, SDR 11 (PN 16),**
wie vor, jedoch für Medienrohr: d 110 x 10,00 mm, für sandbettfreie Verlegung
Menge: 10,000 m

**07.025 Zulage für Bodenaushub Frostboden**
Zulage für Bodenaushub Frostboden, ausheben und wiedereinfüllen
Menge: 5,000 m³

### Titel 08 Verbau

**08.001 Verbau für Leitungsgräben und Baugruben**
Verbau von Leitungsgraben und Baugruben nach DIN 19630 und den gesetzlichen
Unfallverhütungsvorschriften, nach Wahl des AN herstellen und nach Beendigung der Arbeiten wieder ausbauen.
- inkl. liefern, vorhalten für die Dauer der Arbeiten sowie den erforderlichen Verbau, Zieh-
  und transportieren
- Aufmaß nach tatsächlicher verbauter Grabenfläche.
Menge: 50,000 m²

### Titel 09 Wasserhaltung

**09.001 Pumpe installieren, H bis 7,5m**
Pumpe mit Elektromotor ein- und ausbauen, incl. Herstellung von Pumpensümpfen,
Förderhöhe bis 7,5m, einschließlich Leitungen oder Schläuche.
Menge: 250,000 Stüc

**09.002 Pumpe betreiben**
Betrieb, Überwachung und Wartung der Wasserhaltungsanlage unabhängig von der Anzahl der betriebenen Geräte, ununterbrochen mit dem fachkundigen Personal, von Beginn bis Ende der Bereitschaft.
Menge: 100,000 h

### Titel 10 Verlegearbeiten Trinkwasserleitung, Formstücke, Armaturen

*Hinweis: Vorbemerkung*
Bei Flanschverbindungen im Erdreich ist die Verbindungsstelle nachträglich mit Binden oder Schrumpfschläuchen gegen Korrosion zu schützen die Kosten sind in den jeweiligen EP mit Einzukalkulieren.

Inkl. Flanschverbindung = (Schrauben, Muttern, Unterlegscheiben und Dichtung) sind in den entsprechenden Positionen mit einzukalkulieren.

Die Herstellung der Verbindungen in offener Verlegung hat durch Schweißfittings bzw. Klemmfittings zu erfolgen. Die Trinkwasserrohre müssen gemäß den entsprechenden DVGW- Arbeitsblättern und unter Beachtung des DIN CERTOC Zertifizierungsprogramms hergestellt sein. Sie tragen gemäß DVGW- Zulassungsbescheid die entsprechenden Prüfzeichen.

Das Rohrmaterial muss für eine sandbettfreie Verlegung freigegeben nach DVGW W 400-2 zugelassen sein.

*Hinweis: Rohrmaterial*

**10.001 RC-Druckrohr, d 25 x 2,3 mm, SDR 11 (PN 16), liefern und montieren**
Druckrohr, Typ 1: Einschichtige Vollwandrohre aus PE 100-RC, nach der Grundnorm DIN 8074/75  Rohre aus Polyethylen, für sandbettfreie Verlegung  freigegeben nach DVGW W 400-2, für Trinkwasser, Farbe blau als Ringbund oder in geraden Längen (Rohrenden a 6m oder 12m) mit glatten Enden liefern und gemäß DIN EN 805 auf vorbereitetem Auflager in vorhandenen Gräben mit evtl. Verbau und Aussteifungen liefern und verlegt. Inklusive aller erforderlichen Nebenarbeiten wie Rohrschnitte, Längenanpassungen, Vorbereitung der Rohrenden und aller notwendigen Materialien zur Herstellung der Verbindungen werden abweichend von DIN 18 307 nicht gesondert Vergütet und sind mit einzukalkulieren.

Angebotenes Fabrikat: '...........................'
Menge: 50,000 m

**10.002 RC-Druckrohr, d 32 x 2,9 mm, SDR 11 (PN 16), liefern und montieren**
wie vor, jedoch für d 32 x 2,9 mm

Angebotenes Fabrikat: '...........................'
Menge: 20,000 m

**10.003 RC-Druckrohr, d 40 x 3,7 mm, SDR 11 (PN 16), liefern und montieren**
wie vor, jedoch für d 40 x 3,7 mm

Angebotenes Fabrikat: '...........................'
Menge: 20,000 m

**10.004 RC-Druckrohr, d 50 x 4,6 mm, SDR 11 (PN 16), liefern und montieren**
wie vor, jedoch für d 50 x 4,6 mm

Angebotenes Fabrikat: '...........................'
Menge: 40,000 m

**10.005 RC-Druckrohr, d 63 x 5,8 mm, SDR 11 (PN 16), liefern und montieren**
wie vor, jedoch für d 63 x 5,8 mm

Angebotenes Fabrikat: '...........................'
Menge: 15,000 m

**10.006 RC-Druckrohr, d 75 x 6,8 mm, SDR 11 (PN 16), liefern und montieren**
wie vor, jedoch für d 75 x 6,8 mm

Angebotenes Fabrikat: '...........................'
Menge: 30,000 m

**10.007 RC-Druckrohr, d 90 x 8,2 mm, SDR 11 (PN 16), liefern und montieren**
wie vor, jedoch für d 90 x 8,2 mm

Angebotenes Fabrikat: '...........................'
Menge: 50,000 m

**10.008 RC-Druckrohr, d 110 x 10,00 mm, SDR 11 (PN 16), liefern und montieren**
'.........' wie vor, jedoch für d 110 x 10,00 mm

Angebotenes Fabrikat: '...........................'
Menge: 50,000 m

**10.009 RC-Druckrohr, d 125 x 11,40 mm, SDR 11 (PN 16), liefern und montieren**
wie vor, jedoch für d 125 x 11,4 mm, liefern und montieren

Angebotenes Fabrikat: '...........................'
Menge: 50,000 m

**10.010 RC-Druckrohr, d 140 x 12,70 mm, SDR 11 (PN 16), liefern und montieren**
wie vor, jedoch für d 140 x 12,7 mm, liefern und montieren

Angebotenes Fabrikat: '...........................'
Menge: 10,000 m

**10.011 RC-Druckrohr, d 160 x 14,60 mm, SDR 11 (PN 16), liefern und montieren**
wie vor, jedoch für d 160 x 14,6 mm, liefern und montieren

Angebotenes Fabrikat: '...........................'
Menge: 20,000 m

**10.012 RC-Druckrohr, d 180 x 16,40 mm, SDR 11 (PN 16), liefern und montieren**
wie vor, jedoch für d 180 x 16,4 mm, liefern und montieren

Angebotenes Fabrikat: '...........................'
Menge: 10,000 m

**10.013 RC-Druckrohr, d 200 x 18,20 mm, SDR 11 (PN 16), liefern und montieren**
wie vor, jedoch für d 200 x 18,2 mm, liefern und montieren

Angebotenes Fabrikat: '...........................'
Menge: 10,000 m

**10.014 RC-Druckrohr, d 225 x 20,50 mm, SDR 11 (PN 16), liefern und montieren**
wie vor, jedoch für d 225 x 20,5 mm, liefern und montieren

Angebotenes Fabrikat: '...........................'
Menge: 10,000 m

**10.015 RC-Druckrohr, d 250 x 22,70 mm, SDR 11 (PN 16), liefern und montieren**
wie vor, jedoch für d 250 x 22,7 mm, liefern und montieren

Angebotenes Fabrikat: '...........................'
Menge: 10,000 m

**10.016 RC-Druckrohr, d 280 x 25,40 mm, SDR 11 (PN 16), liefern und montieren**
wie vor, jedoch für d 280 x 25,4 mm, liefern und montieren

Angebotenes Fabrikat: '...........................'
Menge: 10,000 m

**10.017 RC-Druckrohr, d 315 x 28,60 mm, SDR 11 (PN 16), liefern und montieren**
wie vor, jedoch für d 315 x 28,6 mm, liefern und montieren

Angebotenes Fabrikat: '...........................'
Menge: 10,000 m

**10.018 RC-Druckrohr, d 355 x 32,20 mm, SDR 11 (PN 16), liefern und montieren**
wie vor, jedoch für d 355 x 32,2 mm, liefern und montieren

Angebotenes Fabrikat: '...........................'
Menge: 10,000 m

*Hinweis: PE-Formteile zum Schweißen (Schweißfittinge)*

*Hinweis: Elektroschweißmuffen aus PE 100*

**10.019 Elektroschweißmuffe aus PE 100, d 32**
Elektroschweißmuffe aus PE 100, mit entfernbaren Anschlag, ummantelte Heizwendeln, beide Seiten, ein Schweißvorgang, 4 mm Steckkontakte, Schweißcode und Rückverfolgungscode (ISO 12176), Kennung, Schmelzindikatoren, DVGW-reg. Wasser PN16, zugelassen für Trinkwasser.
d 32 / PN16, liefern und montieren

Angebotenes Fabrikat: '...........................'
Menge: 5,000 Stüc

**10.020 Elektroschweißmuffe aus PE 100, d 40**
wie vor, jedoch für d 40 / PN16, liefern und montieren,

Angebotenes Fabrikat: '...........................'
Menge: 5,000 Stüc

**10.021 Elektroschweißmuffe aus PE 100, d 50**
wie vor, jedoch für d 50 / PN16, liefern und montieren,

Angebotenes Fabrikat: '...........................'
Menge: 10,000 Stüc

**10.022 Elektroschweißmuffe aus PE 100, d 63**
wie vor, jedoch für d 63 / PN16, liefern und montieren,

Angebotenes Fabrikat: '...........................'
Menge: 10,000 Stüc

**10.023 Elektroschweißmuffe aus PE 100, d 75**
wie vor, jedoch für d 75 / PN16, liefern und montieren,

Angebotenes Fabrikat: '...........................'
Menge: 15,000 Stüc

**10.024 Elektroschweißmuffe aus PE 100, d 90**
wie vor, jedoch für d 90 / PN16, liefern und montieren,

Angebotenes Fabrikat: '...........................'
Menge: 30,000 Stüc

**10.025 Elektroschweißmuffe aus PE 100, d 110**
wie vor, jedoch für d 110 / PN16, liefern und montieren,

Angebotenes Fabrikat: '...........................'
Menge: 30,000 Stüc

**10.026 Elektroschweißmuffe aus PE 100, d 125**
wie vor, jedoch für d 125 / PN16, liefern und montieren,

Angebotenes Fabrikat: '...........................'
Menge: 40,000 Stüc

**10.027 Elektroschweißmuffe aus PE 100, d 140**
wie vor, jedoch für d 140 / PN16, liefern und montieren,

Angebotenes Fabrikat: '...........................'
Menge: 5,000 Stüc

**10.028 Elektroschweißmuffe aus PE 100, d 160**
wie vor, jedoch für d 160 / PN16, liefern und montieren,

Angebotenes Fabrikat: '...........................'
Menge: 25,000 Stüc

**10.029 Elektroschweißmuffe aus PE 100, d 180**
wie vor, jedoch für d 180 / PN16, liefern und montieren,

Angebotenes Fabrikat: '...........................'
Menge: 10,000 Stüc

**10.030 Elektroschweißmuffe aus PE 100, d 200**
wie vor, jedoch für d 200 / PN16, liefern und montieren,

Angebotenes Fabrikat: '...........................'
Menge: 5,000 Stüc

**10.031 Elektroschweißmuffe aus PE 100, d 225**
wie vor, jedoch für d 225 / PN16, liefern und montieren,

Angebotenes Fabrikat: '...........................'
Menge: 3,000 Stüc

**10.032 Elektroschweißmuffe aus PE 100, d 250**
wie vor, jedoch für d 250 / PN16, liefern und montieren,

Angebotenes Fabrikat: '...........................'
Menge: 3,000 Stüc

**10.033 Elektroschweißmuffe aus PE 100, d 280**
wie vor, jedoch für d 280 / PN16, liefern und montieren,

Angebotenes Fabrikat: '...........................'
Menge: 3,000 Stüc

**10.034 Elektroschweißmuffe aus PE 100, d 315**
wie vor, jedoch für d 315 / PN16, liefern und montieren,

Angebotenes Fabrikat: '...........................'
Menge: 2,000 Stüc

**10.035 Elektroschweißmuffe aus PE 100, d 355**
wie vor, jedoch für d 355 / PN16, liefern und montieren,

Angebotenes Fabrikat: '...........................'
Menge: 2,000 Stüc

*Hinweis: Elektroschweißbögen aus PE 100, 45/90°*

**10.036 Elektroschweißbögen aus PE 100, d 32 x 45°/90°, SDR 11**
Elektroschweißbögen aus PE 100, ummantelte Heizwendeln, beide Seiten, ein Schweißvorgang, 4 mm Steckkontakte, Schweißcode und Rückverfolgungscode (ISO 12176), Kennung, Schmelzindikatoren DVGW-reg. Wasser PN16, zugelassen für Trinkwasser.
d 32 / PN16, liefern und montieren

Angebotenes Fabrikat: '...........................'
Menge: 20,000 Stüc

**10.037 Elektroschweißbögen aus PE 100, d 40 x 45°/90°, SDR 11**
wie vor, jedoch für d 40 / PN16, liefern und montieren,

Angebotenes Fabrikat: '...........................'
Menge: 2,000 Stüc

**10.038 Elektroschweißbögen aus PE 100, d 50 x 45°/90°, SDR 11**
wie vor, jedoch für d 50 / PN16, liefern und montieren,

Angebotenes Fabrikat: '...........................'
Menge: 2,000 Stüc

**10.039 Elektroschweißbögen aus PE 100, d 75 x 45°/90°, SDR 11**
wie vor, jedoch für d 75 / PN16, liefern und montieren,

Angebotenes Fabrikat: '...........................'
Menge: 5,000 Stüc

**10.040 Elektroschweißbögen aus PE 100, d 63 x 45°/90°, SDR 11**
wie vor, jedoch für d 63 / PN16, liefern und montieren,

Angebotenes Fabrikat: '...........................'
Menge: 10,000 Stüc

**10.041 Elektroschweißbögen aus PE 100, d 90 x 45°/90°, SDR 11**
wie vor, jedoch für d 90 / PN16, liefern und montieren,

Angebotenes Fabrikat: '...........................'
Menge: 20,000 Stüc

**10.042 Elektroschweißbögen aus PE 100, d 110 x 45°/90°, SDR 11**
wie vor, jedoch für d 110 / PN16, liefern und montieren,

Angebotenes Fabrikat: '...........................'
Menge: 30,000 Stüc

**10.043 Elektroschweißbögen aus PE 100, d 125 x 45°/90°, SDR 11**
wie vor, jedoch für d 125 / PN16, liefern und montieren,

Angebotenes Fabrikat: '...........................'
Menge: 20,000 Stüc

**10.044 Elektroschweißbögen aus PE 100, d 140 x 45°/90°, SDR 11**
wie vor, jedoch für d 140 / PN16, liefern und montieren,

Angebotenes Fabrikat: '...........................'
Menge: 2,000 Stüc

**10.045 Elektroschweißbögen aus PE 100, d 160 x 45°/90°, SDR 11**
wie vor, jedoch für d 160 / PN16, liefern und montieren,

Angebotenes Fabrikat: '...........................'
Menge: 10,000 Stüc

**10.046 Elektroschweißbögen aus PE 100, d 180 x 45°/90°, SDR 11**
wie vor, jedoch für d 180 / PN16, liefern und montieren,

Angebotenes Fabrikat: '...........................'
Menge: 5,000 Stüc

**10.047 Elektroschweißbögen aus PE 100, d 200 x 45°/90°, SDR 11**
wie vor, jedoch für d 200 / PN16, liefern und montieren,

Angebotenes Fabrikat: '...........................'
Menge: 5,000 Stüc

**10.048 Elektroschweißbögen aus PE 100, d 225 x 45°/90°, SDR 11**
wie vor, jedoch für d 225 / PN16, liefern und montieren,

Angebotenes Fabrikat: '...........................'
Menge: 2,000 Stüc

**10.049 Elektroschweißbögen aus PE 100, d 250 x 45°/90°, SDR 11**
wie vor, jedoch für d 250 / PN16, liefern und montieren,

Angebotenes Fabrikat: '...........................'
Menge: 2,000 Stüc

**10.050 Formgespritzte Bögen aus PE 100 ohne Muffen, d 280, 45/90°, SDR 11**
Formgespritzte Bögen aus PE 100 ohne Muffen, DVGW-reg. Wasser PN16, zugelassen für Trinkwasser.
d 280 / PN16, liefern und montieren

Angebotenes Fabrikat: '...........................'
Menge: 2,000 Stüc

**10.051 Formgespritzte Bögen aus PE 100 ohne Muffen, d 315, 45/90°, SDR 11**
wie vor, jedoch für d 315 / PN16, liefern und montieren,

AAngebotenes Fabrikat: '...........................'
Menge: 2,000 Stüc

*Hinweis: Einschweißbund incl. Losflansch*

**10.052 Einschweißbund incl. Stahlflansche, d50 x DN40, SDR 11 (PN 16)**
Einschweißbund  aus PE 100 incl. Stahlflansche mit PP-Ummantelung,
DVGW-reg. Wasser PN16, zugelassen für Trinkwasser.
d 50 x DN 40, liefern und montieren,
incl. Flanschverbindung = Dichtung, Schrauben (aus V2A), Muttern (aus V4A) und Unterlegscheiben (aus V2A)

Angebotenes Fabrikat: '...........................'
Menge: 3,000 Stüc

**10.053 Einschweißbund incl. Stahlflansche, d63 x DN50, SDR 11 (PN 16)**
wie vor, jedoch für d 63 x DN 50,
liefern und montieren, incl. Flanschverbindung

Angebotenes Fabrikat: '...........................'
Menge: 10,000 Stüc

**10.054 Einschweißbund incl. Stahlflansche, d75 x DN65, SDR 11 (PN 16)**
wie vor, jedoch für d 75 x DN 65,
liefern und montieren, incl. Flanschverbindung

Angebotenes Fabrikat: '...........................'
Menge: 15,000 Stüc

**10.055 Einschweißbund incl. Stahlflansche, d90 x DN80, SDR 11 (PN 16)**
wie vor, jedoch für d 90 x DN 80,
liefern und montieren, incl. Flanschverbindung

Angebotenes Fabrikat: '...........................'
Menge: 20,000 Stüc

**10.056 Einschweißbund incl. Stahlflansche, d110 / 125 x DN100, SDR 11 (PN 16)**
wie vor, jedoch für d 110 / 125 x DN 100,
liefern und montieren, incl. Flanschverbindung

Angebotenes Fabrikat: '...........................'
Menge: 50,000 Stüc

**10.057 Einschweißbund incl. Stahlflansche, d140 x DN125, SDR 11 (PN 16)**
wie vor, jedoch für d 140 x DN 125,
liefern und montieren, incl. Flanschverbindung

Angebotenes Fabrikat: '...........................'
Menge: 5,000 Stüc

**10.058 Einschweißbund incl. Stahlflansche, d160/180 x DN150, SDR 11 (PN 16)**
wie vor, jedoch für d 160/180 x DN 150,
liefern und montieren, incl. Flanschverbindung

Angebotenes Fabrikat: '...........................'
Menge: 15,000 Stüc

**10.059 Einschweißbund incl. Stahlflansche, d200/225 x DN200, SDR 11 (PN 16)**
wie vor, jedoch für d 200/225 x DN 200,
liefern und montieren, incl. Flanschverbindung

Angebotenes Fabrikat: '...........................'
Menge: 10,000 Stüc

**10.060 Einschweißbund incl. Stahlflansche, d 250/280 x DN250, SDR 11 (PN 16)**
wie vor, jedoch für d 250/280 x DN 250,
liefern und montieren, incl. Flanschverbindung

Angebotenes Fabrikat: '...........................'
Menge: 4,000 Stüc

**10.061 Einschweißbund incl. Stahlflansche, d 315 x DN 300, SDR 11 (PN 16)**
wie vor, jedoch für d 315 x DN 300,
liefern und montieren, incl. Flanschverbindung

Angebotenes Fabrikat: '...........................'
Menge: 2,000 Stüc

*Hinweis: PP-Formteile zum Klemmen (Klemmfittinge)*

*Hinweis: Kupplungen /Reduzierkupplungen*

**10.062 Kupplung / Reduzierkupplungen, d 25, SDR 11**
Klemm-Kupplung aus PP, für Rohre aus PE 63, PE 80, PE 100 und PEX a, mit leicht entfernbaren Mittenanschlägen zur Verwendung als Reparaturkupplung, DVGW-reg. Wasser, PN16, zugelassen für Trinkwasser. (oder als Red.-Kupplung: d25/20)

d 25 / PN16, liefern und montieren

Angebotenes Fabrikat: '...........................'
Menge: 20,000 Stüc

**10.063 Kupplung / Reduzierkupplungen, d 32, SDR 11**
wie vor, jedoch für d 32 / PN16, (oder als Red.-Kupplung: d32x20/25),
liefern und montieren,

Angebotenes Fabrikat: '...........................'
Menge: 20,000 Stüc

**10.064 Kupplung / Reduzierkupplungen, d 40, SDR 11**
wie vor, jedoch für d 40 / PN16, (oder als Red.-Kupplung: d40x25/32),
liefern und montieren,

Angebotenes Fabrikat: '...........................'
Menge: 20,000 Stüc

**10.065 Kupplung / Reduzierkupplungen, d 50, SDR 11**
wie vor, jedoch für d 50 / PN16, (oder als Red.-Kupplung: d50x25/40),
liefern und montieren,

Angebotenes Fabrikat: '...........................'
Menge: 30,000 Stüc

**10.066 Kupplung / Reduzierkupplungen, d 63, SDR 11**
wie vor, jedoch für d 63 / PN16, (oder als Red.-Kupplung: d63x25/50),
liefern und montieren,

Angebotenes Fabrikat: '...........................'
Menge: 15,000 Stüc

**10.067 Kupplung / Reduzierkupplungen, d 75, SDR 11**
wie vor, jedoch für d 75 / PN16, (oder als Red.-Kupplung: d75x50/63),
liefern und montieren,

Angebotenes Fabrikat: '...........................'
Menge: 20,000 Stüc

**10.068 Kupplung / Reduzierkupplungen, d 90, SDR 11**
wie vor, jedoch für d 90 / PN16, (oder als Red.-Kupplung: d90x63/75),
liefern und montieren,

Angebotenes Fabrikat: '...........................'
Menge: 20,000 Stüc

**10.069 Kupplung / Reduzierkupplungen, d 110, SDR 11**
wie vor, jedoch für d 110 / PN16, (oder als Red.-Kupplung: d110x90),
liefern und montieren,

Angebotenes Fabrikat: '...........................'
Menge: 20,000 Stüc

**10.070 Kupplung, d 125, SDR 11**
wie vor, jedoch für d 125 / PN16,
liefern und montieren,

Angebotenes Fabrikat: '...........................'
Menge: 5,000 Stüc

*Hinweis: Endstopfen*

**10.071 Endstopfen mit Klemmverschraubung, d 25, SDR 11**
Endstopfen mit Klemmverschraubung, d 25 (SDR 11)
Endstopfen mit Klemmverschraubung, für Rohre aus PE 63, PE 80, PE 100 und PEX a, DVGW-reg. Wasser, PN16, zugelassen für Trinkwasser.
d 25 / PN16, liefern und montieren,

Angebotenes Fabrikat: '...........................'
Menge: 2,000 Stüc

**10.072 Endstopfen mit Klemmverschraubung, d 32, SDR 11**
wie vor, jedoch für d 32 / PN16, liefern und montieren,

Angebotenes Fabrikat: '...........................'
Menge: 2,000 Stüc

**10.073 Endstopfen mit Klemmverschraubung, d 40, SDR 11**
wie vor, jedoch für d 40 / PN16, liefern und montieren,

Angebotenes Fabrikat: '...........................'
Menge: 2,000 Stüc

**10.074 Endstopfen mit Klemmverschraubung, d 50, SDR 11**
wie vor, jedoch für d 50 / PN16, liefern und montieren,

Angebotenes Fabrikat: '...........................'
Menge: 2,000 Stüc

**10.075 Endstopfen mit Klemmverschraubung, d 63, SDR 11**
wie vor, jedoch für d 63 / PN16, liefern und montieren,

Angebotenes Fabrikat: '...........................'
Menge: 2,000 Stüc

**10.076 Endstopfen mit Klemmverschraubung, d 75, SDR 11**
wie vor, jedoch für d 75 / PN16, liefern und montieren,

Angebotenes Fabrikat: '...........................'
Menge: 2,000 Stüc

**10.077 Endstopfen mit Klemmverschraubung, d 90, SDR 11**
wie vor, jedoch für d 90 / PN16, liefern und montieren,

Angebotenes Fabrikat: '...........................'
Menge: 2,000 Stüc

**10.078 Endstopfen mit Klemmverschraubung, d 110, SDR 11**
wie vor, jedoch für d 110 / PN16, liefern und montieren,

Angebotenes Fabrikat: '...........................'
Menge: 2,000 Stüc

*Hinweis: Winkel mit Klemmverschraubung 45°/90°*

**10.079 Winkel 45/90° mit Klemmverschraubung, d 25, SDR 11**
Winkel 90° mit Klemmverschraubung, für Rohre aus PE 63, PE 80, PE 100 und PEX a, DVGW-reg. Wasser, PN16, zugelassen für Trinkwasser.
d 25 / PN16, liefern und montieren

Angebotenes Fabrikat: '...........................'
Menge: 40,000 Stüc

**10.080 Winkel 45/90° mit Klemmverschraubung, d 32, SDR 11**
wie vor, jedoch für d 32 / PN16, liefern und montieren,

Angebotenes Fabrikat: '...........................'
Menge: 30,000 Stüc

**10.081 Winkel 45/90° mit Klemmverschraubung, d 40, SDR 11**
wie vor, jedoch für d 40 / PN16, liefern und montieren,

Angebotenes Fabrikat: '...........................'
Menge: 20,000 Stüc

**10.082 Winkel 45/90° mit Klemmverschraubung, d 50, SDR 11**
wie vor, jedoch für d 50 / PN16, liefern und montieren,

Angebotenes Fabrikat: '...........................'
Menge: 20,000 Stüc

**10.083 Winkel 45/90° mit Klemmverschraubung, d 63, SDR 11**
wie vor, jedoch für d 63 / PN16, liefern und montieren,

Angebotenes Fabrikat: '...........................'
Menge: 10,000 Stüc

**10.084 Winkel 45/90° mit Klemmverschraubung, d 75**
wie vor, jedoch für d 75 / PN16, liefern und montieren,

Angebotenes Fabrikat: '...........................'
Menge: 10,000 Stüc

**10.085 Winkel 45/90° mit Klemmverschraubung, d 90**
wie vor, jedoch für d 90 / PN16, liefern und montieren,

Angebotenes Fabrikat: '...........................'
Menge: 5,000 Stüc

**10.086 Winkel 45/90° mit Klemmverschraubung, d 110**
wie vor, jedoch für d 110 / PN16, liefern und montieren,

Angebotenes Fabrikat: '...........................'
Menge: 5,000 Stüc

*Hinweis: Anschlussverschraubungen*

**10.087 Anschlussverschraubung, d 25 x ½" bis 1" (SDR 11)**
Anschlussverschraubung mit Außengewinde oder Innengewinde sowie als 45/90° Bogen, für Rohre aus PE 63, PE 80, PE 100 und PEX a, DVGW-reg. Wasser, PN16, zugelassen für Trinkwasser.
d 25 x ½" bis 1" / PN16, liefern und montieren

Angebotenes Fabrikat: '...........................'
Menge: 20,000 Stüc

**10.088 Anschlussverschraubung, d 32 x ¾" bis 1" (SDR 11)**
wie vor, jedoch für d 32 x ¾" bis 1" / PN16, liefern und montieren,

Angebotenes Fabrikat: '...........................'
Menge: 20,000 Stüc

**10.089 Anschlussverschraubung, d 40 x 1" bis 2" (SDR 11)**
wie vor, jedoch für d 40 x 1" bis 2" / PN16, liefern und montieren,

Angebotenes Fabrikat: '...........................'
Menge: 20,000 Stüc

**10.090 Anschlussverschraubung, d 50 x 1" bis 2" (SDR 11)**
wie vor, jedoch für d 50 x 1" bis 2" / PN16, liefern und montieren,

Angebotenes Fabrikat: '...........................'
Menge: 5,000 Stüc

**10.091 Anschlussverschraubung, d 63 x 1 1/4" bis 2" (SDR 11)**
wie vor, jedoch für d 63 x 1 1/4" bis 2" / PN16, liefern und montieren,

Angebotenes Fabrikat: '...........................'
Menge: 3,000 Stüc

**10.092 Anschlussverschraubung, d 75 x 2" bis 3" (SDR 11)**
wie vor, jedoch für d 75 x 2" bis 3" / PN16, liefern und montieren,

Angebotenes Fabrikat: '...........................'
Menge: 2,000 Stüc

**10.093 Anschlussverschraubung, d 90 x 2" bis 4" (SDR 11)**
wie vor, jedoch für d 90 x 2" bis 4" / PN16, liefern und montieren,

Angebotenes Fabrikat: '...........................'
Menge: 2,000 Stüc

**10.094 Anschlussverschraubung, d 110 x 2" bis 4" (SDR 11)**
wie vor, jedoch für d 110 x 2" bis 4" / PN16, liefern und montieren,

Angebotenes Fabrikat: '...........................'
Menge: 2,000 Stüc

*Hinweis: T-Stücke*

**10.095 T-Stück, egal od. reduziert, 45°/90° mit Klemmverschraubung, d 25 (SDR 11)**
T-Stück, egal, reduziert, 45/90° mit Klemmverschraubung, für Rohre aus PE 63, PE 80, PE 100 und PEX a, DVGW-reg. Wasser, PN16, zugelassen für Trinkwasser.
d 25 / PN16, (oder als Red.: d25x20) liefern und montieren

Angebotenes Fabrikat: '...........................'
Menge: 10,000 Stüc

**10.096 T-Stück, egal od. reduziert, 45°/90° mit Klemmverschraubung, d 32 (SDR 11)**
wie vor, jedoch für d 32 / PN16, (oder als Red.: d32x25) liefern und montieren,

Angebotenes Fabrikat: '...........................'
Menge: 5,000 Stüc

**10.097 T-Stück, egal od. reduziert, 45°/90° mit Klemmverschraubung, d 40 (SDR 11)**
wie vor, jedoch für d 40 / PN16, (oder als Red.: d40x32/25) liefern und montieren,

Angebotenes Fabrikat: '...........................'
Menge: 10,000 Stüc

**10.098 T-Stück, egal od. reduziert, 45°/90° mit Klemmverschraubung, d 50 (SDR 11)**
wie vor, jedoch für d 50 / PN16, (oder als Red.: d50x25 bis 40) liefern und montieren,

Angebotenes Fabrikat: '...........................'
Menge: 10,000 Stüc

**10.099 T-Stück, egal od. reduziert, 45°/90° mit Klemmverschraubung, d 63 (SDR 11)**
wie vor, jedoch für d 63 / PN16, (oder als Red.: d63x32 bis 50) liefern und montieren,

Angebotenes Fabrikat: '...........................'
Menge: 3,000 Stüc

**10.100 T-Stück, egal od. reduziert, 45°/90° mit Klemmverschraubung, d 75**
wie vor, jedoch für d 75 / PN16, (oder als Red.: d75x63) liefern und montieren,

Angebotenes Fabrikat: '...........................'
Menge: 2,000 Stüc

**10.101 T-Stück, egal, 45°/90° mit Klemmverschraubung, d 90**
wie vor, jedoch für d 90 / PN16, liefern und montieren,

Angebotenes Fabrikat: '...........................'
Menge: 2,000 Stüc

**10.102 T-Stück, egal, 45°/90° mit Klemmverschraubung, d110**
wie vor, jedoch für d 110 / PN16, liefern und montieren,

Angebotenes Fabrikat: '...........................'
Menge: 2,000 Stüc

*Hinweis: Flanschmuffenstück mit Klemmverschraubung*

**10.103 Flanschmuffenstück mit Klemmverschraubung, d 50 x DN 40/50, (SDR 11)**
Flanschmuffenstück mit Klemmverschraubung, d 50 x DN 40/50, (SDR 11)
Flansch-Muffenstück mit Klemmverschraubung, für Rohre aus PE 63, PE 80, PE 100 und PEX a, Flansche aus galvanisierten Stahl, Bohrungen nach DIN 8063, DVGW-reg. Wasser, PN16, zugelassen für Trinkwasser.
d50 x DN40/50, SDR11/ PN16, liefern und montieren, incl. Flanschverbindung

Angebotenes Fabrikat: '...........................'
Menge: 10,000 Stüc

**10.104 Flanschmuffenstück mit Klemmverschraubung, d 63 x DN 50,**
wie vor, jedoch für d63 x DN50, SDR11/ PN16, liefern und montieren, inkl. Flanschverbindung

Angebotenes Fabrikat: '...........................'
Menge: 10,000 Stüc

**10.105 Flanschmuffenstück mit Klemmverschraubung, d 75 x DN 65,**
wie vor, jedoch für d75 x DN65, SDR11/ PN16, liefern und montieren, inkl. Flanschverbindung

Angebotenes Fabrikat: '...........................'
Menge: 10,000 Stüc

**10.106 Flanschmuffenstück mit Klemmverschraubung, d 90 x DN 80/100,**
wie vor, jedoch für d90 x DN 80/100, SDR11/ PN16, liefern und montieren, inkl. Flanschverbindung

Angebotenes Fabrikat: '...........................'
Menge: 10,000 Stüc

**10.107 Flanschmuffenstück mit Klemmverschraubung, d 110 x DN 100,**
wie vor, jedoch für d110 x DN100, SDR11/ PN16, liefern und montieren, inkl. Flanschverbindung

Angebotenes Fabrikat: '...........................'
Menge: 10,000 Stüc

**10.108 Flanschmuffenstück mit Klemmverschraubung, d 125 x DN 125/150,**
Flanschmuffenstück mit Klemmverschraubung, d 125 x DN 125/150,
wie vor, jedoch für d125 x DN125/150, SDR11/ PN16, liefern und montieren, inkl. Flanschverbindung

Angebotenes Fabrikat: '...........................'
Menge: 5,000 Stüc

*Hinweis: Gussrohr und Gussformteile*

*Hinweis: Vorbemerkung*
Bei Flanschverbindungen im Erdreich ist die Verbindungsstelle nachträglich mit Binden oder Schrumpfschläuchen gegen Korrosion zu schützen die Kosten sind in den jeweiligen EP mit Einzukalkulieren.

Inkl. Flanschverbindung = (Schrauben, Muttern, Unterlegscheiben und Dichtung) sind in den entsprechenden Positionen mit einzukalkulieren.

*Hinweis: FF-Stücke*

**10.109 FF-Stück, DN 50, PN 16, BL: 100 bis 200mm, liefern und einbauen**
FF-Stück, für Trinkwasser, PN 10/16, nach DIN 28614/28615; DIN EN 545, für Druckrohrleitungen aus duktilem Gusseisen, Flansch DIN EN 1092-2, innen und außen Epoxidharzbeschichtung (EKB), liefern und einbauen inkl. Flanschverbindung

Angebotenes Fabrikat: '...........................'
Menge: 2,000 Stüc

**10.110 FF-Stück, DN 50, PN 16, BL: 250/300 mm**
wie vor, jedoch für DN 50 BL: 250mm bis 300mm, liefern und montieren inkl. Flanschverbindung

Angebotenes Fabrikat: '...........................'
Menge: 2,000 Stüc

**10.111 FF-Stück, DN 50, PN 16, BL: 400/500 mm**
wie vor, jedoch für DN 50 BL: 400mm bis 500mm, liefern und montieren inkl. Flanschverbindung

Angebotenes Fabrikat: '...........................'
Menge: 2,000 Stüc

**10.112 FF-Stück, DN 65, PN 16, BL: 100 bis 200 mm**
wie vor, jedoch für DN 65 BL: 100mm bis 200mm, liefern und montieren inkl. Flanschverbindung

Angebotenes Fabrikat: '...........................'
Menge: 3,000 Stüc

**10.113 FF-Stück, DN 65, PN 16, BL: 250/300 mm**
wie vor, jedoch für DN 65 BL: 250mm bis 300mm, liefern und montieren inkl. Flanschverbindung

Angebotenes Fabrikat: '...........................'
Menge: 3,000 Stüc

**10.114 FF-Stück, DN 65, PN 16, BL: 400/500 mm**
wie vor, jedoch für DN 65 BL: 400mm bis 500mm, liefern und montieren inkl. Flanschverbindung

Angebotenes Fabrikat: '...........................'
Menge: 3,000 Stüc

**10.115 FF-Stück, DN 80, PN 16, BL: 100 bis 200 mm**
wie vor, jedoch für DN 80 BL: 100mm bis 200mm, liefern und montieren inkl. Flanschverbindung

Angebotenes Fabrikat: '...........................'
Menge: 10,000 Stüc

**10.116 FF-Stück, DN 80, PN 16, BL: 250/300 mm**
wie vor, jedoch für DN 80 BL: 250mm bis 300mm, liefern und montieren inkl. Flanschverbindung

Angebotenes Fabrikat: '...........................'
Menge: 20,000 Stüc

**10.117 FF-Stück, DN 80, PN 16, BL: 400/500 mm**
wie vor, jedoch für DN 80 BL: 400mm bis 500mm, liefern und montieren inkl. Flanschverbindung

Angebotenes Fabrikat: '...........................'
Menge: 10,000 Stüc

**10.118 FF-Stück, DN 80, PN 16, BL: 600/800 mm**
wie vor, jedoch für DN 80 BL: 600mm bis 800mm, liefern und montieren inkl. Flanschverbindung

Angebotenes Fabrikat: '...........................'
Menge: 5,000 Stüc

**10.119 FF-Stück, DN 80, PN 16, BL: 900/1000 mm**
wie vor, jedoch für DN 80 BL: 900mm bis 1000mm, liefern und montieren inkl. Flanschverbindung

Angebotenes Fabrikat: '...........................'
Menge: 5,000 Stüc

**10.120 FF-Stück, DN 100, PN 16, BL: 100 bis 200 mm**
wie vor, jedoch für DN 100 BL: 100mm bis 200mm, liefern und montieren inkl. Flanschverbindung

Angebotenes Fabrikat: '...........................'
Menge: 5,000 Stüc

**10.121 FF-Stück, DN 100, PN 16, BL: 250/300 mm**
wie vor, jedoch für DN 100 BL: 250mm bis 300mm, liefern und montieren inkl. Flanschverbindung

Angebotenes Fabrikat: '...........................'
Menge: 10,000 Stüc

**10.122 FF-Stück, DN 100, PN 16, BL: 400/500 mm**
wie vor, jedoch für DN 100 BL: 400mm bis 500mm, liefern und montieren inkl. Flanschverbindung

Angebotenes Fabrikat: '...........................'
Menge: 10,000 Stüc

**10.123 FF-Stück, DN 100, PN 16, BL: 600/800 mm**
wie vor, jedoch für DN 100 BL: 600mm bis 800mm, liefern und montieren inkl. Flanschverbindung

Angebotenes Fabrikat: '...........................'
Menge: 5,000 Stüc

**10.124 FF-Stück, DN 100, PN 16, BL: 900/1000 mm**
wie vor, jedoch für DN 100 BL: 900mm bis 1000mm, liefern und montieren inkl. Flanschverbindung

Angebotenes Fabrikat: '...........................'
Menge: 5,000 Stüc

**10.125 FF-Stück, DN 125, PN 16, BL: 100 bis 200 mm**
wie vor, jedoch für DN 125 BL: 100mm bis 200mm, liefern und montieren inkl. Flanschverbindung

Angebotenes Fabrikat: '...........................'
Menge: 5,000 Stüc

**10.126 FF-Stück, DN 125, PN 16, BL: 250/300 mm**
wie vor, jedoch für DN 125 BL: 250mm bis 300mm, liefern und montieren inkl. Flanschverbindung

Angebotenes Fabrikat: '...........................'
Menge: 10,000 Stüc

**10.127 FF-Stück, DN 125, PN 16, BL: 400/500 mm**
wie vor, jedoch für DN 125 BL: 400mm bis 500mm, liefern und montieren inkl. Flanschverbindung

Angebotenes Fabrikat: '...........................'
Menge: 10,000 Stüc

**10.128 FF-Stück, DN 125, PN 16, BL: 600/800 mm**
wie vor, jedoch für DN 125 BL: 600mm bis 800mm, liefern und montieren inkl. Flanschverbindung

Angebotenes Fabrikat: '...........................'
Menge: 5,000 Stüc

**10.129 FF-Stück, DN 125, PN 16, BL: 900/1000 mm**
wie vor, jedoch für DN 125 BL: 900mm bis 1000mm, liefern und montieren inkl. Flanschverbindung

Angebotenes Fabrikat: '...........................'
Menge: 5,000 Stüc

**10.130 FF-Stück, DN 150, PN 16, BL: 100 bis 200 mm**
wie vor, jedoch für DN 150 BL: 100mm bis 200mm, liefern und montieren inkl. Flanschverbindung

Angebotenes Fabrikat: '...........................'
Menge: 2,000 Stüc

**10.131 FF-Stück, DN 150, PN 16, BL: 250/300 mm**
wie vor, jedoch für DN 150 BL: 250mm bis 300mm, liefern und montieren inkl. Flanschverbindung

Angebotenes Fabrikat: '...........................'
Menge: 2,000 Stüc

**10.132 FF-Stück, DN 150, PN 16, BL: 400/500 mm**
wie vor, jedoch für DN 150 BL: 400mm bis 500mm, liefern und montieren inkl. Flanschverbindung

Angebotenes Fabrikat: '...........................'
Menge: 5,000 Stüc

**10.133 FF-Stück, DN 150, PN 16, BL: 600/800 mm**
wie vor, jedoch für DN 150 BL: 600mm bis 800mm, liefern und montieren inkl. Flanschverbindung

Angebotenes Fabrikat: '...........................'
Menge: 2,000 Stüc

**10.134 FF-Stück, DN 150, PN 16, BL: 900/1000 mm**
wie vor, jedoch für DN 150 BL: 900mm bis 1000mm, liefern und montieren inkl. Flanschverbindung

Angebotenes Fabrikat: '...........................'
Menge: 2,000 Stüc

**10.135 FF-Stück, DN 200, PN 16, BL: 100 bis 200 mm**
wie vor, jedoch für DN 200 BL: 100mm bis 200mm, liefern und montieren inkl. Flanschverbindung

Angebotenes Fabrikat: '...........................'
Menge: 2,000 Stüc

**10.136 FF-Stück, DN 200, PN 16, BL: 250/300 mm**
wie vor, jedoch für DN 200 BL: 250mm bis 300mm, liefern und montieren inkl. Flanschverbindung

Angebotenes Fabrikat: '...........................'
Menge: 5,000 Stüc

**10.137 FF-Stück, DN 200, PN 16, BL: 400/500 mm**
wie vor, jedoch für DN 200 BL: 400mm bis 500mm, liefern und montieren inkl. Flanschverbindung

Angebotenes Fabrikat: '...........................'
Menge: 5,000 Stüc

**10.138 FF-Stück, DN 200, PN 16, BL: 600/800 mm**
wie vor, jedoch für DN 200 BL: 600mm bis 800mm, liefern und montieren inkl. Flanschverbindung

Angebotenes Fabrikat: '...........................'
Menge: 2,000 Stüc

**10.139 FF-Stück, DN 200, PN 16, BL: 900/1000 mm**
wie vor, jedoch für DN 200 BL: 900mm bis 1000mm, liefern und montieren inkl. Flanschverbindung

Angebotenes Fabrikat: '...........................'
Menge: 2,000 Stüc

**10.140 FF-Stück, DN 250, PN 16, BL: 100 bis 200 mm**
wie vor, jedoch für DN 250 BL: 100mm bis 200mm, liefern und montieren inkl. Flanschverbindung

Angebotenes Fabrikat: '...........................'
Menge: 2,000 Stüc

**10.141 FF-Stück, DN 250, PN 16, BL: 250/300 mm**
wie vor, jedoch für DN 250 BL: 250mm bis 300mm, liefern und montieren inkl. Flanschverbindung

Angebotenes Fabrikat: '...........................'
Menge: 5,000 Stüc

**10.142 FF-Stück, DN 250, PN 16, BL: 400/500 mm**
wie vor, jedoch für DN 250 BL: 400mm bis 500mm, liefern und montieren incl. Flanschverbindung

Angebotenes Fabrikat: '...........................'
Menge: 5,000 Stüc

**10.143 FF-Stück, DN 250, PN 16, BL: 600/800 mm**
wie vor, jedoch für DN 250 BL: 600mm bis 800mm, liefern und montieren incl. Flanschverbindung

Angebotenes Fabrikat: '...........................'
Menge: 2,000 Stüc

**10.144 FF-Stück, DN 250, PN 16, BL: 900/1000 mm**
wie vor, jedoch für DN 250 BL: 900mm bis 1000mm, liefern und montieren incl. Flanschverbindung

Angebotenes Fabrikat: '...........................'
Menge: 2,000 Stüc

**10.145 FF-Stück, DN 300, PN 16, BL: 100 bis 200 mm**
wie vor, jedoch für DN 300 BL: 100mm bis 200mm, liefern und montieren incl. Flanschverbindung

Angebotenes Fabrikat: '...........................'
Menge: 2,000 Stüc

**10.146 FF-Stück, DN 300, PN 16, BL: 250/300 mm**
wie vor, jedoch für DN 300 BL: 250mm bis 300mm, liefern und montieren incl. Flanschverbindung

Angebotenes Fabrikat: '...........................'
Menge: 2,000 Stüc

**10.147 FF-Stück, DN 300, PN 16, BL: 400/500 mm**
wie vor, jedoch für DN 300 BL: 400mm bis 500mm, liefern und montieren incl. Flanschverbindung

Angebotenes Fabrikat: '...........................'
Menge: 2,000 Stüc

**10.148 FF-Stück, DN 300, PN 16, BL: 600/800 mm**
wie vor, jedoch für DN 300 BL: 600mm bis 800mm, liefern und montieren incl. Flanschverbindung

Angebotenes Fabrikat: '...........................'
Menge: 2,000 Stüc

**10.149 FF-Stück, DN 300, PN 16, BL: 900/1000 mm**
wie vor, jedoch für DN 300 BL: 900mm bis 1000mm, liefern und montieren incl. Flanschverbindung

Angebotenes Fabrikat: '...........................'
Menge: 2,000 Stüc

*Hinweis: FFR-Stücke*

**10.150 FFR-Stück, DN 50 x DN 40, liefern und einbauen**
FFR-Stück, für Trinkwasser, PN 10/16, nach DIN 28645; DIN EN 545, für Druckrohrleitungen aus duktilem Gusseisen, Flansch DIN EN 1092-2, innen und außen Epoxidharzbeschichtung (EKB), liefern und einbauen incl. Flanschverbindung.

Angebotenes Fabrikat: '...........................'
Menge: 3,000 Stüc

**10.151 FFR-Stück, DN 65 x DN 40/50**
wie vor, jedoch für DN 65 x DN 40/50, liefern und montieren incl. Flanschverbindung

Angebotenes Fabrikat: '...........................'
Menge: 3,000 Stüc

**10.152 FFR-Stück, DN 80 x DN 40 bis 65**
wie vor, jedoch für DN 80 x DN 40 bis 65, liefern und montieren incl. Flanschverbindung

Angebotenes Fabrikat: '...........................'
Menge: 3,000 Stüc

**10.153 FFR-Stück, DN 100 x DN 40 bis 80**
wie vor, jedoch für DN 100 x DN 40 bis 80, liefern und montieren incl. Flanschverbindung

Angebotenes Fabrikat: '...........................'
Menge: 20,000 Stüc

**10.154 FFR-Stück, DN 125 x DN 80 / 100**
wie vor, jedoch für DN 125 x DN 80/100, liefern und montieren incl. Flanschverbindung

Angebotenes Fabrikat: '...........................'
Menge: 20,000 Stüc

**10.155 FFR-Stück, DN 150 x DN 50 bis 125**
wie vor, jedoch für DN 150 x DN 50 bis 125, liefern und montieren incl. Flanschverbindung

Angebotenes Fabrikat: '...........................'
Menge: 10,000 Stüc

**10.156 FFR-Stück, DN 200 x DN 80 bis 150**
wie vor, jedoch für DN 200 x DN 80 bis 150, liefern und montieren incl. Flanschverbindung

Angebotenes Fabrikat: '...........................'
Menge: 3,000 Stüc

**10.157 FFR-Stück, DN 225 x DN 150**
wie vor, jedoch für DN 225 x DN 150, liefern und montieren incl. Flanschverbindung

Angebotenes Fabrikat: '...........................'
Menge: 2,000 Stüc

**10.158 FFR-Stück, DN 250 x DN 80 bis 200**
wie vor, jedoch für DN 250 x DN 80 bis 200, liefern und montieren incl. Flanschverbindung

Angebotenes Fabrikat: '...........................'
Menge: 2,000 Stüc

**10.159 FFR-Stück, DN 275 x DN 250**
wie vor, jedoch für DN 275 x DN 250, liefern und montieren incl. Flanschverbindung

Angebotenes Fabrikat: '...........................'
Menge: 2,000 Stüc

**10.160 FFR-Stück, DN 300 x DN 100 bis 250**
wie vor, jedoch für DN 300 x DN 100 bis 250, liefern und montieren incl. Flanschverbindung

Angebotenes Fabrikat: '...........................'
Menge: 2,000 Stüc

*Hinweis: T-Stücke*

**10.161 T-Stück, PN16, DN 50 x DN40/50, liefern und einbauen**
T-Stück, für Trinkwasser, PN 10/16, nach DIN 28643; DIN EN 545, für Druckrohrleitungen aus duktilem Gusseisen, Flansch DIN EN 1092-2, innen und außen Epoxidharzbeschichtung (EKB), liefern und einbauen incl. Flanschverbindung.

Angebotenes Fabrikat: '...........................'
Menge: 3,000 Stüc

**10.162 T-Stück, DN 65**
wie vor, jedoch für DN 65 x DN 40 bis 65, liefern und montieren incl. Flanschverbindung

Angebotenes Fabrikat: '...........................'
Menge: 3,000 Stüc

**10.163 T-Stück, DN 80**
wie vor, jedoch für DN 80 x DN 40 bis 80, liefern und montieren incl. Flanschverbindung

Angebotenes Fabrikat: '...........................'
Menge: 3,000 Stüc

**10.164 T-Stück, DN 100**
wie vor, jedoch für DN 100 x DN 40 bis 100, liefern und montieren incl. Flanschverbindung

Angebotenes Fabrikat: '...........................'
Menge: 20,000 Stüc

**10.165 T-Stück, DN 125**
wie vor, jedoch für DN 125 x DN 40 bis 125, liefern und montieren incl. Flanschverbindung

Angebotenes Fabrikat: '...........................'
Menge: 20,000 Stüc

**10.166 T-Stück, DN 150**
wie vor, jedoch für DN 150 x DN 50 bis 150, liefern und montieren incl. Flanschverbindung

Angebotenes Fabrikat: '...........................'
Menge: 5,000 Stüc

**10.167 T-Stück, DN 200**
wie vor, jedoch für DN 200 x DN 80 bis 200, liefern und montieren incl. Flanschverbindung

Angebotenes Fabrikat: '...........................'
Menge: 5,000 Stüc

**10.168 T-Stück, DN 250**
wie vor, jedoch für DN 250 x DN 80 bis 250, liefern und montieren incl. Flanschverbindung

Angebotenes Fabrikat: '...........................'
Menge: 5,000 Stüc

**10.169 T-Stück, DN 300**
wie vor, jedoch für DN 300 x DN 80 bis 300, liefern und montieren incl. Flanschverbindung

Angebotenes Fabrikat: '...........................'
Menge: 2,000 Stüc

*Hinweis: Q-/ FFK-Stücke*

**10.170 Q-/ FFK-Stück, 45/90°, PN16, DN 50, liefern und einbauen**
Q-/ FFK-Stück, für Trinkwasser, PN 10/16, nach DIN 28639 und 28637; DIN EN 545, für Druckrohrleitungen aus duktilem Gusseisen, Flansch DIN EN 1092-2, innen und außen Epoxidharzbeschichtung (EKB),
liefern und einbauen incl. Flanschverbindung.

Angebotenes Fabrikat: '...........................'
Menge: 5,000 Stüc

**10.171 Q-/ FFK-Stück, DN 65**
wie vor, jedoch für DN 65, liefern und montieren incl. Flanschverbindung

Angebotenes Fabrikat: '...........................'
Menge: 10,000 Stüc

**10.172 Q-/ FFK-Stück, DN 80**
wie vor, jedoch für DN 80, liefern und montieren incl. Flanschverbindung

Angebotenes Fabrikat: '...........................'
Menge: 20,000 Stüc

**10.173 Q-/ FFK-Stück, DN 100**
wie vor, jedoch für DN 100, liefern und montieren incl. Flanschverbindung

Angebotenes Fabrikat: '...........................'
Menge: 25,000 Stüc

**10.174 Q-/ FFK-Stück, DN 125**
wie vor, jedoch für DN 125, liefern und montieren incl. Flanschverbindung

Angebotenes Fabrikat: '...........................'
Menge: 25,000 Stüc

**10.175 Q-/ FFK-Stück, DN 150**
wie vor, jedoch für DN 150, liefern und montieren incl. Flanschverbindung

Angebotenes Fabrikat: '...........................'
Menge: 10,000 Stüc

**10.176 Q-/ FFK-Stück, DN 200**
wie vor, jedoch für DN 200, liefern und montieren incl. Flanschverbindung

Angebotenes Fabrikat: '...........................'
Menge: 2,000 Stüc

**10.177 Q-/ FFK-Stück, DN 250**
wie vor, jedoch für DN 250, liefern und montieren incl. Flanschverbindung

Angebotenes Fabrikat: '...........................'
Menge: 2,000 Stüc

**10.178 Q-/ FFK-Stück, DN 300**
wie vor, jedoch für DN 300, liefern und montieren incl. Flanschverbindung

Angebotenes Fabrikat: '...........................'
Menge: 2,000 Stüc

*Hinweis: N-Stücke*

**10.179 N-Stück, 90°, PN16, DN 50, liefern und einbauen**
N-Stück, 90°, PN16, DN 50, liefern und einbauen
N-Stück, für Trinkwasser, PN 10/16, nach DIN 28638; DIN EN 545, für Druckrohrleitungen aus duktilem Gusseisen, Flansch DIN EN 1092-2, innen und außen Epoxidharzbeschichtung (EKB),
liefern und einbauen incl. Flanschverbindung.

Angebotenes Fabrikat: '...........................'
Menge: 2,000 Stüc

**10.180 N-Stück, DN 65**
wie vor, jedoch für DN 65, liefern und montieren incl. Flanschverbindung

Angebotenes Fabrikat: '...........................'
Menge: 2,000 Stüc

**10.181 N-Stück, DN 80**
wie vor, jedoch für DN 80, liefern und montieren incl. Flanschverbindung

Angebotenes Fabrikat: '...........................'
Menge: 50,000 Stüc

**10.182 N-Stück, DN 100**
wie vor, jedoch für DN 100, liefern und montieren incl. Flanschverbindung

Angebotenes Fabrikat: '...........................'
Menge: 20,000 Stüc

**10.183 N-Stück, DN 125**
wie vor, jedoch für DN 125, liefern und montieren incl. Flanschverbindung

Angebotenes Fabrikat: '...........................'
Menge: 10,000 Stüc

**10.184 N-Stück, DN 150**
wie vor, jedoch für DN 150, liefern und montieren incl. Flanschverbindung

Angebotenes Fabrikat: '...........................'
Menge: 2,000 Stüc

**10.185 N-Stück, DN 200**
wie vor, jedoch für DN 200, liefern und montieren incl. Flanschverbindung

Angebotenes Fabrikat: '...........................'
Menge: 2,000 Stüc

**10.186 N-Stück, DN 250**
wie vor, jedoch für DN 250, liefern und montieren incl. Flanschverbindung

Angebotenes Fabrikat: '...........................'
Menge: 2,000 Stüc

**10.187 N-Stück, DN 300**
wie vor, jedoch für DN 300, liefern und montieren incl. Flanschverbindung

Angebotenes Fabrikat: '...........................'
Menge: 2,000 Stüc

*Hinweis: XI-/XIN-Stücke*

**10.188 XI-Stück/XIN-Stück, DN 50 x 1" bis 2"**
XI-Stück Flansch mit Innengewinde nach DIN 28646, DIN EN 545, Werkstoff: Duktiles
Graugusseisen (GGG), Beschichtung: Epoxydbeschichtet, Farbe: Blau, zugelassen für Trinkwasser.
DN 50 x 1" bis 2" / PN10/16, liefern und montieren, incl. Flanschverbindung

Angebotenes Fabrikat: '...........................'
Menge: 2,000 Stüc

**10.189 XI-Stück/XIN-Stück, DN 65 x 1" bis 2"**
wie vor, jedoch für DN 65 x 1" bis 2" / PN10/16, liefern und montieren, incl. Flanschverbindung

Angebotenes Fabrikat: '...........................'
Menge: 2,000 Stüc

**10.190 XI-Stück/XIN-Stück, DN 80 x 1" bis 2"**
wie vor, jedoch für DN 80 x 1" bis 2" / PN10/16, liefern und montieren, incl. Flanschverbindung

Angebotenes Fabrikat: '...........................'
Menge: 2,000 Stüc

**10.191 XI-Stück/XIN-Stück, DN 100 x 1" bis 2"**
wie vor, jedoch für DN 100 x 1" bis 2" / PN10/16, liefern und montieren, incl. Flanschverbindung

Angebotenes Fabrikat: '...........................'
Menge: 2,000 Stüc

**10.192 XI-Stück/XIN-Stück, DN 125 x 1" bis 2"**
wie vor, jedoch für DN 125 x 1" bis 2" / PN10/16, liefern und montieren, incl. Flanschverbindung

Angebotenes Fabrikat: '...........................'
Menge: 2,000 Stüc

**10.193 XI-Stück/XIN-Stück, DN 150 x 1" bis 2"**
wie vor, jedoch für DN 150 x 1" bis 2" / PN10/16, liefern und montieren, incl. Flanschverbindung

Angebotenes Fabrikat: '...........................'
Menge: 2,000 Stüc

**10.194 XI-Stück/XIN-Stück, DN 200 x 1" bis 2"**
wie vor, jedoch für DN 200 x 1" bis 2" / PN10/16, liefern und montieren, incl. Flanschverbindung

Angebotenes Fabrikat: '...........................'
Menge: 2,000 Stüc

**10.195 XI-Stück/XIN-Stück, DN 250 x 1" bis 2"**
wie vor, jedoch für DN 250 x 1" bis 2" / PN10/16, liefern und montieren, incl. Flanschverbindung

Angebotenes Fabrikat: '...........................'
Menge: 2,000 Stüc

**10.196 XI-Stück/XIN-Stück, DN 300 x 1" bis 2"**
wie vor, jedoch für DN 300 x 1" bis 2" / PN10/16, liefern und montieren, incl. Flanschverbindung

Angebotenes Fabrikat: '...........................'
Menge: 2,000 Stüc

*Hinweis: X-Stücke (Blindflansch)*

**10.197 Blindflansch (X-Stück), DN 50**
Blindflansch (X-Stück), nach DIN 28646, DIN EN 545, Werkstoff: Duktiles Graugusseisen (GGG), Beschichtung: Epoxydbeschichtet, Farbe: Blau, zugelassen für Trinkwasser.
DN50 / PN10/16, liefern und montieren, incl. Flanschverbindung

Angebotenes Fabrikat: '...........................'
Menge: 5,000 Stüc

**10.198 Blindflansch (X-Stück), DN 65**
wie vor, jedoch für DN 65 PN10/16, liefern und montieren, incl. Flanschverbindung

Angebotenes Fabrikat: '...........................'
Menge: 5,000 Stüc

**10.199 Blindflansch (X-Stück), DN 80**
wie vor, jedoch für DN 80, PN10/16, liefern und montieren, incl. Flanschverbindung

Angebotenes Fabrikat: '...........................'
Menge: 20,000 Stüc

**10.200 Blindflansch (X-Stück), DN 100**
wie vor, jedoch für DN 100, PN10/16, liefern und montieren, incl. Flanschverbindung

Angebotenes Fabrikat: '...........................'
Menge: 30,000 Stüc

**10.201 Blindflansch (X-Stück), DN 125**
wie vor, jedoch für DN 125, PN10/16, liefern und montieren, incl. Flanschverbindung

Angebotenes Fabrikat: '...........................'
Menge: 20,000 Stüc

**10.202 Blindflansch (X-Stück), DN 150**
wie vor, jedoch für DN 150, PN10/16, liefern und montieren, incl. Flanschverbindung

Angebotenes Fabrikat: '...........................'
Menge: 5,000 Stüc

**10.203 Blindflansch (X-Stück), DN 200**
wie vor, jedoch für DN 200, PN10/16, liefern und montieren, incl. Flanschverbindung

Angebotenes Fabrikat: '...........................'
Menge: 2,000 Stüc

**10.204 Blindflansch (X-Stück), DN 250**
wie vor, jedoch für DN 250, PN10/16, liefern und montieren, incl. Flanschverbindung

Angebotenes Fabrikat: '...........................'
Menge: 2,000 Stüc

**10.205 Blindflansch (X-Stück), DN 300**
wie vor, jedoch für DN 300, PN10/16, liefern und montieren, incl. Flanschverbindung

Angebotenes Fabrikat: '...........................'
Menge: 2,000 Stüc

*Hinweis: XR-Stücke (Übergangsflansch PN 10 auf PN 16)*

**10.206 XR-Stück, DN 80**
XR-Stück, nach DIN EN 1092-2, Werkstoff: Duktiles Graugusseisen (GGG),
Beschichtung: Epoxydbeschichtet, Farbe: Blau, zugelassen für Trinkwasser.
DN80/DN80; PN10/16, liefern und montieren, incl. Flanschverbindung

Angebotenes Fabrikat: '...........................'
Menge: 2,000 Stüc

**10.207 XR-Stück, DN 100**
wie vor, jedoch für DN100/100; PN10/16, liefern und montieren, incl. Flanschverbindung

Angebotenes Fabrikat: '...........................'
Menge: 2,000 Stüc

**10.208 XR-Stück, DN 125**
wie vor, jedoch für DN125/125; PN10/16, liefern und montieren, incl. Flanschverbindung

Angebotenes Fabrikat: '...........................'
Menge: 2,000 Stüc

**10.209 XR-Stück, DN 150**
wie vor, jedoch für DN150/150; PN10/16, liefern und montieren, incl. Flanschverbindung

Angebotenes Fabrikat: '...........................'
Menge: 2,000 Stüc

**10.210 XR-Stück, DN 200**
wie vor, jedoch für DN200/200; PN10/16, liefern und montieren, incl. Flanschverbindung

Angebotenes Fabrikat: '...........................'
Menge: 2,000 Stüc

**10.211 XR-Stück, DN 250**
wie vor, jedoch für DN250/250; PN10/16, liefern und montieren, incl. Flanschverbindung

Angebotenes Fabrikat: '...........................'
Menge: 2,000 Stüc

**10.212 XR-Stück, DN 300**
wie vor, jedoch für DN300/300; PN10/16, liefern und montieren, incl. Flanschverbindung

Angebotenes Fabrikat: '...........................'
Menge: 2,000 Stüc

*Hinweis: E-Stücke (Flanschenrohrkupplungen)*

*Hinweis: Vorbemerkung*
Beim Verbinden von PE-Rohren mittels einer Kupplung ist eine Stützhülse zu verwenden.
Die Stützhülsen werden gesondert vergütet (siehe Position: Stützhülse, Zubehör)

**10.213 E-Flex, DN 50**
E-Flex, Werkstoff: Duktiles Graugusseisen (GGG), Beschichtung: Epoxydbeschichtet, Farbe: Blau, zugelassen für Trinkwasser.
DN 50 x d1 = 57 bis 70 mm, liefern und montieren, incl. Flanschverbindung

Angebotenes Fabrikat: '...........................'
Menge: 2,000 Stüc

**10.214 E-Flex, DN 65**
wie vor, jedoch für DN 65 x d1 = 72 bis 90 mm, liefern und montieren, incl. Flanschverbindung

Angebotenes Fabrikat: '...........................'
Menge: 2,000 Stüc

**10.215 E-Flex, DN 80**
wie vor, jedoch für DN 80 x d1 = 86 bis 104 mm, liefern und montieren, incl. Flanschverbindung

Angebotenes Fabrikat: '...........................'
Menge: 3,000 Stüc

**10.216 E-Flex, DN 100**
wie vor, jedoch für DN 100 x d1 = 107 bis 130 mm, liefern und montieren, incl. Flanschverbindung

Angebotenes Fabrikat: '...........................'
Menge: 5,000 Stüc

**10.217 E-Flex, DN 125**
wie vor, jedoch für DN 125 x d1 = 128 bis 159 mm, liefern und montieren, incl. Flanschverbindung

Angebotenes Fabrikat: '...........................'
Menge: 5,000 Stüc

**10.218 E-Flex, DN 150**
wie vor, jedoch für DN 150 x d1 = 159 bis 190 mm, liefern und montieren, incl. Flanschverbindung

Angebotenes Fabrikat: '...........................'
Menge: 2,000 Stüc

**10.219 E-Flex, DN 200**
wie vor, jedoch für DN 200 x d1 = 190 bis 252 mm, liefern und montieren, incl. Flanschverbindung

Angebotenes Fabrikat: '...........................'
Menge: 2,000 Stüc

**10.220 E-Flex, DN 250**
wie vor, jedoch für DN 250 x d1 = 267 bis 310 mm, liefern und montieren, incl. Flanschverbindung

Angebotenes Fabrikat: '...........................'
Menge: 2,000 Stüc

**10.221 E-Flex, DN 300**
wie vor, jedoch für DN 300 x d1 = 313 bis 354 mm, liefern und montieren, incl. Flanschverbindung

Angebotenes Fabrikat: '...........................'
Menge: 2,000 Stüc

*Hinweis: U-Stücke (Rohrkupplungen)*

**10.222 U-Flex, DN 50**
U-Flex, Werkstoff: Duktiles Graugusseisen (GGG), Beschichtung: Epoxydbeschichtet, Farbe: Blau, zugelassen für Trinkwasser.
DN 50 x d1 = 57 bis 70 mm, liefern und montieren, incl. Flanschverbindung

Angebotenes Fabrikat: '...........................'
Menge: 2,000 Stüc

**10.223 U-Flex, DN 65**
wie vor, jedoch für DN 65 x d1 = 72 bis 90 mm, liefern und montieren, incl. Flanschverbindung

Angebotenes Fabrikat: '...........................'
Menge: 2,000 Stüc

**10.224 U-Flex, DN 80**
wie vor, jedoch für DN 80 x d1 = 86 bis 104 mm, liefern und montieren, incl. Flanschverbindung

Angebotenes Fabrikat: '...........................'
Menge: 2,000 Stüc

**10.225 U-Flex, DN 100**
wie vor, jedoch für DN 100 x d1 = 107 bis 130 mm, liefern und montieren, incl. Flanschverbindung

Angebotenes Fabrikat: '...........................'
Menge: 2,000 Stüc

**10.226 U-Flex, DN 125**
wie vor, jedoch für DN 125 x d1 = 128 bis 159 mm, liefern und montieren, incl. Flanschverbindung

Angebotenes Fabrikat: '...........................'
Menge: 2,000 Stüc

**10.227 U-Flex, DN 150**
wie vor, jedoch für DN 150 x d1 = 159 bis 190 mm, liefern und montieren, incl. Flanschverbindung

Angebotenes Fabrikat: '...........................'
Menge: 2,000 Stüc

**10.228 U-Flex, DN 200**
wie vor, jedoch für DN 200 x d1 = 190 bis 252 mm, liefern und montieren, incl. Flanschverbindung

Angebotenes Fabrikat: '...........................'
Menge: 2,000 Stüc

**10.229 U-Flex, DN 250**
wie vor, jedoch für DN 250 x d1 = 267 bis 310 mm, liefern und montieren, incl. Flanschverbindung

Angebotenes Fabrikat: '...........................'
Menge: 2,000 Stüc

**10.230 U-Flex, DN 300**
wie vor, jedoch für DN 300 x d1 = 313 bis 354 mm, liefern und montieren, incl. Flanschverbindung

Angebotenes Fabrikat: '...........................'
Menge: 2,000 Stüc

*Hinweis: E-Mega-Stücke (Flanschenrohrkupplung)*

**10.231 E-Mega-Flex, DN 50**
E-Mega-Flex, Werkstoff: Duktiles Graugusseisen (GGG), Beschichtung: Epoxydbeschichtet, Farbe: Blau, zugelassen für Trinkwasser.
DN 50 x d1 = 43 bis 64 mm, liefern und montieren, incl. Flanschverbindung

Angebotenes Fabrikat: '...........................'
Menge: 2,000 Stüc

**10.232 E-Mega-Flex, DN 65**
wie vor, jedoch für DN 65 x d1 = 63 bis 84 mm, liefern und montieren, incl. Flanschverbindung

Angebotenes Fabrikat: '...........................'
Menge: 2,000 Stüc

**10.233 E-Mega-Flex, DN 80**
wie vor, jedoch für DN 80 x d1 = 85 bis 107 mm, liefern und montieren, incl. Flanschverbindung

Angebotenes Fabrikat: '...........................'
Menge: 5,000 Stüc

**10.234 E-Mega-Flex, DN 100**
wie vor, jedoch für DN 100 x d1 = 107 bis 133 mm, liefern und montieren, incl. Flanschverbindung

Angebotenes Fabrikat: '...........................'.
Menge: 5,000 Stüc

**10.235 E-Mega-Flex, DN 125**
wie vor, jedoch für DN 125 x d1 = 132 bis 160 mm, liefern und montieren, incl. Flanschverbindung

Angebotenes Fabrikat: '...........................'
Menge: 5,000 Stüc

**10.236 E-Mega-Flex, DN 150**
wie vor, jedoch für DN 150 x d1 = 158 bis 192 mm, liefern und montieren, incl. Flanschverbindung

Angebotenes Fabrikat: '...........................'
Menge: 2,000 Stüc

**10.237 E-Mega-Flex, DN 200**
wie vor, jedoch für DN 200 x d1 = 216 bis 252 mm, liefern und montieren, incl. Flanschverbindung

Angebotenes Fabrikat: '...........................'
Menge: 2,000 Stüc

**10.238 E-Mega-Flex, DN 250**
wie vor, jedoch für DN 250 x d1 = 266 bis 300 mm, liefern und montieren, incl. Flanschverbindung

Angebotenes Fabrikat: '...........................'
Menge: 2,000 Stüc

**10.239 E-Mega-Flex, DN 300**
wie vor, jedoch für DN 300 x d1 = 315 bis 356 mm, liefern und montieren, incl. Flanschverbindung

Angebotenes Fabrikat: '...........................'
Menge: 2,000 Stüc

*Hinweis: U-Mega-Stücke (Rohrkupplung)*

**10.240 U-Mega-Flex, DN 50**
U-Flex, Werkstoff: Duktiles Graugusseisen (GGG), Beschichtung: Epoxydbeschichtet, Farbe: Blau, zugelassen für Trinkwasser.
DN 50 x d1 = 43 bis 64 mm, liefern und montieren, incl. Flanschverbindung

Angebotenes Fabrikat: '...........................'
Menge: 2,000 Stüc

**10.241 U-Mega-Flex, DN 65**
wie vor, jedoch für DN 65 x d1 = 63 bis 84 mm, liefern und montieren, incl. Flanschverbindung

Angebotenes Fabrikat: '...........................'
Menge: 2,000 Stüc

**10.242 U-Mega-Flex, DN 80**
wie vor, jedoch für DN 80 x d1 = 85 bis 107 mm, liefern und montieren, incl. Flanschverbindung

Angebotenes Fabrikat: '...........................'
Menge: 5,000 Stüc

**10.243 U-Mega-Flex, DN 100**
wie vor, jedoch für DN 100 x d1 = 107 bis 133 mm, liefern und montieren, incl. Flanschverbindung

Angebotenes Fabrikat: '...........................'
Menge: 5,000 Stüc

**10.244 U-Mega-Flex, DN 125**
wie vor, jedoch für DN 125 x d1 = 132 bis 160 mm, liefern und montieren, incl. Flanschverbindung

Angebotenes Fabrikat: '...........................'
Menge: 5,000 Stüc

**10.245 U-Mega-Flex, DN 150**
wie vor, jedoch für DN 150 x d1 = 158 bis 192 mm, liefern und montieren, incl. Flanschverbindung

Angebotenes Fabrikat: '...........................'
Menge: 2,000 Stüc

**10.246 U-Mega-Flex, DN 200**
wie vor, jedoch für DN 200 x d1 = 216 bis 252 mm, liefern und montieren, incl. Flanschverbindung

Angebotenes Fabrikat: '...........................'
Menge: 2,000 Stüc

**10.247 U-Mega-Flex, DN 250**
wie vor, jedoch für DN 250 x d1 = 266 bis 300 mm, liefern und montieren, incl. Flanschverbindung

Angebotenes Fabrikat: '...........................'
Menge: 2,000 Stüc

**10.248 U-Mega-Flex, DN 300**
wie vor, jedoch für DN 300 x d1 = 315 bis 356 mm, liefern und montieren, incl. Flanschverbindung

Angebotenes Fabrikat: '...........................'
Menge: 2,000 Stüc

*Hinweis: U-Stücke (Multi/Joint)*

**10.249 Rohrkupplung, zugfest, egal, DN 50**
- längskraftschlüssig, Uni/Fikser
- Geeignet für alle Rohrmaterialien
- Geeignet für Wasser und Gas
- Körper und Anpressringe aus duktilem Gusseisen GGG45 nach EN-GJS-450-10RESICOAT® Epoxy-Pulver Beschichtung entsprechend GSK-Standard und EN 14901
- NBR oder EPDM Dichtungsring; NBR nach EN 682 (-5°C bis +50°C), EPDM nach EN 681-1 (0°C bis +50ºC)Auswinkelbarkeit max. 8º je Seite; basiert auf die Mitte des Spannbereiches
- Edelstahl A4 (AISI 316) Uni/Fiksers®Schrauben, Muttern und Unterlegscheiben aus Edelstahl A2 (AISI 304) oder A4 (AISI 316) Qualität Für längskraftschlüssige PE-Verbindungen sind Innenstützkörper vorgeschrieben. Siehe technisches Handbuch.
DN 50 x d1 = 46 bis 71 mm, liefern und montieren, incl. Flanschverbindung

Angebotenes Fabrikat: '...........................'
Menge: 2,000 Stüc

**10.250 Rohrkupplung, zugfest, egal, DN 65**
wie vor, jedoch für DN 65 x d1 = 69 bis 90 mm, liefern und montieren, incl. Flanschverbindung

Angebotenes Fabrikat: '...........................'
Menge: 5,000 Stüc

**10.251 Rohrkupplung, zugfest, egal, DN 80**
wie vor, jedoch für DN 80 x d1 = 84 bis 105 mm, liefern und montieren, incl. Flanschverbindung

Angebotenes Fabrikat: '...........................'
Menge: 10,000 Stüc

**10.252 Rohrkupplung, zugfest, egal, DN 100**
wie vor, jedoch für DN 100 x d1 = 104 bis 132 mm, liefern und montieren, incl. Flanschverbindung

Angebotenes Fabrikat: '...........................'
Menge: 10,000 Stüc

**10.253 Rohrkupplung, zugfest, egal, DN 125**
wie vor, jedoch für DN 125 x d1 = 132 bis 155 mm, liefern und montieren, incl. Flanschverbindung

Angebotenes Fabrikat: '...........................'
Menge: 10,000 Stüc

**10.254 Rohrkupplung, zugfest, egal, DN 150**
wie vor, jedoch für DN 150 x d1 = 154 bis 192 mm, liefern und montieren, incl. Flanschverbindung

Angebotenes Fabrikat: '...........................'
Menge: 10,000 Stüc

**10.255 Rohrkupplung, zugfest, egal, DN 200**
wie vor, jedoch für DN 200 x d1 = 192 bis 232 mm, liefern und montieren, incl. Flanschverbindung

Angebotenes Fabrikat: '...........................'
Menge: 3,000 Stüc

**10.256 Rohrkupplung, zugfest, egal, DN 225**
wie vor, jedoch für DN 225 x d1 = 230 bis 267 mm, liefern und montieren, incl. Flanschverbindung

Angebotenes Fabrikat: '...........................'
Menge: 2,000 Stüc

**10.257 Rohrkupplung, zugfest, egal, DN 250**
wie vor, jedoch für DN 250 x d1 = 267 bis 310 mm, liefern und montieren, incl. Flanschverbindung

Angebotenes Fabrikat: '...........................'
Menge: 2,000 Stüc

**10.258 Rohrkupplung, zugfest, egal, DN 300**
wie vor, jedoch für DN 300 x d1 = 315 bis 356 mm, liefern und montieren, incl. Flanschverbindung

Angebotenes Fabrikat: '...........................'
Menge: 2,000 Stüc

*Hinweis: Red. U-Stücke (Multi/Joint)*

**10.259 Reduzierkupplung, zugfest, DN 50-65**
- Geeignet für alle Rohrmaterialien
- Geeignet für Wasser und Gas
- Körper und Anpressringe aus duktilem Gusseisen GGG45 nach EN-GJS-450-10
  RESICOAT® Epoxy-Pulver Beschichtung entsprechend GSK-Standard und EN 14901
- NBR oder EPDM Dichtungsring; NBR nach EN 682 (-5°C bis +50°C), EPDM nach EN 681-1 (0°C bis +50ºC)
- Auswinkelbarkeit max. 8º je Seite; basiert auf die Mitte des Spannbereiches
- Edelstahl A4 (AISI 316) Uni/Fiksers® Schrauben, Muttern und Unterlegscheiben aus Edelstahl A2 (AISI 304) oder A4 (AISI 316) Qualität
- Für längskraftschlüssige PE-Verbindungen sind Innenstützkörper vorgeschrieben. Siehe technisches Handbuch.
DN 50-65, liefern und montieren, incl. Flanschverbindung

Angebotenes Fabrikat: '...........................'
Menge: 2,000 Stüc

**10.260 Reduzierkupplung, zugfest, DN 65-80**
wie vor, jedoch für DN 65-80, liefern und montieren, incl. Flanschverbindung

Angebotenes Fabrikat: '...........................'
Menge: 2,000 Stüc

**10.261 Reduzierkupplung, zugfest, DN 80-100**
wie vor, jedoch für DN 80-100, liefern und montieren, incl. Flanschverbindung

Angebotenes Fabrikat: '...........................'
Menge: 5,000 Stüc

**10.262 Reduzierkupplung, zugfest, DN 100-125/150**
wie vor, jedoch für DN 100-125/150, liefern und montieren, incl. Flanschverbindung

Angebotenes Fabrikat: '...........................'
Menge: 5,000 Stüc

**10.263 Reduzierkupplung, zugfest, DN 125-150**
wie vor, jedoch für DN 125-150, liefern und montieren, incl. Flanschverbindung

Angebotenes Fabrikat: '...........................'
Menge: 2,000 Stüc

**10.264 Reduzierkupplung, zugfest, DN 150-225**
wie vor, jedoch für DN 150-225, liefern und montieren, incl. Flanschverbindung

Angebotenes Fabrikat: '...........................'
Menge: 2,000 Stüc

**10.265 Reduzierkupplung, zugfest, DN 225-250**
wie vor, jedoch für DN 225-250, liefern und montieren, incl. Flanschverbindung

Angebotenes Fabrikat: '...........................'
Menge: 2,000 Stüc

**10.266 Reduzierkupplung, zugfest, DN 250-300**
wie vor, jedoch für DN 250-300, liefern und montieren, incl. Flanschverbindung

Angebotenes Fabrikat: '...........................'
Menge: 2,000 Stüc

*Hinweis: E-Stücke (Multi/Joint)*

**10.267 E-Stück, zugfest, DN 50**
- Geeignet für alle Rohrmaterialien
- Geeignet für Wasser und Gas· Körper und Anpressringe aus duktilem Gusseisen GGG45 nach EN-GJS-450-10
- RESICOAT® Epoxy-Pulver Beschichtung entsprechend GSK-Standard und EN 14901
- NBR oder EPDM Dichtungsring; NBR nach EN 682 (-5°C bis +50°C), EPDM nach EN 681-1 (0°C bis +50ºC)
- Auswinkelbarkeit max. 8º je Seite; basiert auf die Mitte des Spannbereiches
- Edelstahl A4 (AISI 316) Multi/Fiksers
- Schrauben, Muttern und Unterlegscheiben aus Edelstahl A2 (AISI 304) oder A4 (AISI 316) Qualität
- Für längskraftschlüssige PE-Verbindungen sind Innenstützkörper vorgeschrieben. Siehe technisches Handbuch.
DN 50 x di = 46 bis 71mm, liefern und montieren, incl. Flanschverbindung

Angebotenes Fabrikat: '...........................'
Menge: 2,000 Stüc

**10.268 E-Stück, zugfest, DN 65**
wie vor, jedoch für DN 65 x d1 = 69 bis 90 mm, liefern und montieren, incl. Flanschverbindung

Angebotenes Fabrikat: '...........................'
Menge: 3,000 Stüc

**10.269 E-Stück, zugfest, DN 80**
wie vor, jedoch für DN 80 x d1 = 84 bis 105 mm, liefern und montieren, incl. Flanschverbindung

Angebotenes Fabrikat: '...........................'
Menge: 5,000 Stüc

**10.270 E-Stück, zugfest, DN 100**
wie vor, jedoch für DN 100 x d1 = 104 bis 132 mm, liefern und montieren, incl. Flanschverbindung

Angebotenes Fabrikat: '...........................'
Menge: 10,000 Stüc

**10.271 E-Stück, zugfest, DN 125**
wie vor, jedoch für DN 125 x d1 = 132 bis 155 mm, liefern und montieren, incl. Flanschverbindung

Angebotenes Fabrikat: '...........................'
Menge: 10,000 Stüc

**10.272 E-Stück, zugfest, DN 150**
wie vor, jedoch für DN 150 x d1 = 154 bis 192 mm, liefern und montieren, incl. Flanschverbindung

Angebotenes Fabrikat: '...........................'
Menge: 5,000 Stüc

**10.273 E-Stück, zugfest, DN 200, (PN 10/16)**
wie vor, jedoch für DN 200 x d1 = 192 bis 232 mm, liefern und montieren, incl. Flanschverbindung

Angebotenes Fabrikat: '...........................'
Menge: 2,000 Stüc

**10.274 E-Stück, zugfest, DN 250**
wie vor, jedoch für DN 250 x d1 = 267 bis 310 mm, liefern und montieren, incl. Flanschverbindung

Angebotenes Fabrikat: '...........................'
Menge: 2,000 Stüc

**10.275 E-Stück, zugfest, DN 300**
wie vor, jedoch für DN 300 x d1 = 315 bis 356 mm, liefern und montieren, incl. Flanschverbindung

Angebotenes Fabrikat: '...........................'
Menge: 2,000 Stüc

*Hinweis: Red. E-Stücke (Multi/Joint)*

**10.276 E-Stück red., zugfest, DN 50-40**
- Geeignet für alle Rohrmaterialien
- Geeignet für Wasser und Gas
- Körper und Anpressringe aus duktilem Gusseisen GGG45 nach EN-GJS-450-10
- RESICOAT® Epoxy-Pulver Beschichtung entsprechend GSK-Standard und EN 14901
- NBR oder EPDM Dichtungsring; NBR nach EN 682 (-5°C bis +50°C), EPDM nach EN 681-1 (0°C bis +50ºC)
- Auswinkelbarkeit max. 8º je Seite; basiert auf die Mitte des Spannbereiches
- Edelstahl A4 (AISI 316) Uni/Fiksers
- Schrauben, Muttern und Unterlegscheiben aus Edelstahl A2 (AISI 304) oder A4 (AISI 316) Qualität
- Für längskraftschlüssige PE-Verbindungen sind Innenstützkörper vorgeschrieben. Siehe technisches Handbuch.
DN 50-40, liefern und montieren, incl. Flanschverbindung

Angebotenes Fabrikat: '...........................'
Menge: 2,000 Stüc

**10.277 E-Stück red., zugfest, DN 65-80**
wie vor, jedoch für DN 65-80, liefern und montieren, incl. Flanschverbindung

Angebotenes Fabrikat: '...........................'
Menge: 2,000 Stüc

**10.278 E-Stück red., zugfest, DN 100-80**
wie vor, jedoch für DN 100-80, liefern und montieren, incl. Flanschverbindung

Angebotenes Fabrikat: '...........................'
Menge: 3,000 Stüc

**10.279 E-Stück red., zugfest, DN 125-100/150**
wie vor, jedoch für DN 125-100/150, liefern und montieren, incl. Flanschverbindung

Angebotenes Fabrikat: '...........................'
Menge: 2,000 Stüc

**10.280 E-Stück red., zugfest, DN 225-200/250 (PN 10/16)**
wie vor, jedoch für DN 225-200/250, liefern und montieren, incl. Flanschverbindung

Angebotenes Fabrikat: '...........................'
Menge: 2,000 Stüc

*Hinweis: Stützhülsen, Zubehöhr*

**10.281 Stützhülse für PE-Rohr SDR 11 und SDR 17, d 50**
Stützhülse für PE-Rohr SDR 11 und SDR 17, d 50
Stützhülse geeignet für PVC und PE-Rohre, Stützhülse aus Edelstahl A2 (AISI 304),
für Rohre > d355 Stützhülse mit Keil verwenden,
d 50, liefern und montieren

Angebotenes Fabrikat: '...........................'
Menge: 10,000 Stüc

**10.282 Stützhülse, d 63**
wie vor, jedoch für d 63, liefern und montieren

Angebotenes Fabrikat: '...........................'
Menge: 15,000 Stüc

**10.283 Stützhülse, d 75**
wie vor, jedoch für d 75, liefern und montieren

Angebotenes Fabrikat: '...........................'
Menge: 15,000 Stüc

**10.284 Stützhülse, d 90**
wie vor, jedoch für d 90, liefern und montieren

Angebotenes Fabrikat: '...........................'
Menge: 30,000 Stüc

**10.285 Stützhülse, d 110**
wie vor, jedoch für d 110, liefern und montieren

Angebotenes Fabrikat: '...........................'
Menge: 30,000 Stüc

**10.286 Stützhülse, d 125**
wie vor, jedoch für d 125, liefern und montieren

Angebotenes Fabrikat: '...........................'
Menge: 20,000 Stüc

**10.287 Stützhülse, d 140**
wie vor, jedoch für d 140, liefern und montieren

Angebotenes Fabrikat: '...........................'
Menge: 5,000 Stüc

**10.288 Stützhülse, d 160**
wie vor, jedoch für d 160, liefern und montieren

Angebotenes Fabrikat: '...........................'
Menge: 5,000 Stüc

**10.289 Stützhülse, d 180**
wie vor, jedoch für d 180, liefern und montieren

Angebotenes Fabrikat: '...........................'
Menge: 3,000 Stüc

**10.290 Stützhülse, d 200**
wie vor, jedoch für d 200, liefern und montieren

Angebotenes Fabrikat: '...........................'
Menge: 2,000 Stüc

**10.291 Stützhülse, d 225**
wie vor, jedoch für d 225, liefern und montieren

Angebotenes Fabrikat: '...........................'
Menge: 2,000 Stüc

**10.292 Stützhülse, d 250**
wie vor, jedoch für d 250, liefern und montieren

Angebotenes Fabrikat: '...........................'
Menge: 2,000 Stüc

**10.293 Stützhülse, d 280**
wie vor, jedoch für d 280, liefern und montieren

Angebotenes Fabrikat: '...........................'
Menge: 2,000 Stüc

**10.294 Stützhülse, d 315**
wie vor, jedoch für d 315, liefern und montieren

Angebotenes Fabrikat: '...........................'
Menge: 2,000 Stüc

*Hinweis: Übergangsstücken / Kupplungen*

**10.295 Übergangsstück für Stahl auf Stahl, liefern und montieren**
Übergangsstück 1"
liefern und montieren

Angebotenes Fabrikat: '...........................'
Menge: 5,000 Stüc

**10.296 Übergangskupplung von Stahl auf PE**
Übergangskupplung von Stahl auf PE-Rohr 1" auf d 32
liefern und montieren

Angebotenes Fabrikat: '...........................'
Menge: 3,000 Stüc

*Hinweis: Zulagen für Rohrschnitte*

**10.297 Zulage Rohrschnitt für PE/PVC-Leitungen bis DN 100**
Zulage für den Rohrschnitt gem. DIN 2559 Teil 1 innerhalb von Rohrgräben, im Rohrleitungsstrang, an Druckrohrleitungen für Trinkwasser, einschl. aller erforderlichen Nebenarbeiten wie z.B.: schäle, ausrichten, anpassen, usw. und der Bereitstellung aller erforderlichen Materialien und Geräte.
Menge: 40,000 Stüc

**10.298 Zulage Rohrschnitt für PE/PVC-Leitungen bis DN 200**
wie vor, jedoch für DN 200
Menge: 15,000 Stüc

**10.299 Zulage Rohrschnitt für PE/PVC-Leitungen bis DN 300**
wie vor, jedoch für DN 300
Menge: 3,000 Stüc

**10.300 Zulage Rohrschnitt für GGG,GG und Stahl-Leitungen bis DN 100**
Zulage Rohrschnitt für GGG,GG und Stahl-Leitungen bis DN 100
Zulage für den Rohrschnitt gem. DIN 2559 Teil 1 innerhalb von Rohrgräben, im Rohrleitungsstrang, an Druckrohrleitungen für Trinkwasser, einschl. aller erforderlichen Nebenarbeiten wie z.B.: schäle, ausrichten, anpassen, usw. und der Bereitstellung aller erforderlichen Materialien und Geräte.
Menge: 50,000 Stüc

**10.301 Zulage Rohrschnitt für GGG,GG und Stahl-Leitungen bis DN 200**
wie vor, jedoch für DN 200
Menge: 30,000 Stüc

**10.302 Zulage Rohrschnitt für GGG,GG und Stahl-Leitungen bis DN 300**
wie vor, jedoch für DN 300
Menge: 5,000 Stüc

**10.303 Zulage Rohrschnitt für GGG,GG und Stahl-Leitungen bis DN 400**
wie vor, jedoch für DN 400
Menge: 5,000 Stüc

**10.304 Zulage Rohrschnitt für AZ, Faserzement-Leitungen bis DN 100**
Zulage Rohrschnitt für AZ, Faserzement-Leitungen bis DN 100
Zulage für den Rohrschnitt gem. DIN 2559 Teil 1 innerhalb von Rohrgräben, im Rohrleitungsstrang, an Druckrohrleitungen für Trinkwasser, einschl. aller erforderlichen Nebenarbeiten wie z.B.: schäle, ausrichten, anpassen, usw. und der Bereitstellung aller erforderlichen Materialien und Geräte.
Menge: 20,000 Stüc

**10.305 Zulage Rohrschnitt für AZ, Faserzement-Leitungen bis DN 200**
wie vor, jedoch für DN 200
Menge: 10,000 Stüc

**10.306 Zulage Rohrschnitt für AZ, Faserzement-Leitungen bis DN 300**
wie vor, jedoch für DN 300
Menge: 5,000 Stüc

*Hinweis: Armaturen*

*Hinweis: Vorbemerkung*
Bei Flanschverbindungen im Erdreich ist die Verbindungsstelle nachträglich mit Binden oder Schrumpfschläuchen gegen Korrosion zu schützen die Kosten sind in den jeweiligen EP mit Einzukalkulieren.

Incl. Flanschverbindung = (Schrauben, Muttern, Unterlegscheiben und Dichtung) sind in den entsprechenden Positionen mit einzukalkulieren..

*Hinweis: Schieber*

**10.307 Schieber, DN 32**
Weichdichtender Absperrschieber nach EN 1171 mit geradem, glattem und unverengtem Durchgang mit Flanschanschluss nach EN 1092, DIN 3352 Teil 4, Baulänge nach EN 558, F4 oder F5, Gehäuse: EN-JS 1050, Kopfstück aus duktilem Guss EN-GJS 500-7 nach GW 336 Klemmstück und Verschlussmutter aus CuZn35NiMn2AlPb, Absperrkeil EN GJS 500-7 komplett vulkanisiert mit EPDM W270 und einvulkanisierten Gleitschuhen aus Polyamid. Spindel aus nichtrostendem Stahl Werkstoff  Nr. 1.4021, wartungsfrei durch 3 O-Ringe und einer Abdeckkappe TPE 85 abgedichtet. Wartungsfrei durch mediumfreie Spindellagerung und Lebensdauerschmierung Dreifachabdichtung für hohe Lebensdauer und absolute Dichtheit Rückdichtung für Austausch der Spindelteile unter
Betriebsdruck. Verbindungsschrauben aus Nirostahl A2 versenkt und vergossen. Kantenschutz für Kopfstück und Gehäuseflansche.
- Absperrschieber für Trinkwasser und Rohwasser nach DIN EN 1074 Teil 1-2,
- Farbe: Blau
- Korrosionsschutz: Gehäuseinnen - und Außenflächen serienmäßig mit schlagfester E-tec Emailauskleidung Beschichtet nach DEV-Richtlinie (Bodenklasse III, DIN 3475)
DN 32 / PN16, liefern und montieren, incl. Flanschverbindung

Angebotenes Fabrikat: '...........................'
Menge: 5,000 Stüc

**10.308 Schieber, DN 40**
wie vor, jedoch für DN40 / PN16, liefern und montieren, incl. Flanschverbindung

Angebotenes Fabrikat: '...........................'
Menge: 5,000 Stüc

**10.309 Schieber, DN 50**
wie vor, jedoch für DN50 / PN16, liefern und montieren, incl. Flanschverbindung

Angebotenes Fabrikat: '...........................'
Menge: 10,000 Stüc

**10.310 Schieber, DN 65**
wie vor, jedoch für DN65 / PN16, liefern und montieren, incl. Flanschverbindung

Angebotenes Fabrikat: '...........................'
Menge: 20,000 Stüc

**10.311 Schieber, DN 80**
wie vor, jedoch für DN80 / PN16, liefern und montieren, incl. Flanschverbindung

Angebotenes Fabrikat: '...........................'
Menge: 70,000 Stüc

**10.312 Schieber, DN 100**
wie vor, jedoch für DN100 / PN16, liefern und montieren, incl. Flanschverbindung

Angebotenes Fabrikat: '...........................'
Menge: 40,000 Stüc

**10.313 Schieber, DN 125**
wie vor, jedoch für DN125 / PN16, liefern und montieren, incl. Flanschverbindung

Angebotenes Fabrikat: '...........................'
Menge: 25,000 Stüc

**10.314 Schieber, DN 150**
wie vor, jedoch für DN150 / PN16, liefern und montieren, incl. Flanschverbindung

Angebotenes Fabrikat: '...........................'
Menge: 15,000 Stüc

**10.315 Schieber, DN 200**
wie vor, jedoch für DN200 / PN10/16, liefern und montieren, incl. Flanschverbindung

Angebotenes Fabrikat: '...........................'
Menge: 10,000 Stüc

**10.316 Schieber, DN 250**
wie vor, jedoch für DN250 / PN10/16, liefern und montieren, incl. Flanschverbindung

Angebotenes Fabrikat: '...........................'
Menge: 5,000 Stüc

**10.317 Schieber, DN 300**
wie vor, jedoch für DN300 / PN10/16, liefern und montieren, incl. Flanschverbindung

Angebotenes Fabrikat: '...........................'
Menge: 5,000 Stüc

*Hinweis: Einbaugarnitur für Schieber und Anbohrarmaturen*

**10.318 Einbaugarnitur, teleskopierbar, RD: 0,75 - 1,00 m**
Einbaugarnitur, teleskopierbar für Schieber
- Schlüsselstange und Teleskoprohr komplett montiert und mit neuem Ausziehschutz für Handhabung und Montage gesichert
- stufenlos verstellbare Rohrdeckungen - ohne besondere Hilfsmittel
- Teleskoprohr mit spezieller Glocke, aus Polyethylen
- Zentrierkappe, blau, schmutzdicht, wasserabweisend und mit Aussparungen gegen Wasserstau in der Straßenkappe
- Verschlussscheibe, blau, gegen Verschmutzen oder Versanden des Glockenhohlraumes, unverlierbar angebracht in der Glocke
- Schlüsselstange aus Stahl, feuerverzinkt, mit Ausziehschutz, jederzeit stufenlos verstellbar durch neues Spiralfedersystem, bestehend aus einer Nirospiralfeder und zwei verschleißarmen Polyamidhülsen, die das Zerkratzen der Feuerverzinkung vermeiden
- Vierkantschoner (Kuppelmuffe) aus Temperguss, feuerverzinkt.
- Spezial-Kerbstift aus Nirostahl, konisch und gerändelt, fest angebracht an der Verschlusscheibe
Rohrdeckung 0,75m - 1,00m, liefern und montieren

Angebotenes Fabrikat: '...........................'
Menge: 70,000 Stüc

**10.319 Einbaugarnitur, teleskopierbar, RD: 1,00 - 1,50 m**
wie vor, jedoch für Rohrdeckung 1,0 bis 1,50 m, liefern und montieren

Angebotenes Fabrikat: '...........................'
Menge: 85,000 Stüc

**10.320 Einbaugarnitur, teleskopierbar, RD: 1,20 - 1,80 m**
wie vor, jedoch für Rohrdeckung 1,20 bis 1,80 m, liefern und montieren

Angebotenes Fabrikat: '...........................'
Menge: 80,000 Stüc

**10.321 Einbaugarnitur, teleskopierbar, RD: 1,30 - 2,00 m**
wie vor, jedoch für Rohrdeckung 1,30 bis 2,00 m, liefern und montieren

Angebotenes Fabrikat: '...........................'
Menge: 75,000 Stüc

**10.322 Einbaugarnitur, teleskopierbar, RD: 1,40 - 2,30 m**
wie vor, jedoch für Rohrdeckung 1,40 bis 2,30 m, liefern und montieren

Angebotenes Fabrikat: '...........................'
Menge: 75,000 Stüc

*Hinweis: Anbohrschellen für PE-Rohrleitungen*

**10.323 Anbohrschelle/Elektroschweißsättel, d 40 x d1 von 20 bis 32mm,**
Anbohrschelle/Elektroschweißsättel aus PE 100 mit PE-Abgang und folgenden Eigenschaften: ummantelte Heizwendel, Anbohren ohne Gasaustritt, optische Anbohrweganzeige, oberer- und unterer Anschlag, spanfreies Anbohren, selbstsichernde Verschlusskappe, 4 mm Steckkontakte, Schweißcode und Rückverfolgungscode (ISO 12176) Schweißcodeerkennung, Schmelzindikator, DVGW-reg. Wasser PN 16, in vorhandenen Gräben mit evtl. Verbau und Aussteifungen liefern und verlegt. Inklusive aller erforderlichen Nebenarbeiten wie Rohrschnitte, Längenanpassungen, Vorbereitung der Rohrenden und aller notwendigen Materialien zur Herstellung der Verbindungen werden abweichend von DIN 18 307 nicht gesondert Vergütet und sind mit einzukalkulieren.
d 40 x d1 von 20 bis 32mm, SDR 11 (PN 16), liefern und montieren

Angebotenes Fabrikat: '...........................'
Menge: 2,000 Stüc

**10.324 Anbohrschelle/Elektroschweißsättel, d 50 x d1 von 20 bis 32 mm,**
Anbohrschelle/Elektroschweißsättel, d 50 x d1 von 20 bis 32 mm,
wie vor, jedoch für d 50 x d1 von 20 bis 32mm, SDR 11 (PN 16), liefern und montieren

Angebotenes Fabrikat: '...........................'
Menge: 5,000 Stüc

**10.325 Anbohrschelle/Elektroschweißsättel, d 63 x d1 von 20 bis 63 mm,**
wie vor, jedoch für d 63 x d1 von 20 bis 63mm, SDR 11 (PN 16), liefern und montieren

Angebotenes Fabrikat: '...........................'
Menge: 10,000 Stüc

**10.326 Anbohrschelle/Elektroschweißsättel, d 75 x d1 von 32 bis 63 mm,**
wie vor, jedoch für d 75 x d1 von 32 bis 63mm, SDR 11 (PN 16), liefern und montieren

Angebotenes Fabrikat: '...........................'
Menge: 10,000 Stüc

**10.327 Anbohrschelle/Elektroschweißsättel, d 90 x d1 von 25 bis 63 mm,**
wie vor, jedoch für d 90 x d1 von 25 bis 63mm, SDR 11 (PN 16), liefern und montieren

Angebotenes Fabrikat: '...........................'
Menge: 10,000 Stüc

**10.328 Anbohrschelle/Elektroschweißsättel, d 110 x d1 von 32 bis 63 mm,**
wie vor, jedoch für d 110 x d1 von 32 bis 63mm, SDR 11 (PN 16), liefern und montieren

Angebotenes Fabrikat: '...........................'
Menge: 15,000 Stüc

**10.329 Anbohrschelle/Elektroschweißsättel, d 125 x d1 von 32 bis 63 mm,**
wie vor, jedoch für d 125 x d1 von 32 bis 63mm, SDR 11 (PN 16), liefern und montieren

Angebotenes Fabrikat: '...........................'
Menge: 5,000 Stüc

**10.330 Anbohrschelle/Elektroschweißsättel, d 140 x d1 von 32 bis 63 mm,**
wie vor, jedoch für d 140 x d1 von 32 bis 63mm, SDR 11 (PN 16), liefern und montieren

Angebotenes Fabrikat: '...........................'
Menge: 2,000 Stüc

**10.331 Anbohrschelle/Elektroschweißsättel, d 160 x d1 von 32 bis 63 mm,**
wie vor, jedoch für d 160 x d1 von 32 bis 63mm, SDR 11 (PN 16), liefern und montieren

Angebotenes Fabrikat: '...........................'
Menge: 4,000 Stüc

**10.332 Anbohrschelle/Elektroschweißsättel, d 180 x d1 von 32 bis 63 mm,**
wie vor, jedoch für d 180 x d1 von 32 bis 63mm, SDR 11 (PN 16), liefern und montieren

Angebotenes Fabrikat: '...........................'
Menge: 2,000 Stüc

**10.333 Anbohrschelle/Elektroschweißsättel, d 200 x d1 von 32 bis 63 mm,**
wie vor, jedoch für d 200 x d1 von 32 bis 63mm, SDR 11 (PN 16), liefern und montieren

Angebotenes Fabrikat: '...........................'
Menge: 2,000 Stüc

**10.334 Anbohrschelle/Elektroschweißsättel, d 225 x d1 von 32 bis 63 mm,**
wie vor, jedoch für d 225 x d1 von 32 bis 63mm, SDR 11 (PN 16), liefern und montieren

Angebotenes Fabrikat: '...........................'
Menge: 2,000 Stüc

**10.335 Anbohrschelle/Elektroschweißsättel, d 250 x d1 von 32 bis 63 mm,**
wie vor, jedoch für d 250 x d1 von 32 bis 63mm, SDR 11 (PN 16), liefern und montieren

Angebotenes Fabrikat: '...........................'
Menge: 2,000 Stüc

*Hinweis: Anbohrschellen für PVC-Rohrleitungen*

**10.336 Ventil-Anbohrarmatur für PVC-Rohr, DN 50**
Ventil-Anbohrarmatur für PVC-Rohr mit Anbohrbrücke aus PVC, für Wasser, DN 50
Form C nach DIN 3543. Zur Erfüllung der Trinkwasserverordnung Messingmaterial aus bleifreiem Silicium-Messing, gem. DIN 50930-6 in Verbindung mit DIN 50931-1. Für PVC-Druckrohr, geeignet für Wasser bis PN 10, für obere Anbohrung unter Druck, seitlicher Abgang mit Innengewinde nach DIN EN 10226-1, zusätzlich mit O-Ring-Kammer für das EWE-O-Ring-System. Der Hersteller ist zertifiziert vom DVGW nach DIN EN ISO 9001:2008. Anbohr-Eckventil, DVGW, aus Pressmessing, im Anschlussstück mit zwei O-Ringen beweglich eingedichtet, beidseitig um 45° drehbar. Nicht steigende Spindel aus austenitischem Edelstahl mit mind. 17% Chrom-Anteil, mit mehrgängigem Rundgewinde und doppelter O-Ring-Spindel-Abdichtung. Ventilkegel nicht drehend, konisch dichtend, mit zusätzlicher PTFE-Weichdichtung. Kegelschaft mit Sechskantführung. Oberteil mit Linksgewinde und Bajonettriegel. Anschluss- und Haltestück aus PVC hart, schlagzäh modifiziert, mit fest angebrachter Dichtung, mit Verstärkungsring aus Edelstahl. Schrauben mind. M 10 aus A2-Edelstahl, Muttern aus A4-Edelstahl, Gewindeschutzkappen aus Kunststoff. Sicherheitsstege am Haltestück für die Schraubenköpfe.
Abmessung: DN 50 x Rp 1 ¼" bis 2", Incl. liefern und montieren

Angebotenes Fabrikat: '...........................'
Menge: 2,000 Stüc

**10.337 Ventil-Anbohrarmatur für PVC-Rohr, DN 65**
wie vor, jedoch für Abmessung: DN 65 x Rp 1 ¼" bis 2", liefern und montieren

Angebotenes Fabrikat: '...........................'
Menge: 2,000 Stüc

**10.338 Ventil-Anbohrarmatur für PVC-Rohr, DN 80**
wie vor, jedoch für Abmessung: DN 80 x Rp 1 ¼" bis 2", liefern und montieren

Angebotenes Fabrikat: '...........................'
Menge: 2,000 Stüc

**10.339 Ventil-Anbohrarmatur für PVC-Rohr, DN 100**
wie vor, jedoch für Abmessung: DN 100 x Rp 1 ¼" bis 2", liefern und montieren

Angebotenes Fabrikat: '...........................'
Menge: 2,000 Stüc

**10.340 Ventil-Anbohrarmatur für PVC-Rohr, DN 125**
wie vor, jedoch für Abmessung: DN 125 x Rp 1 ¼" bis 2", liefern und montieren

Angebotenes Fabrikat: '...........................'
Menge: 2,000 Stüc

**10.341 Ventil-Anbohrarmatur für PVC-Rohr, DN 150**
wie vor, jedoch für Abmessung: DN 150 x Rp 1 ¼" bis 2", liefern und montieren

Angebotenes Fabrikat: '...........................'
Menge: 2,000 Stüc

**10.342 Ventil-Anbohrarmatur für PVC-Rohr, DN 200**
wie vor, jedoch für Abmessung: DN 200 x Rp 1 ¼" bis 2", liefern und montieren

Angebotenes Fabrikat: '...........................'
Menge: 2,000 Stüc

*Hinweis: Anbohrschellen für AZ-, Guss-, Stahlrohrleitungen*

**10.343 Ventil-Anbohrarmatur für AZ-, Guss- und Stahlrohr, DN 50**
Ventil-Anbohrarmatur für AZ-, Guss- und Stahlrohr, aus Silicium-Messing, für Wasser,
Form C nach DIN 3543. Zur Erfüllung der Trinkwasserverordnung Messingmaterial aus bleifreiem Silicium-Messing, gem. DIN 50930-6 in Verbindung mit DIN 50931-1. Komplette Armatur nach DVGW-Arbeitsblatt W 336 zertifiziert, für AZ-, Guss- und Stahlrohre, geeignet für Wasser bis PN 16, für obere Anbohrung unter Druck, seitlicher Abgang mit Innengewinde nach DIN EN 10226-1, zusätzlich mit O-Ring-Kammer für das EWE-O-Ring-System. Der Hersteller ist zertifiziert vom DVGW nach DIN EN ISO 9001:2008. Anbohr-Eckventil, DVGW, aus Pressmessing, im Anschlussstück mit zwei O-Ringen beweglich
eingedichtet, beidseitig um 45° drehbar. Nicht steigende Spindel aus austenitischem Edelstahl mit mind. 17% Chrom-Anteil, mit mehrgängigem Rundgewinde und doppelter O-Ring-Spindel-Abdichtung. Ventilkegel aus Pressmessing nicht drehend, konisch dichtend, mit zusätzlicher PTFE-Weichdichtung. Kegelschaft mit Sechskantführung. Oberteil mit Linksgewinde und Bajonettriegel. Anschlussstück aus EN-GJS-400-15, EPS-beschichtet, entsprechend den Vorschriften der DIN 30677, Teil 2. Abdichtung mit O-Ring, Dichtungskammer optimal dem Rohrscheitel angepasst. Haltestück 90 mm breit, mit Knotenblech, mit gerollten Gewindebolzen M 16, mit Unterleg-Halbkugel-Scheiben und Muttern, komplett aus A4-Edelstahl. Gewindeschutzkappen aus Kunststoff, umfassende Gummibandage. Muttern gleitbeschichtet.
Abmessung: DN 50 x Rp 1 ¼" bis 2"
Incl. liefern und montieren

Angebotenes Fabrikat: '...........................'
Menge: 3,000 Stüc

**10.344 Ventil-Anbohrarmatur für AZ-, Guss- und Stahlrohr, DN 65**
wie vor, jedoch für Abmessung: DN 65 x Rp 1 ¼" bis 2", liefern und montieren

Angebotenes Fabrikat: '...........................'
Menge: 3,000 Stüc

**10.345 Ventil-Anbohrarmatur für AZ-, Guss- und Stahlrohr, DN 80**
wie vor, jedoch für Abmessung: DN 80 x Rp 1 ¼" bis 2", liefern und montieren

Angebotenes Fabrikat: '...........................'
Menge: 20,000 Stüc

**10.346 Ventil-Anbohrarmatur für AZ-, Guss- und Stahlrohr, DN 100**
wie vor, jedoch für Abmessung: DN 100 x Rp 1 ¼" bis 2", liefern und montieren

Angebotenes Fabrikat: '...........................'
Menge: 30,000 Stüc

**10.347 Ventil-Anbohrarmatur für AZ-, Guss- und Stahlrohr, DN 125**
wie vor, jedoch für Abmessung: DN 125 x Rp 1 ¼" bis 2", liefern und montieren

Angebotenes Fabrikat: '...........................'
Menge: 20,000 Stüc

**10.348 Ventil-Anbohrarmatur für AZ-, Guss- und Stahlrohr, DN 150**
wie vor, jedoch für Abmessung: DN 150 x Rp 1 ¼" bis 2", liefern und montieren

Angebotenes Fabrikat: '...........................'
Menge: 10,000 Stüc

**10.349 Ventil-Anbohrarmatur für AZ-, Guss- und Stahlrohr, DN 200 / 225**
wie vor, jedoch für Abmessung: DN 200 / 225 x Rp 1 ¼" bis 2", liefern und montieren

Angebotenes Fabrikat: '...........................'
Menge: 5,000 Stüc

**10.350 Ventil-Anbohrarmatur für AZ-, Guss- und Stahlrohr, DN 250 / 275**
wie vor, jedoch für Abmessung: DN 250 / 275 x Rp 1 ¼" bis 2", liefern und montieren

Angebotenes Fabrikat: '...........................'
Menge: 2,000 Stüc

**10.351 Ventil-Anbohrarmatur für AZ-, Guss- und Stahlrohr, DN 300**
wie vor, jedoch für Abmessung: DN 250 / 275 x Rp 1 ¼" bis 2", liefern und montieren

Angebotenes Fabrikat: '...........................'
Menge: 2,000 Stüc

*Hinweis: Hydranten*

*Hinweis: Unterflurhydranten*

**10.352 Unterflurhydrant (AD), DN 80, PN 16, RD: 0,80 m**
Unterflurhydrant (AD), DN 80, PN 16, RD 0,80 m, liefern und montieren
Unterflurhydrant, Bauform: AD,  DN 80 mit Flansch und Dichtung PN 16, Rohrdeckung 0,80 m, 1 m, 1,25 m, 1,5 m, mit zusätzlicher selbsttätig wirkender Kugelabsperrung, Unterflurhydrant mit Flansch und Dichtung PN 16, DIN 3221, mit doppelter Absperrung, Gehäuse EN JS 1050 einteilig, serienmäßig innen und außen E-tec emailliert nach DEV - Richtlinie. (Bodenklasse III, DIN 3475), Metallkugel allseitig mit hochwertigem EPDM umspritzt. Selbsttätige Entleerung und Druckwasserschutz. Ventilspindel aus Edelstahl 1.4021, wartungsfrei gelagert. Gestängesicherung bei Gestängewechsel, Innengarnitur unter Druck austauschbar. Die Rohrdeckung ist im eingebauten Zustand erkennbar. Flanschdichtung werkseitig angebracht. Werkstoffe: Gehäuse, Kopfstück, Klaue, Dichtkolben und Schoner aus EN JS 1050 (GGG 50), Klauensitz, Führungsstück, Verschlussmutter und Spindelmutter einteilig aus Messing. Kugelbeschichtung, O-Ringe und Abschirmring aus EPDM. Dichtkolbenbeschichtung aus PUR. Gestänge und Spindel aus Vollmaterial Edelstahl und Schrauben aus Edelstahl Beschichtung: Gehäuseinnenflächen und Außenbeschichtung serienmäßig mit schlagfester E-tec Emailauskleidung rundum Beschichtung ohne Übergang. Verwendungsbereich: Für Trink- und Rohwasser bis 50°C Betriebsdruck (PFA) für Wasser bis 16 bar. Nennweite DN 80, Rohrdeckungen 0,80 m, 1,00 m, 1,25 m, und 1,50 m Flanschen 8-Lochbohrungen nach DIN EN 1092-2 Flanschdichtung angeklebt.
liefern und montieren,

Angebotenes Fabrikat: '...........................'
Menge: 2,000 Stüc

**10.353 Unterflurhydrant (AD), DN 80, PN 16, RD: 1,00 m**
wie vor, jedoch für DN 80, PN 16, RD 1,00 m,  liefern und montieren,

Angebotenes Fabrikat: '...........................'
Menge: 2,000 Stüc

**10.354 Unterflurhydrant (AD), DN 80, PN 16, RD: 1,25 m**
wie vor, jedoch für DN 80, PN 16, RD 1,25 m,  liefern und montieren,

Angebotenes Fabrikat: '...........................'
Menge: 2,000 Stüc

**10.355 Unterflurhydrant (AD), DN 80, PN 16, RD: 1,50 m**
wie vor, jedoch für DN 80, PN 16, RD 1,50 m,  liefern und montieren,

Angebotenes Fabrikat: '...........................'
Menge: 2,000 Stüc

**10.356 Unterflurhydrant (A), DN 80, PN 16, RD: 0,80 m**
Unterflurhydrant (A), DN 80, PN 16, RD 0,80 m, liefern und montieren
Unterflurhydrant, Bauform: A, DN 80 mit Flansch und Dichtung PN 16, Rohrdeckung 0,80 m, 1 m, 1,25 m, 1,5 m, mit zusätzlicher selbsttätig wirkender Kugelabsperrung, Unterflurhydrant mit Flansch und Dichtung PN 16, DIN 3221, mit doppelter Absperrung, Gehäuse EN JS 1050 einteilig, serienmäßig innen und außen E-tec emailliert nach DEV - Richtlinie. (Bodenklasse III, DIN 3475), Metallkugel allseitig mit hochwertigem EPDM umspritzt. Selbsttätige Entleerung und Druckwasserschutz. Ventilspindel aus Edelstahl 1.4021, wartungsfrei gelagert. Gestängesicherung bei Gestängewechsel, Innengarnitur unter Druck austauschbar. Die Rohrdeckung ist im eingebauten Zustand erkennbar. Flanschdichtung werkseitig angebracht. Werkstoffe: Gehäuse, Kopfstück, Klaue, Dichtkolben und Schoner aus EN JS 1050 (GGG 50), Klauensitz, Führungsstück, Verschlussmutter und Spindelmutter einteilig aus Messing. Kugelbeschichtung, O-Ringe und Abschirmring aus EPDM. Dichtkolbenbeschichtung aus PUR. Gestänge und Spindel aus Vollmaterial Edelstahl und Schrauben aus Edelstahl Beschichtung: Gehäuseinnenflächen und Außenbeschichtung serienmäßig mit schlagfester E-tec Emailauskleidung rundum Beschichtung ohne Übergang. Verwendungsbereich: Für Trink- und Rohwasser bis 50°C Betriebsdruck (PFA) für Wasser bis 16 bar. Nennweite DN 80, Rohrdeckungen 0,80 m, 1,00 m, 1,25 m, und 1,50 m Flanschen 8-Lochbohrungen nach DIN EN 1092-2 Flanschdichtung angeklebt.
liefern und montieren,

Angebotenes Fabrikat: '...........................'
Menge: 3,000 Stüc

**10.357 Unterflurhydrant (A), DN 80, PN 16, RD: 1,00 m**
wie vor, jedoch für DN 80, PN 16, RD 1,00 m,  liefern und montieren,

Angebotenes Fabrikat: '...........................'
Menge: 10,000 Stüc

**10.358 Unterflurhydrant (A), DN 80, PN 16, RD: 1,25 m**
wie vor, jedoch für DN 80, PN 16, RD 1,25 m,  liefern und montieren,

Angebotenes Fabrikat: '...........................'
Menge: 15,000 Stüc

**10.359 Unterflurhydrant (A), DN 80, PN 16, RD: 1,50 m**
wie vor, jedoch für DN 80, PN 16, RD 1,50 m,  liefern und montieren,

Angebotenes Fabrikat: '...........................'
Menge: 2,000 Stüc

*Hinweis: Überflurhydranten*

**10.360 Überflurhydrant (AFUD), DN 100, PN 16, RD: 1,25m**
Überflurhydranten Typ 495, DIN EN 14384, Form AFUD mit Fallmantel und Doppelabsperrung DN 100, PN 16, für Rohrdeckung 1,25m Überflurhydrant mit Sollbruchstelle PN16, DIN EN 14384 DN100, Form AFUD mit Fallmantel und zusätzlicher Absperrung. Mit zwei Ventil B-Abgängen und einem A-Abgang, vollgummierter Absperrkegel. Innengarnitur unter Druck austauschbar. Selbsttätige Entleerung und Druckwasserschutz. Leicht auswechselbare Sollbruchstelle. Flansch nach DIN 28605 Werkstoffe: Fuß, Säulenunterteil und -oberteil, Verschlussmutter aus EN-JS-1050, Fallmantel, Gestänge, Spindel sowie sämtliche Schrauben aus nichtrostendem Stahl, Sitzring Messing/NBR, Dichtkegel und alle O-Ringe aus Elastomer, Führungsstück, Sicherungsring aus Messing, Gehäuseinnenfläche serienmäßig mit schlagfester Emailauskleidung Oberflächenschutz: Säulenoberteil pulverbeschichtet RAL 3001 Säulenunterteil und Fuß Grundemail Epoxydharzlack RAL 3001 Verwendungsbereich: Für Trink- und Rohwasser bis 40°C, Betriebsdruck für Wasser bis 16 bar
Nennweite DN 100, Rohrdeckungen 1,25 m
liefern und montieren

Angebotenes Fabrikat: '...........................'
Menge: 2,000 Stüc

**10.361 Überflurhydrant (AFUD), DN 100, PN 16, RD: 1,50m**
wie vor, jedoch für DN 100, PN 16, RD 1,50 m,  liefern und montieren,

Angebotenes Fabrikat: '...........................'
Menge: 2,000 Stüc

**10.362 Überflurhydrant (AUD), DN 80 / 100, PN 16, RD: 1,25m**
Überflurhydranten Typ 494 DIN EN 14384, Form AUD mit Doppelabsperrung, DN 80, 100, PN 16, für Rohrdeckung 1,25m, Überflurhydrant mit Sollbruchstelle PN 16, DIN EN 14384 DN 80 und DN100, Form AUD mit zusätzlicher Absperrung. Mit zwei B- Festkupplungen und Deckkapseln aus Aluminium. (Auf Wunsch A- Abgang bei DN 100) Vollgummierter Absperrkegel. Innengarnitur unter Druck austauschbar. Selbsttätige Entleerung und Druckwasserschutz. Leicht auswechselbare Sollbruchstelle. Flansch nach DIN 28605 Werkstoffe: Fuß, Säulenunterteil, Säulenoberteil, Verschlussmutter aus EN-JS-1050, Gestänge, Spindel sowie sämtliche Schrauben aus nichtrostendem Stahl, Sitzring Messing/NBR, Haubenspitze aus Aluminium, Führungsstück, Sicherungsring aus Messing, Dichtkegel und alle O-Ringe aus Elastomer, Gehäuseinnenfläche serienmäßig mit schlagfester Emailauskleidung Oberflächenschutz: Säulenoberteil pulverbeschichtet RAL 3001, Säulenunterteil und Fuß Grundemail Epoxydharzlack RAL 3001 Verwendungsbereich: Für Trink- und Rohwasser bis 40°C, Betriebsdruck für Wasser bis 16 bar
Nennweite DN 80 und DN 100, Rohrdeckungen 1,25 m
liefern und montieren

Angebotenes Fabrikat: '...........................'
Menge: 2,000 Stüc

**10.363 Überflurhydrant (AUD), DN 80 / 100, PN 16, RD: 1,50m**
wie vor, jedoch für DN 100, PN 16, RD 1,50 m,  liefern und montieren,

Angebotenes Fabrikat: '...........................'
Menge: 2,000 Stüc

*Hinweis: Reparatur- / Rohrbruch- / Dichtungsschellen*

*Hinweis: Vorbemerkung*
Für den Einsatz von Reparatur- / Rohrbruch- / Dichtungsschellen sind nur Schellen aus Gussmaterial einzusetzen und keine aus Nirostahl.
Einsatz von Nirostahlschellen nur nach Anweisung durch den WVB.

*Hinweis: Dichtungsschellen für Guss-, Stahl-, AZ/FZ- und PVC-Rohrleitungen*

**10.364 Rohrbruch-Dichtungsschelle DN 40/50**
Rohrbruch- Dichtungsschelle ohne Abgang, dreiteilig, passend für Guss-, Stahl-, FZ- und PVC-Rohre, zur einfachen, schnellen und dauerhaften Reparatur an Rohrleitungen unter Druck, Werkstoff: EN JS 1030, feuerverzinkte Stahlschrauben, Muttern und Unterlegscheiben nach DIN 603, für Trinkwasser PN 16, Dichtung EPDM nach W270.
Korrosionsschutz: 2 Komponenten Lack Schwarz
DN 40/50, PN 16, liefern und montieren,

Angebotenes Fabrikat: '...........................'
Menge: 5,000 Stüc

**10.365 Rohrbruch-Dichtungsschelle DN 65**
wie vor, jedoch für DN 65, PN 16, liefern und montieren,

Angebotenes Fabrikat: '...........................'
Menge: 5,000 Stüc

**10.366 Rohrbruch-Dichtungsschelle DN 80**
wie vor, jedoch für DN 80, PN 16, liefern und montieren,

Angebotenes Fabrikat: '...........................'
Menge: 20,000 Stüc

**10.367 Rohrbruch-Dichtungsschelle DN 100**
wie vor, jedoch für DN 100, PN 16, liefern und montieren,

Angebotenes Fabrikat: '...........................'
Menge: 25,000 Stüc

**10.368 Rohrbruch-Dichtungsschelle DN 125**
wie vor, jedoch für DN 125, PN 16, liefern und montieren,

Angebotenes Fabrikat: '...........................'
Menge: 25,000 Stüc

**10.369 Rohrbruch-Dichtungsschelle DN 150**
wie vor, jedoch für DN 150, PN 16, liefern und montieren,

Angebotenes Fabrikat: '...........................'
Menge: 10,000 Stüc

**10.370 Rohrbruch-Dichtungsschelle DN 175**
wie vor, jedoch für DN 175, PN 16, liefern und montieren,

Angebotenes Fabrikat: '...........................'
Menge: 2,000 Stüc

**10.371 Rohrbruch-Dichtungsschelle DN 200**
wie vor, jedoch für DN 200, PN 16, liefern und montieren,

Angebotenes Fabrikat: '...........................'
Menge: 2,000 Stüc

**10.372 Rohrbruch-Dichtungsschelle DN 300**
wie vor, jedoch für DN 300, PN 16, liefern und montieren,

Angebotenes Fabrikat: '...........................'
Menge: 2,000 Stüc

**10.373 Rohrbruch-Dichtungsschelle DN 350**
wie vor, jedoch für DN 350, PN 16, liefern und montieren,

Angebotenes Fabrikat: '...........................'
Menge: 2,000 Stüc

*Hinweis: Dichtungsschellen für Stahl-Rohrleitungen*

**10.374 Rohrbruch-Dichtungsschelle für Stahl-Rohr DN 20 / PN 16, liefern und montieren**
Rohrbruch-Dichtungsschelle für Stahl-Rohr, Temperguss-Dichtschellen DS zum Abdichten von Löchern, Rissen, porösen Stellen, für Stahlrohr: DIN EN 10255 (früher DIN 2440 / 2441), DIN 2442 und DIN 2448 / DIN 2458 Reihe 1, ISO 65, von 17,2 mm  48,3 mm,Druckstufen: Wasser PN 16
DN 20 / PN 16, liefern und montieren,

Angebotenes Fabrikat: '...........................'
Menge: 5,000 Stüc

**10.375 Rohrbruch-Dichtungsschelle für Stahl-Rohr DN 25 / PN 16, liefern und montieren**
Rohrbruch-Dichtungsschelle für Stahl-Rohr, Temperguss-Dichtschellen DS zum Abdichten von Löchern, Rissen, porösen Stellen, für Stahlrohr: DIN EN 10255 (früher DIN 2440 / 2441), DIN 2442 und DIN 2448 / DIN 2458 Reihe 1, ISO 65, von 17,2 mm  48,3 mm, Druckstufen: Wasser PN 16
DN 25 / PN 16, liefern und montieren,

Angebotenes Fabrikat: '...........................'
Menge: 10,000 Stüc

**10.376 Rohrbruch-Dichtungsschelle für Stahl-Rohr DN 32 / PN 16, liefern und montieren**
Rohrbruch-Dichtungsschelle für Stahl-Rohr, Temperguss-Dichtschellen DS zum Abdichten von Löchern, Rissen, porösen Stellen, für Stahlrohr: DIN EN 10255 (früher DIN 2440 / 2441), DIN 2442 und DIN 2448 / DIN 2458 Reihe 1, ISO 65, von 17,2 mm  48,3 mm, Druckstufen: Wasser PN 16
DN 32 / PN 16, liefern und montieren,

Angebotenes Fabrikat: '...........................'
Menge: 5,000 Stüc

*Hinweis: Dichtungsschellen für PE- und PVC-Rohrleitungen*

**10.377 Reparaturschelle für PE- und PVC- Rohre, d 75mm**
Reparaturschelle für PE und PVC-Rohre.
Material: Oberschale/Unterschale GJS-400 (GGG-40), Dichtung: EPDM
Schrauben: Nichtrostender Stahl, Korrosionsschutz: Epoxy-Pulverbeschichtung
Außendurchmesserbereich: d 75mm PN16
liefern und montieren,

Angebotenes Fabrikat: '...........................'
Menge: 15,000 Stüc

**10.378 Reparaturschelle für PE- und PVC- Rohre, d 90mm**
wie vor, jedoch für d 90mm, PN 16, liefern und montieren,

Angebotenes Fabrikat: '...........................'
Menge: 25,000 Stüc

**10.379 Reparaturschelle für PE- und PVC- Rohre, d 110mm**
wie vor, jedoch für d 110mm, PN 16, liefern und montieren,

Angebotenes Fabrikat: '...........................'
Menge: 25,000 Stüc

**10.380 Reparaturschelle für PE- und PVC- Rohre, d 140mm**
wie vor, jedoch für d 140mm, PN 16, liefern und montieren,

Angebotenes Fabrikat: '...........................'
Menge: 5,000 Stüc

**10.381 Reparaturschelle für PE- und PVC- Rohre, d 160mm**
wie vor, jedoch für d 160mm, PN 16, liefern und montieren,

Angebotenes Fabrikat: '...........................'
Menge: 5,000 Stüc

**10.382 Reparaturschelle für PE- und PVC- Rohre, d 225mm**
wie vor, jedoch für d 225mm, PN 16, liefern und montieren,

Angebotenes Fabrikat: '...........................'
Menge: 5,000 Stüc

**10.383 Reparaturschelle für PE- und PVC- Rohre, d 280mm**
wie vor, jedoch für d 280mm, PN 16, liefern und montieren,

Angebotenes Fabrikat: '...........................'
Menge: 5,000 Stüc

**10.384 GGG-Rohr Tyton DN 50, PN 16, liefern und montieren**
NATURAL UNIVERSAL Muffendruckrohre aus duktilem Gußeisen nach DIN EN 545,
mit Steckmuffenverbindung Tyton, außen mit Zink-Aluminium-Überzug,
Deckbeschichtung und Muffen-Innenschutz Epoxidharz (blau),mit DVGW-Zulassung nach VP 548
Baulänge 6 m mit glatten Enden liefern und gemäß DIN EN 805 auf vorbereitetem Auflager in vorhandenen Gräben mit evtl. Verbau und Aussteifungen liefern und verlegt. Inklusive aller erforderlichen Nebenarbeiten wie Rohrschnitte, Längenanpassungen, Vorbereitung der Rohrenden und aller notwendigen Materialien zur Herstellung der Verbindungen werden abweichend von DIN 18 307 nicht gesondert Vergütet und sind mit einzukalkulieren.

Angebotenes Fabrikat: '...........................'
Menge: 6,000 m

**10.385 GGG-Rohr Tyton DN 65, PN 16, liefern und montieren**
wie vor, jedoch für DN65

Angebotenes Fabrikat: '...........................'
Menge: 6,000 m

**10.386 GGG-Rohr Tyton DN 80, PN 16, liefern und montieren**
wie vor, jedoch für DN80

Angebotenes Fabrikat: '...........................'
Menge: 6,000 m

**10.387 GGG-Rohr Tyton DN 100, PN 16, liefern und montieren**
wie vor, jedoch für DN100

Angebotenes Fabrikat: '...........................'
Menge: 6,000 m

**10.388 GGG-Rohr Tyton DN 150, PN 16, liefern und montieren**
wie vor, jedoch für DN150

Angebotenes Fabrikat: '...........................'
Menge: 6,000 m

**10.389 GGG-Rohr Tyton DN 200, PN 16, liefern und montieren**
wie vor, jedoch für DN200

Angebotenes Fabrikat: '...........................'
Menge: 6,000 m

**10.390 GGG-Rohr Tyton DN 250, PN 16, liefern und montieren**
wie vor, jedoch für DN250

Angebotenes Fabrikat: '...........................'
Menge: 6,000 m

**10.391 GGG-Rohr Tyton DN 300, PN 16, liefern und montieren**
wie vor, jedoch für DN300

Angebotenes Fabrikat: '...........................'
Menge: 6,000 m

**10.392 Blindschelle GGG, DN 50, PN 16, liefern und montieren**
Blindschelle aus Gusseisen
für AZ-, Guß- und Stahlrohr, für Wasser PN 16
bestehend aus Anschlussstück aus GGG mit EKB-Beschichtung entsprechend den Vorgaben KTW und DVGW W 270.
Haltestück aus Edelstahl
Beschichtung und Gummi-Bandage sowie O-Ring-Dichtung aus EPDM.
Abmessung: DN 50, Inkl. liefern und montieren

Angebotenes Fabrikat: '...........................'
Menge: 5,000 Stk

**10.393 Blindschelle GGG, DN 65, PN 16, liefern und montieren**
wie vor, jedoch für DN65

Angebotenes Fabrikat: '...........................'
Menge: 5,000 Stk

**10.394 Blindschelle GGG, DN 80, PN 16, liefern und montieren**
wie vor, jedoch für DN80

Angebotenes Fabrikat: '...........................'
Menge: 5,000 Stk

**10.395 Blindschelle GGG, DN 100, PN 16, liefern und montieren**
wie vor, jedoch für DN100

Angebotenes Fabrikat: '...........................'
Menge: 5,000 Stk

**10.396 Blindschelle GGG, DN 125, PN 16, liefern und montieren**
wie vor, jedoch für DN125

Angebotenes Fabrikat: '...........................'
Menge: 5,000 Stk

**10.397 Blindschelle GGG, DN 150, PN 16, liefern und montieren**
wie vor, jedoch für DN150

Angebotenes Fabrikat: '...........................'
Menge: 5,000 Stk

**10.398 Blindschelle GGG, DN 200, PN 16, liefern und montieren**
wie vor, jedoch für DN200

Angebotenes Fabrikat: '...........................'
Menge: 5,000 Stk

**10.399 Blindschelle GGG, DN 250, PN 16, liefern und montieren**
wie vor, jedoch für DN250

Angebotenes Fabrikat: '...........................'
Menge: 5,000 Stk

**10.400 Blindschelle GGG, DN 300, PN 16, liefern und montieren**
wie vor, jedoch für DN300

Angebotenes Fabrikat: '...........................'
Menge: 5,000 Stk

**10.401 Keilring, ST, DN 80, PN 16, liefern und montieren**
Keilring,  verstellbar von 0-8 Grad, PN 16
Werkstoff: ST37-2, gelbchromatiert, Epoxy-Polyester-Pulverbeschichtung, mit DVGW-KTW Zulassung (Trinkwasser Eignung)
Abmessung: DN 80, inkl. liefern und montieren

Angebotenes Fabrikat: '...........................'
Menge: 5,000 Stk

**10.402 Keilring, ST, DN 100, PN 16, liefern und montieren**
wie vor, jedoch für DN100

Angebotenes Fabrikat: '...........................'
Menge: 5,000 Stk

**10.403 Keilring, ST, DN 150, PN 16, liefern und montieren**
wie vor, jedoch für DN150

Angebotenes Fabrikat: '...........................'
Menge: 5,000 Stk

**10.404 Keilring, ST, DN 200, PN 16, liefern und montieren**
wie vor, jedoch für DN200

Angebotenes Fabrikat: '...........................'
Menge: 5,000 Stk

**10.405 PSI Keilringdichtung DN 50, liefern und montieren**
Gummi/Stahl-Keilringdichtung
Werkstoff: St 37-2 (1.0037), gelb chromatiert, elektrostatisch beschichtet mit Epoxy-Polyester-
Pulverlack in RAL 5010 (enzianblau) mit DVGW-KTW Zulassung (Trinkwasser-Eignung).
Maße nach DIN EN 1514-1 in mm.

Die PSI Keilringdichtung besteht aus zwei Segmenten, die mit einer Nut-/ Feder - Verbindung formschlüssig verbunden sind. Dadurch können die beiden keilförmigen Segmente gedreht werden und sind so bis zu einem Winkel von 0 bis ca. 8° gegeneinanderverstellbar. Nach dem Einbau sind diese beiden Segmente "Medien - dicht" aneinander gefügt.
Abmessung: DN 50, inkl. liefern und montieren

Angebotenes Fabrikat: '...........................'
Menge: 5,000 Stk

**10.406 PSI Keilringdichtung DN 65, liefern und montieren**
wie vor, jedoch für DN65

Angebotenes Fabrikat: '...........................'
Menge: 5,000 Stk

**10.407 PSI Keilringdichtung DN 80, liefern und montieren**
wie vor, jedoch für DN80

Angebotenes Fabrikat: '...........................'
Menge: 5,000 Stk

**10.408 PSI Keilringdichtung DN 100, liefern und montieren**
wie vor, jedoch für DN100

Angebotenes Fabrikat: '...........................'
Menge: 5,000 Stk

**10.409 PSI Keilringdichtung DN 150, liefern und montieren**
wie vor, jedoch für DN150

Angebotenes Fabrikat: '...........................'
Menge: 5,000 Stk

**10.410 PSI Keilringdichtung DN 200, liefern und montieren**
wie vor, jedoch für DN200

Angebotenes Fabrikat: '...........................'
Menge: 5,000 Stk

**10.411 Ventilanbohrarmatur zum Klemmen, für Rohre aus PVC und PE 100 d63**
Fräser-Ventilanbohrarmatur für Rohre aus PVC und PE 100 zum Klemmen
Werkstoff: Messingventilkörper nach DVGW, mit Messing Fräser-Eckventil
Anbohrschelle aus Kunststoff,
Edelstahlschrauben zum verschrauben des Kunststoffkörpers auf dem Rohr,
schwenkbarer Messingkörper des Eckventils auf der Kunststoffbrücke

Angebotenes Fabrikat: '...........................'

d 63 x d1 von 20 bis 63 mm, SDR 11 (PN 16), liefern und montieren
Menge: 5,000 Stk

**10.412 Ventilanbohrarmatur zum Klemmen, für Rohre aus PVC und PE 100 d75**
Fräser-Ventilanbohrarmatur für Rohre aus PVC und PE 100 zum Klemmen
Werkstoff: Messingventilkörper nach DVGW, mit Messing Fräser-Eckventil
Anbohrschelle aus Kunststoff,
Edelstahlschrauben zum verschrauben des Kunststoffkörpers auf dem Rohr,
schwenkbarer Messingkörper des Eckventils auf der Kunststoffbrücke

Angebotenes Fabrikat: '...........................'

d 75 x d1 von 32 bis 63 mm, SDR 11 (PN 16), liefern und montieren
Menge: 5,000 Stk

**10.413 Ventilanbohrarmatur zum Klemmen, für Rohre aus PVC und PE 100 d90**
Fräser-Ventilanbohrarmatur für Rohre aus PVC und PE 100 zum Klemmen
Werkstoff: Messingventilkörper nach DVGW, mit Messing Fräser-Eckventil
Anbohrschelle aus Kunststoff,
Edelstahlschrauben zum verschrauben des Kunststoffkörpers auf dem Rohr,
schwenkbarer Messingkörper des Eckventils auf der Kunststoffbrücke

Angebotenes Fabrikat: '...........................'

d 90 x d1 von 25 bis 63 mm, SDR 11 (PN 16), liefern und montieren
Menge: 5,000 Stk

**10.414 Ventilanbohrarmatur zum Klemmen, für Rohre aus PVC und PE 100 d110**
Fräser-Ventilanbohrarmatur für Rohre aus PVC und PE 100 zum Klemmen
Werkstoff: Messingventilkörper nach DVGW, mit Messing Fräser-Eckventil
Anbohrschelle aus Kunststoff,
Edelstahlschrauben zum verschrauben des Kunststoffkörpers auf dem Rohr,
schwenkbarer Messingkörper des Eckventils auf der Kunststoffbrücke

Angebotenes Fabrikat: '...........................'

d 110 x d1 von 32 bis 63 mm, SDR 11 (PN 16), liefern und montieren
Menge: 5,000 Stk

**10.415 Ventilanbohrarmatur zum Klemmen, für Rohre aus PVC und PE 100 d125**
Fräser-Ventilanbohrarmatur für Rohre aus PVC und PE 100 zum Klemmen
Werkstoff: Messingventilkörper nach DVGW, mit Messing Fräser-Eckventil
Anbohrschelle aus Kunststoff,
Edelstahlschrauben zum verschrauben des Kunststoffkörpers auf dem Rohr,
schwenkbarer Messingkörper des Eckventils auf der Kunststoffbrücke

Angebotenes Fabrikat: '...........................'

d 125 x d1 von 32 bis 63 mm, SDR 11 (PN 16), liefern und montieren
Menge: 5,000 Stk

**10.416 Ventilanbohrarmatur zum Klemmen, für Rohre aus PVC und PE 100 d140**
Fräser-Ventilanbohrarmatur für Rohre aus PVC und PE 100 zum Klemmen
Werkstoff: Messingventilkörper nach DVGW, mit Messing Fräser-Eckventil
Anbohrschelle aus Kunststoff,
Edelstahlschrauben zum verschrauben des Kunststoffkörpers auf dem Rohr,
schwenkbarer Messingkörper des Eckventils auf der Kunststoffbrücke

Angebotenes Fabrikat: '...........................'

d 140 x d1 von 32 bis 63 mm, SDR 11 (PN 16), liefern und montieren
Menge: 5,000 Stk

**10.417 Ventilanbohrarmatur zum Klemmen, für Rohre aus PVC und PE 100 d160**
Fräser-Ventilanbohrarmatur für Rohre aus PVC und PE 100 zum Klemmen
Werkstoff: Messingventilkörper nach DVGW, mit Messing Fräser-Eckventil
Anbohrschelle aus Kunststoff,
Edelstahlschrauben zum verschrauben des Kunststoffkörpers auf dem Rohr,
schwenkbarer Messingkörper des Eckventils auf der Kunststoffbrücke

Angebotenes Fabrikat: '...........................'

d 160 x d1 von 32 bis 63 mm, SDR 11 (PN 16), liefern und montieren
Menge: 5,000 Stk

**10.418 Ventilanbohrarmatur zum Klemmen, für Rohre aus PVC und PE 100 d180**
Fräser-Ventilanbohrarmatur für Rohre aus PVC und PE 100 zum Klemmen
Werkstoff: Messingventilkörper nach DVGW, mit Messing Fräser-Eckventil
Anbohrschelle aus Kunststoff,
Edelstahlschrauben zum verschrauben des Kunststoffkörpers auf dem Rohr,
schwenkbarer Messingkörper des Eckventils auf der Kunststoffbrücke

Angebotenes Fabrikat: '...........................'

d 180 x d1 von 32 bis 63 mm, SDR 11 (PN 16), liefern und montieren
Menge: 5,000 Stk

**10.419 Ventilanbohrarmatur zum Klemmen, für Rohre aus PVC und PE 100 d 200**
Fräser-Ventilanbohrarmatur für Rohre aus PVC und PE 100 zum Klemmen
Werkstoff: Messingventilkörper nach DVGW, mit Messing Fräser-Eckventil
Anbohrschelle aus Kunststoff,
Edelstahlschrauben zum verschrauben des Kunststoffkörpers auf dem Rohr,
schwenkbarer Messingkörper des Eckventils auf der Kunststoffbrücke

Angebotenes Fabrikat: '...........................'

d 200 x d1 von 32 bis 63 mm, SDR 11 (PN 16), liefern und montieren
Menge: 5,000 Stk

**10.420 Ventilanbohrarmatur zum Klemmen, für Rohre aus PVC und PE 100 d 225**
Fräser-Ventilanbohrarmatur für Rohre aus PVC und PE 100 zum Klemmen
Werkstoff: Messingventilkörper nach DVGW, mit Messing Fräser-Eckventil
Anbohrschelle aus Kunststoff,
Edelstahlschrauben zum verschrauben des Kunststoffkörpers auf dem Rohr,
schwenkbarer Messingkörper des Eckventils auf der Kunststoffbrücke

Angebotenes Fabrikat: '...........................'

d 225 x d1 von 32 bis 63 mm, SDR 11 (PN 16), liefern und montieren
Menge: 5,000 Stk

**10.421 Ventilanbohrarmatur zum Klemmen, für Rohre aus PVC und PE 100 d 250**
Fräser-Ventilanbohrarmatur für Rohre aus PVC und PE 100 zum Klemmen
Werkstoff: Messingventilkörper nach DVGW, mit Messing Fräser-Eckventil
Anbohrschelle aus Kunststoff,
Edelstahlschrauben zum verschrauben des Kunststoffkörpers auf dem Rohr,
schwenkbarer Messingkörper des Eckventils auf der Kunststoffbrücke

Angebotenes Fabrikat: '...........................'

d 250 x d1 von 32 bis 63 mm, SDR 11 (PN 16), liefern und montieren
Menge: 5,000 Stk

### Titel 11 Kernlochbohrungen, Mauerdurchführungen und Wiederlager

*Hinweis: Kernlochbohrung*

**11.001 Kernlochbohrung in Mauerwerk, Beton, Stahlbeton durchführen,**
Durchmesser bis 82 mm,
Wandstärke bis 500 mm,
einschl. Lieferung und Abtransport aller benötigten Materialien und Maschinen sowie incl. aller erforderlichen Nebenarbeiten.
Menge: 4,000 Stüc

**11.002 Kernlochbohrung in Mauerwerk, Beton, Stahlbeton durchführen,**
wie vor, jedoch für Durchmesser bis 102 mm
Menge: 5,000 Stüc

**11.003 Kernlochbohrung in Mauerwerk, Beton, Stahlbeton durchführen,**
wie vor, jedoch für Durchmesser bis 126 mm
Menge: 3,000 Stüc

**11.004 Kernlochbohrung in Mauerwerk, Beton, Stahlbeton durchführen,**
wie vor, jedoch für Durchmesser bis 200 mm
Menge: 2,000 Stk

**11.005 Zulage Kernlochbohrung in Mauerwerk, Beton, Stahlbeton durchführen,**
Zulage je 100 mm Mehrtiefe für Durchmesser bis 82 mm,
Menge: 5,000 Stüc

**11.006 Zulage Kernlochbohrung in Mauerwerk, Beton, Stahlbeton durchführen,**
Zulage je 100 mm Mehrtiefe für Durchmesser bis 102 mm,
Menge: 5,000 Stüc

**11.007 Zulage Kernlochbohrung in Mauerwerk, Beton, Stahlbeton durchführen,**
Zulage je 100 mm Mehrtiefe für Durchmesser bis 126 mm,
Menge: 5,000 Stüc

**11.008 Zulage Kernlochbohrung in Mauerwerk, Beton, Stahlbeton durchführen,**
Zulage je 100 mm Mehrtiefe für Durchmesser bis 200 mm,
Menge: 5,000 Stk

**11.009 Kernlochbohrung in Bruchsteinmauerwerk durchführen,**
Durchmesser bis 82 mm,
Wandstärke bis 500 mm,
einschl. Lieferung und Abtransport aller benötigten Materialien und Maschinen sowie incl. aller erforderlichen Nebenarbeiten.
Menge: 3,000 Stüc

**11.010 Kernlochbohrung in Bruchsteinmauerwerk durchführen,**
wie vor, jedoch für Durchmesser bis 102 mm
Menge: 3,000 Stüc

**11.011 Kernlochbohrung in Bruchsteinmauerwerk durchführen,**
wie vor, jedoch für Durchmesser bis 126 mm
Menge: 3,000 Stüc

**11.012 Zulage Kernlochbohrung in Bruchsteinmauerwerk durchführen,**
Zulage je 100 mm Mehrtiefe für Durchmesser bis 82 mm,
Menge: 5,000 Stüc

**11.013 Zulage Kernlochbohrung in Bruchsteinmauerwerk durchführen,**
Zulage je 100 mm Mehrtiefe für Durchmesser bis 102 mm,
Menge: 5,000 Stüc

**11.014 Zulage Kernlochbohrung in Bruchsteinmauerwerk durchführen,**
Zulage je 100 mm Mehrtiefe für Durchmesser bis 126 mm,
Menge: 5,000 Stüc

*Hinweis: Mauerdurchführung*

**11.015 Mauerdurchführung, für PE-Rohr d32 und d40 x 530mm, liefern und montieren**
System-Mauerdurchführung im "Baukastensystem". Die Grundausführung ist für den einfachen, klassischen Einbau in einen Mauerdurchbruch konzipiert. Sie besticht durch ihre Montagefreundlichkeit. Ein Mantelrohr aus schlagzähem Kunststoff für die Abmessungen 32 und 40 mm Rohr-Außendurchmesser sowie ein zweites Mantelrohr für die Abmessungen 50 und 63mm Rohr-Außendurchmesser, jeweils 530 mm lang und mit zwei entsprechenden Dichtungen und Überwurfmuttern, sind die Basis dieser System-Mauerdurchführung. Durch Trennen der Mauerdurchführung und den Zwischenbau eines Flexschlauches ist eine Verlängerung der Basisausführung von 530 mm auf jede gewünschte Länge und auch ein "Winkeleinbau" in jeder gewünschten Position und Länge möglich.
für PE-Rohr d 32/40mm, liefern und montieren,

Angebotenes Fabrikat: '.........'
Menge: 5,000 Stüc

**11.016 Mauerdurchführung, für PE-Rohr d50 und d63 x 530mm, liefern und montieren**
wie vor, jedoch für PE-Rohr d50/63 mm, liefern und montieren
Menge: 5,000 Stüc

**11.017 Mauerdurchführung, für PE-Rohr d125 und d125 x 530mm, liefern und montieren**
wie vor, jedoch für PE-Rohr d125/140 mm, liefern und montieren
Menge: 2,000 Stk

**11.018 Zulage zur Position 11.15 Mauerdurchführung, für PE-Rohr d32/40mm**
Zulage zur Position 11.15 Mauerdurchführung, vorhandene Mauerdurchführung erweitert für je 100mm angefangene Mehrlänge incl. aller Nebenarbeiten. Passend zur System-Mauerdurchführung, Erweiterung mit Flexschlauch und Niro-Schlauchschelle für Flexschlauch, für die Verlängerung oder den Winkeleinbau der System-Mauerdurchführung für PE-Leitungen d32/40mm, liefern und montieren,

Angebotenes Fabrikat: '.........'
Menge: 10,000 Stüc

**11.019 Zulage zur Position 11.16 Mauerdurchführung, für PE-Rohr d50/63mm**
Zulage zur Position 11.16 Mauerdurchführung, vorhandene Mauerdurchführung erweitert für je 100mm angefangene Mehrlänge incl. aller Nebenarbeiten. Passend zur Mauerdurchführung, Erweiterung mit Flexschlauch und Niro-Schlauchschelle für Flexschlauch, für die Verlängerung oder den Winkeleinbau der System-Mauerdurchführung für PE-Leitungen d50/63mm.
liefern und montieren,

Angebotenes Fabrikat: '.........'
Menge: 10,000 Stüc

**11.020 Zulage zur Position 11.17 Mauerdurchführung, für PE-Rohr d125/140mm**
Zulage zur Position 11.17 Mauerdurchführung, vorhandene Mauerdurchführung erweitert für je 100mm angefangene Mehrlänge incl. aller Nebenarbeiten. Passend zur Mauerdurchführung, Erweiterung mit Flexschlauch und Niro-Schlauchschelle für Flexschlauch, für die Verlängerung oder den Winkeleinbau der System-Mauerdurchführung für PE-Leitungen d125/140mm.
liefern und montieren,

Angebotenes Fabrikat: '.........'
Menge: 5,000 Stk

*Hinweis: Wiederlager (Rohrwiederlager)*

**11.021 Wiederlager bis DN 100, liefern und herstellen**
Rohr-Wiederlager zur Sicherung der Rohrverbindungen gegen Verschiebungen bei nicht
zugfesten Rohrverbindungen an Knotenpunkten usw., aus Beton C15/20 bei Erfordernis bewährt. einschl. Lieferung und Abtransport aller benötigten Materialien und Maschinen sowie incl. aller erforderlichen Nebenarbeiten. Ausführung des Wiederlagers nach DVGW GW 310 "Betonwiederlager für Druckrohrleitungen".
Menge: 20,000 Stüc

**11.022 Wiederlager bis DN 200, liefern und herstellen**
wie vor, jedoch bis DN 200
Menge: 10,000 Stüc

**11.023 Wiederlager bis DN 300, liefern und herstellen**
wie vor, jedoch bis DN 300
Menge: 5,000 Stüc

**11.024 Futterrohr aus Spezialfaserzement asbestfrei, liefern und einbauen**
Spezialfaserzement-Futterrohr,
dicht gegen drueckendes und nichtdrueckendes Wasser, gasdicht,
fuer Bauten ohne Dichtungsbahnen,
fuer 1 Medienrohr bis 145 mm Aussendurchmesser,
bestehend aus:
Spezialfaserzement-Futterrohr
Innendurchmesser bis 200 mm,
Einzellaenge: 250 mm,
liefern, nach Herstellerangabe einbauen.
Menge: 2,000 Stk

### Titel 12 Umbindung Hausanschlüsse

**12.001 Kundenanlage bis DN 25, an-/ umbinden**
Vorhandene Kundenanlage bis DN 25 mit vorh. oder neuer Wasserzähleranlage verbinden, für alle Materialien, einschl. Lieferung und Montage der erforderlichen Fittinge.
Menge: 10,000 Stüc

**12.002 Kundenanlage bis DN 40, an-/ umbinden**
Vorhandene Kundenanlage bis DN 40 mit vorh. oder neuer Wasserzähleranlage verbinden, für alle Materialien, einschl. Lieferung und Montage der erforderlichen Fittinge.
Menge: 3,000 Stüc

**12.003 Kundenanlage bis DN 50, an-/ umbinden**
Vorhandene Kundenanlage bis DN 50 mit vorh. oder neuer Wasserzähleranlage verbinden, für alle Materialien, einschl. Lieferung und Montage der erforderlichen Fittinge.
Menge: 3,000 Stüc

**12.004 Kundenanlage bis DN 65, an-/ umbinden**
Vorhandene Kundenanlage bis DN 65 mit vorh. oder neuer Wasserzähleranlage verbinden, für alle Materialien, einschl. Lieferung und Montage der erforderlichen Fittinge.
Menge: 2,000 Stüc

**12.005 Wasserzähler, Q3 = 4 m3/h,R80, montieren**
Wasserzähler Q3 = 4 m3/h (Qn=2,5 m3/h),R80,  Anschluss: DN 20 / Rp 3/4", beigestellt durch den Auftraggeber, montieren.
Menge: 5,000 Stüc

**12.006 Wasserzähler, Q3 = 10 m3/h,R80, montieren**
Wasserzähler Q3 = 10 m3/h (Qn=6 m3/h),R80, Anschluss: DN 25 / Rp 1", beigestellt durch den Auftraggeber, montieren.
Menge: 2,000 Stüc

**12.007 Wasserzähleranlage, DN 20 bis 50 / Rp 3/4" bis 2", montieren**
Wasserzähleranlage, Anschluss: DN 20 bis 50 / Rp 3/4" bis 2", für WZ: Qn = 2,5 m3/h bis Qn = 15 m3/h beigestellt durch den Auftraggeber, montieren und anschließen an vorhandene TW-Leitungen.
Menge: 5,000 Stüc

### Titel 13 Rückbau / Demontage

**13.001 Ausbau von vorhandenen Rohrleitungen PE/PVC, bis DN 100**
Ausbau von vorhandenen Rohrleitungen aus PE/PVC, incl. Abtransport und Entsorgung.
Menge: 180,000

**13.002 Ausbau von vorhandenen Rohrleitungen PE/PVC, bis DN 200**
wie vor, jedoch bis DN 200, ausbauen, abtransportieren und entsorgen
Menge: 60,000 m

**13.003 Ausbau von vorhandenen Rohrleitungen PE/PVC, bis DN 300**
wie vor, jedoch bis DN 300, ausbauen, abtransportieren und entsorgen
Menge: 20,000 m

**13.004 Ausbau von vorhandenen Rohrleitungen Guss und Stahl bis DN 100**
Ausbau von vorhandenen Rohrleitungen aus Guss und Stahl, incl. Abtransport und Entsorgung.
Menge: 180,000 m

**13.005 Ausbau von vorhandenen Rohrleitungen Guss und Stahl bis DN 200**
wie vor, jedoch bis DN 200, ausbauen, abtransportieren und entsorgen
Menge: 60,000 m

**13.006 Ausbau von vorhandenen Rohrleitungen Guss und Stahl bis DN 300**
wie vor, jedoch bis DN 300, ausbauen, abtransportieren und entsorgen
Menge: 30,000 m

**13.007 Ausbau von vorhandenen Rohrleitungen Guss und Stahl bis DN 400**
wie vor, jedoch bis DN 400, ausbauen, abtransportieren und entsorgen
Menge: 12,000 m

**13.008 Ausbau von vorhandenen Rohrleitungen AZ bis DN 100**
Ausbau von vorhandenen Rohrleitungen aus Guss und Stahl, incl. Abtransport und Entsorgung.
Menge: 150,000 m

**13.009 Ausbau von vorhandenen Rohrleitungen AZ bis DN 200**
wie vor, jedoch bis DN 200, ausbauen, abtransportieren und entsorgen
Menge: 50,000 m

**13.010 Ausbau von vorhandenen Rohrleitungen AZ bis DN 300**
wie vor, jedoch bis DN 300, ausbauen, abtransportieren und entsorgen
Menge: 20,000 m

**13.011 Ausbau von Gussformstücken, bis DN 100**
Ausbau von Gussformstücken, bis DN 100, ausbauen, abtransportieren und entsorgen
Menge: 250,000 Stüc

**13.012 Ausbau von Gussformstücken, bis DN 200**
wie vor, jedoch bis  DN 200, ausbauen, abtransportieren und entsorgen
Menge: 120,000 Stüc

**13.013 Ausbau von Gussformstücken, bis DN 300**
wie vor, jedoch bis DN 300, ausbauen, abtransportieren und entsorgen
Menge: 20,000 Stüc

**13.014 Ausbau von Gussformstücken, bis DN 400**
wie vor, jedoch bis DN 400, ausbauen, abtransportieren und entsorgen
Menge: 4,000 Stüc

**13.015 Ausbau von Schiebern, bis DN 100**
Ausbau von Schiebern, bis DN 100 Material wird Eigentum des AN und ist abzutransportieren und zu entsorgen.
Menge: 80,000 Stüc

**13.016 Ausbau von Schiebern, bis DN 200**
wie vor, jedoch bis DN 200 ausbauen, abtransportieren und entsorgen
Menge: 30,000 Stüc

**13.017 Ausbau von Schiebern, bis DN 300**
wie vor, jedoch bis DN 300 ausbauen, abtransportieren und entsorgen
Menge: 10,000 Stüc

**13.018 Ausbau von Hydrant, DN 80**
Ausbau von Hydranten, DN 80 für alle Rohrdeckungen incl. Sickerstein, Material wird Eigentum des AN und ist abzutransportieren und zu entsorgen.
Menge: 60,000 Stüc

**13.019 Ventilanbohrarmatur schließen und Hausanschlussleitung trennen**
Vorhandene Ventilanbohrarmatur schließen und Hausanschlussleitung trennen, Rückbau der vorh. Anbohrarmatur, Einbaugarnitur, Straßenkappe incl. Tragplatte, anfallendes Material wird Eigentum des AN und ist zu entsorgen.
Menge: 50,000 Stüc

**13.020 Vorhandenen Wasserzähler Qn = 2,5m3/h bis Qn = 10m3/h, ausbauen**
Vorhandenen Wasserzähler Qn 2,5 m3/h bis Qn 10 m3/h ausbauen und beim Auftraggeber abliefern und die vom Auftraggeber beigestellten Zählerwechselscheine vollständig ausgefüllt mit abgeben.
Menge: 2,000 Stüc

**13.021 Vorhandenen Wasserzähleranlage Qn = 2,5m3/h bis Qn = 10m3/h, ausbauen**
Vorhandenen Wasserzähleranlage Qn 2,5 m3/h bis Qn 10 m3/h ausbauen nach den Vorgaben des Auftraggebers.
Menge: 2,000 Stüc

### Titel 14 Notwasserversorgung

*Hinweis: Vorbemerkung*
Für die Notwasserversorgung ist hygienisch einwandfreies Rohrmaterial, Formstücke usw. einzusetzen. Vor der Inbetriebnahme der Notwasserversorgung ist diese sorgfältig zu desinfizieren (mit Natriumhypochlorid gemäß Trinkwasserverordnung) und zu spülen.

**14.001 Notwasserversorgung bis DN 40 (d 50), liefern, einrichten, betreiben und demontieren**
Notwasserversorgung bis DN 40 bzw. PE-HD d 50, Länge bis zu 30m, incl. aller erforderlichen Fittings und Verbindungsstücke die zur Anbindung zwischen Hausanschluss (Kundenanlage) und Trinkwasserversorgungsleitung notwendig sind, liefern, einrichten, betreiben und demontieren sowie abtransportieren. Die Notwasserversorgung ist generell gegen Schäden (besonders durch Überfahrten) zu sichern. Weiterhin ist die Notwasserversorgung so einzurichten, dass von Ihr keine Gefahr (Personen- und Sachschäden) ausgeht.
Menge: 15,000 Stüc

### Titel 15 Stundenverrechnungssätze

**15.001 Facharbeiter**
Menge: 8,000 h

**15.002 LKW mit Ladearm einschl. Bedienung**
Menge: 8,000 h

**15.003 Minibagger einschl. Bedienung**
Minibagger bis 3 to einschl. Bedienung
Menge: 8,000 h

**15.004 Radlader einschl. Bedienung**
Menge: 8,000 h
